# Neubau historisches Rathaus Gronau
Angebotsaufforderung (GAEB DA XML 3.1, DA83)
Projekt: 6047
Währung: EUR
Auftraggeber: Stadt Gronau, Neustraße 31, 48599 Gronau
Erstellt mit: GXML Toolbox V3.3 R20230829, iTWO_64 V26.0.466, 25.06.2026

## Projektbeschreibung - Baubeschreibung
Projektbeschreibung - Baubeschreibung

Bauherr :  Stadt Gronau
Projekt :  Neubau historisches Rathaus Gronau

Übersicht:

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
Projektbeschreibung

1.  Bauaufgabe:
Die Bauaufgabe umfasst den Neubau des historischen Rathauses in Gronau für verschiedene städtische Abteilungen.
Der Neubau, mit drei weiteren miteinander verbundenen Gebäuden, wird angrenzend an den bestehenden Rathausturm zwischen Dinkel und Bahnhofstraße errichtet.
Die Baukörper sind zur besseren Zuordnung in Baukörper A, B, C, D und Sonderbauteile benannt. Durch die Stadt Gronau wurde das Bauvorhaben in 2 Objekte aufgeteilt, die die Baukörper A und B, sowie C und D jeweils zusammenfassen.

Gebäuderückbau - Historisches Rathaus - Denkmalschutz Rathausturm
(Gebäudeteile A+B  sowie C+D und Rathausturm siehe beigefügte Pläne)
Der unter Denkmalschutz stehende Rathausturm und dessen Treppenhaus sollen erhalten bleiben und werden nur im UG, EG und 1.OG innenräumlich neu gestaltet.
Alle übrigen bestehenden Gebäude und Bepflanzungen sind rückgebaut.

Das zerstörte historische Rathaus soll an seinem ursprünglichen Standort wiederaufgebaut werden und direkt an den bestehenden Rathausturm anschließen. Komplettiert wird der Gebäudekomplex durch einen ebenerdig zugänglichen Neubauteil. Abgestimmt auf den Rathausturm soll das Hauptmaterial der Fassade aus Ziegel bestehen. In dem Gebäudeensemble wurden Flächen für alle Räumlichkeiten eines technischen Rathauses der Stadtverwaltung wie Bauamt, Standesamt, Ordnungsamt und Rechnungsprüfungsamt, sowie Heimatverein, Drilandmuseum und Bürgersaal im EG entwickelt. Auch der Aspekt einer Fremdvermietung für eine spätere externe Nutzung der Gebäude C+D wurde berücksichtigt.
Die Raumstruktur besteht in der Regel aus einer 2-hüftigen Zellenbürostruktur für 3-4 Personen mit Mittelflur und einem Teilbereich als open-space Bürofläche für das Immobilienmanagement. Alle Büroflächen sind, auf Wunsch der Stadt, zukünftig auch flexibel als open-space-Flächen umnutzbar.
Der Haupteingang liegt in dem historisch wieder aufzubauenden Gebäudeteil A mit historischer Treppenanlage ca. 1,75 m über Straßenniveau an der Bahnhofstraße . Durch das erhöhte Erdgeschoss bietet sich, wie im historischen Vorbild auch, eine Unterkellerung an. Der übrige Gebäudekomplex wird nicht unterkellert.

Die barrierefreie Erschließung des Rathauses erfolgt rollstuhlgerecht zum einen in den repräsentativen Gebäudeteil AB für A und B sowie durch das rekonstruierte Portal des Drilandmuseums in den Gebäudeteil C und D. Die Anbindung aller Geschosse wird über 2 Aufzuganlagen je Gebäudeteil  gemäß. DIN 18040-1 sichergestellt. Das Barrierefrei-Konzept wurde erstellt und abgestimmt.

2. Allgemeine Angaben zum Grundstück und zum Gebäude
Das Grundstück hat eine Größe von ca. 2.680 m² und ist über die Bahnhofstraße erschlossen. Der Anschluss an die öffentlichen Versorgungsnetze erfolgt mit Strom, Wasser und Telekommunikation über den Anschluss an das bestehende Leitungsnetz. Die Schmutzwasserentsorgung erfolgt in das öffentliche Entsorgungsnetz, das unmittelbar an das Grundstück angrenzt. Das anfallende Regenwasser soll direkt in die Dinkel eingeleitet werden.
Flächen
Die Bruttogrundflächen der Baukörper und -teile gliedern sich in die folgenden Flächen auf.

|  | UG | EG | 1.OG | 2.OG | 3.OG | 4.OG | Summe |
| --- | --- | --- | --- | --- | --- | --- | --- |
| Gebäude A | 260 qm | 268 qm | 271 qm | 271 qm |  |  | 1.070 qm |
| Gebäude B |  | 347 qm | 276 qm | 276 qm | 276 qm |  | 1.175 qm |
| Gebäude AB | 97 qm | 89 qm | Analoge Bezeichnung: / Objekt 1 = Gebäude A +B, AB / Objekt 2 = Gebäude C+D, CD, Brücke / Flächenangaben lt. DIN 277: / BGF ca. 5.080 m² (UG, EG, 1.OG, 2.OG, DG) / NUF ca. 2.550 m² (ohne Verkehrs- und Technikflächen) / NUF inkl. TF ca. 2.950 m² (ohne Verkehrsflächen) / VF ca. 820 m² / 3. Gründung (Sh. Fachplanung Dr. Schleicher) / Unter dem wieder aufzubauenden historischen Gebäudeteil ist eine Unterkellerung als weiße Wanne geplant. In diesem sollen Archivräume für das Bauamt, Technikräume und Lagerräume untergebracht werden. Das übrige Gebäude wird nicht unterkellert. / Die Gründung erfolgt als konventionelle ca. 60cm starke Plattengründung mit WU-Bodenplatte gemäß den Angaben aus dem Baugrundgutachten in Abstimmung mit dem Tragwerksplaner. Eine unterhalb der Bodenplatte eingebaute Dämmebene schließt die thermische Hülle des Gebäudes. / Bodenverbesserungsmaßnahmen sind gemäß Baugrundgutachten über Rüttelstopfverdichtung und Bohrpfahlgründung im Bereich A vorgesehen. / Es ist eine offene Baugrube vorgesehen, lediglich für die Unterkellerung von Gebäude A werden zum Turm hin Verbaumaßnahmen erforderlich. / 4. Tragwerksplanung ( Sh. Fachplanung Schüssler Plan) / 4.1 Außenwände / Die Tragkonstruktion der Gebäudeteile wird als Stahlbetonskelettbau mit Klinkervorsatzschale erstellt. Der Außenwandaufbau erfolgt mehrschichtig in Abfolge Stahlbeton, Dicke gemäß statischer Erfordernis, Dämmmaterial gemäß Anforderungen der EnEV und Vormauerschale in Ziegelmauerwerk. Profilierungen erfolgen durch Vor- oder Rücksprünge im Ziegelverband und als vorgefertigte eingefärbte Sichtbetonelemente in Sandsteinoptik oder ggf. aus Naturstein. Die Innenseiten der Außenwände erhalten einen Gipsputz. / Die Fenster des Gebäudes werden teilweise als Elementfenster mit Fest- und Flügelelementen und als Alu-Pfostenriegelkonstruktion mit Wärmeschutzverglasung ausgeführt. Der Sonnenschutz auf der Ost-, West- und Südseite des Gebäudes erfolgt in Teilbereichen mit mittels außenliegender, verdeckt angeordneter Vorbautextilscreen, bzw. mit Folierungen. Die nach Norden orientierten / Räume erhalten einen innenliegenden Blendschutz. / 4.2 Innenwände / Tragende Innenwände werden gemäß statischer Erfordernis in Stahlbeton erstellt mit einem Gipsputz belegt und gestrichen. Nichttragende Trennwände zwischen den Büroräumen werden als doppelt beplanktes Gipskartonständerwerk ausgeführt. Die Innentüren sollen als raumhohe Holztürelemente mit den jeweils erforderlichen Brandschutz- und Schallschutzanforderungen ausgeführt werden. Die Gebäude A - D werden jeweils durch Wände in Bauart Brandwand voneinander getrennt. / Die Geländer der Treppenhäuser werden in Stahlkonstruktion erstellt, die Handläufe in Holz unter Berücksichtigung der Anforderungen der Unfallkasse. / 4.3 Decken / Die Geschossdecken sind als Flachdecken mit einer inneren Stützenreihe, unterzugsfrei aus Flexibilitätsgründen vorgesehen, Dicke gemäß statischer Erfordernis. Die Decken in den Büroräumen werden als schallabsorbierende Heizdecken mit Deckenrandfries ausgeführt. Sonstige Abhangdecken sind entweder mit einer glatten oder gelochten GK-Oberfläche je nach raumakustischen Anforderungen vorgesehen. / Der Fußbodenaufbau besteht aus einer Ausgleichsschicht gemäß Anforderung der DIN 18353, Trittschalldämmung, Estrich und dem Belag, Teilbereiche erhalten ein Fußboden-Heizungssystem. / Im Erdgeschoss ist größtenteils ein Belag aus Natursteinplatten vorgesehen, der Sozialraum soll ggf. mit einem Holzparkett ausgelegt werden. In den Büroräumen soll ein noch zu bemusternder Teppichboden oder ein PVC- Belag verlegt werden. Alle übrigen Räume erhalten Böden gemäß der jeweiligen spezifischen Anforderung, z. B. Fliesen. / 4.4 Dächer / Die Tragkonstruktion der unterschiedlich geneigten Satteldächer besteht aus einer Stahlträger-Konstruktion gemäß Tragwerksplanung mit dem wärmedämmtechnisch erforderlichen Schichtaufbau und einer Eindeckung mit Tonflachziegeln. Alle geneigten Dachflächen sollen großflächig mit PV-Paneelen zum Eigenstromverbrauch belegt werden. Die Entwässerung erfolgt über außenliegende Dachrinnen und Regenfallrohre. Flachdächer werden bituminös abgedichtet und mit extensiver Begrünung ausgestattet. / 5. Technische Gebäudeausrüstung (Sh. Fachplanung TGA) / 5.1 Heizung / Es wurde festgelegt, dass das Gebäude den Energiestandard EH40 erreichen soll. / Die Wärmeerzeugung wird regenerativ und somit unabhängig von fossilen Brennstoffen durch die Stadtwerke Gronau zur Verfügung gestellt. / 5.2 Kälte / Kälteversorgung ist für die Serverräume und die Klimavitrinen vorgesehen. / 5.3 Lüftung / Be-, und Entlüftungsanlagen mit Wärmerückgewinnung versorgen energieeffizient alle Räume. Die Lüftung der Ausstellungsfläche und des Bürgersaals im EG von C erfolgt dezentral über Einzelluftstandgeräte. In den Dachgeschossen von C und D sind jeweils große Technikaufstellflächen vorgesehen zur getrennten Versorgung der Gebäudeteile. / 5.4 Elektro / Vorgesehen ist eine flächendeckende Brandmeldeanlage mit BMZ im EG von B. / Die Büroräume sollen mit Bodentanks ausgestattet werden. Die Elektroinstallation wird Unter-Putz ausgeführt. Alle geneigten Dachflächen sollen mit PV-Paneelen belegt werden. / Dezentrale elektrische Warmwassererzeugung in Küchen / Teeküchen über Untertischgeräte. / Die Aufzuganlagen werden barrierefrei eingebaut. / 5.5 Sanitär / Geplant sind WC´s auf jeder Ebene, sowie ein Behinderten WC im EG jeweils pro Gebäudeteil und Duschen mit Umkleiden z. B. für Radfahrer in A. / 6. Freianlagen (Sh. Fachplanung SAL) / Aufgrund der angegebenen Hochwasserstände der Dinkel mit HQ 100: 36.83 m üNN und / HQ 300: 37.43 m üNN wurden als Hochwasserschutzmaßnahme u.a. die vorhandene Geländehöhe des Erdgeschossniveaus der Gebäude C - D von 36.81 m üNN auf 36.95 m üNN angehoben und Hochwasserschutzmaßnahmen über neue Spundwände im Bereich der Dinkel vorgesehen. / Fahrradstellplätze auf der Nordseite und vor den Eingängen, barrierefreie Stellplätze für das Rathaus im Bereich der Kircheninsel, sowie eine neue großzügige Brückenanbindung von der Kircheninsel an die gegenüberliegende, in die Dinkel erweiterte Uferseite des Rathausneubaus vor C, sowie neue Uferterrassen runden die neue Aufwertung ab. / 7. Baustelleneinrichtung / Die Baustelleneinrichtung (Container, Materiallager und dgl.) ist durch die beengte innerstädtische Grundstücks-, und Straßensituation, den Bau des neuen Uferrands, sowie weitere große Baumaßnahmen in der Innenstadt von Gronau hinsichtlich des Baustellenverkehrs und der unmittelbaren Baustelleneinrichtung ausgelagert (siehe beigefügte Baulogistikunterlagen). / 8. Baubeschreibung: / Nutzung: / - öffentliches Gebäude (technisches Rathaus (Bauamt) inkl. Standesamt, / Ordnungsamt und Rechnungsprüfung) / - inkl. öffentlicher musealer Bereich und Bürgersaal im EG (s. Plan) / Barrrierefreies Bauen: / - Hauptzugänge rollstuhlgerecht (s. EG-Plan-Aufzuganlage je Gebäudeteil (lt. DIN 18040-1) / - Stellplätze: - 0 Stck. PKW-Stpl. auf dem Baugrundstück / - barrierefreie. PKW-Stellplätze im Umfeld, s. Außenanlagenplan / - Fahrrad-Stellplätze, s. Außenanlagenplan / Technik: / - Wärmelieferung durch Stadwerke Gronau / - Heizsysteme: Heizdecken (Aufenthaltsräume) bzw. Fußbodenheizung / - Warmwassererzeugung in Küchen / Teeküchen: dezentral elektrisch / - Lüftung: mechanische Be- und Entlüftung (mit Wärmerückgewinnung) aller Nutzräume / - Schrägdach-PV-Anlage / Konstruktion: / - Stahlbeton-Skelettbau (Stb.-Decken und -Stützen) mit aussteifenden Stahlbeton-Wänden / (EG, 1.OG, 2.OG) / - Stahlbeton-Außenwände (weiße Wanne) im UG / - Dach als Sparrenkonstruktion mit Stützen / Äußere Gestaltung: / - Wände: Verblendmauerwerk (inkl. Dämmung) / - Dächer: Dachziegel oder -steine (im Bereich Schrägdächer), bitum. Flachdach ggf. mit Begrünung / (Im Bereich Flachdächer) / - Fenster / Türen: Pfosten-Riegel-Fassaden mit Wärmeschutzverglasung, Einzelfenster und Türen / (Material in Abstimmung) mit Wärmeschutzverglasung / Außenanlagen: / - s. Planung Außenanlagen |  |  |  |  |

## Baustellenbeschreibung - Lagerflächen - Außenlager - tägliche Materiallieferung
Baustellenbeschreibung

Für die Zufahrt / für die Materialanlieferung der Baustelle hat die Baustellenlogistik ein Verkehrskonzept ausgearbeitet.

Zwei Baukräne sind gemäß Baulogistikplanung von der Rohbaufirma für die Rohbauarbeiten aufzustellen. Ein Kran befindet sich im Bereich Baugrundstück  an der Bahnhofstraße. Der zweite Kran wird zwischen BT D und C an der nördlichen Grundgrenze aufgestellt, um zügiger Betoniervorgänge / Materialverteilung und dgl. umsetzen zu können.

Die Materialanlieferung beinhaltet lediglich nur das Material, was an einem Tag verbaut wird. Das restliche Baumaterial ist bzw. kann auf einer ausgelagerten Materialfläche (Außenlager) gelagert werden. Im Gebäude werden keine Materialien während der Bauzeit gelagert. In Absprache mit der Baustellenlogistik können nur einige wenige Materialien im Baubereich (außen und innen) kurzfristig gelagert werden. Ein Anspruch auf Lagerfläche im Baustellenbereich / im Gebäude besteht nicht, jedoch nur für den täglichen Materialbedarf. Nach Erfordernis des Baufortschrittes sind die Materialien kurzfristig umzulagern.

Die Rohbaufirma kann Material im eigenem Baubereich und im Bereich der ausgelagerten Materiallagerfläche (Außenlager) lagern. Wenn die Zimmererarbeiten / die Dachstuhlarbeiten beginnen, dann sind auch die Materialien der Erd- und Rohbaufirma auf der ausgelagerten Materialfläche (Außenlager) zu lagern.

Für den Ausbau wird von der Baustellenlogistik ein Bauaufzug vor dem Außengerüst BT D TH C/D aufgestellt, der für die etagenweise Materialverbringung genutzt wird. Dieser Bauaufzug wird voraussichtlich im März 2027, in Abhängigkeit vom Baufortschritt zurückgebaut, um nachfolgend diese angrenzenden zurückgestellten Außen- und Innenbereiche (betrifft Dach-Traufe-Attiken, Pfosten-Riegel, Schiebetür, Klinker,  Bodenaufbauten, Doppelboden, FBH, Innenputz, Oberboden, TGA und dgl.) weiter auszubauen, um die Gesamtfertigstellung zu erhalten (siehe beigefügten Gesamtprojektablaufplan). Nach dem Rückbau des Bauaufzugs sind die Materialien händisch in die Etagen zu vertragen.

Die ausgelagerte Materialfläche (Außenlager) befindet sich nördlich von der Bahnhofstraße.

Besprechungscontainer, Sanitär-Container und dgl., jedoch keine Materialcontainer - keine Lagerflächen, werden in Nähe der Kirche aufgestellt. Dieser Bereich ist über die neue Dinkelbrücke zu erreichen.

Der Zutritt zur Baustelle erfolgt durch das Baustellentor Bahnhofstraße.  Die Außenlagerfläche ist ebenfalls mit einem Zutrittstor und einem Zaun eingefriedet.

Das Parken von Mitarbeiterfahrzeugen ist im Baustellenbereich / im Außenlager / im Bereich der Kirche  nicht vorgesehen.

Sechs PKW-Stellplätze werden im Bereich der ausgelagerten Materialfläche (Außenlager) für die Baubeteiligten Planung und Architekten-TGA Bauleitung dauerhaft reserviert sein / ausgewiesen.

Die Medienanbindungen für Bau- und Besprechungscontainer, Tagesunterkünfte und dgl. werden gem. Baulogistikhandbuch umgesetzt.

Baustellenstrom ist vom Baustromverteilerkasten zu beziehen.
Bauwasser ist von der Wasserzapfstelle zu beziehen.

Am Baugrundstück befindet sich eine kleine Fläche für bis zu zwei Sprinter bzw. für einen LKW ohne Hänger für Materialanlieferung / für Materialabfuhr. Die Fläche ist nur zur Anlieferung bzw. zur Abfuhr zu nutzen. Die Nutzungszeiten dieser kleinen Fläche sind mit der Baulogistik vom Auftragnehmer abzustimmen.

Arbeiten, die außerhalb der normalen Arbeitszeiträume montags bis freitags von 7:00 Uhr bis 18:00 Uhr durchgeführt werden sollen, sind rechtzeitig mit mindestens einer Woche Vorlauf bei der Baulogistik anzumelden und genehmigen zu lassen, da der Bauzaun verschlossen ist. Ein Recht auf Arbeiten, die außerhalb der normalen Arbeitszeiträume sind, besteht nicht.

Detailliertere Angaben siehe Baulogistikhandbuch(Anlagen zur Ausschreibung).

Baustellentagesberichte sind von jedem Auftragnehmer täglich aufzustellen und sind unaufgefordert wöchentlich der örtlichen Bauleitung in Papier zu übergeben sowie als pdf-Datei wöchentlich zu mailen.

Die Fachbauleitung nach LBO NRW wird von jeder ausführenden Firma, für das jeweilige beauftragte Gewerk, übernommen, mit Meldung (Name - Adresse - Berufsbezeichnung) an die Baubehörde.

Der Baustellen-WC Container kann von jeder ausführenden Firma genutzt werden und befindet sich wie vor erwähnt außerhalb der Baubereiches.

Verschmutzungen jeglicher Art auf dem Gelände, im Baubereich und in öffentlichen Bereichen, z. B. durch nicht gesäuberte Reifen, durch nicht tägliches Aufräumen / Entsorgen und dgl. sind durch geeignete Maßnahmen von  jedem Gewerk eigenverantwortlich dauerhaft zu unterbinden und zu beseitigen.

Der Baubereich sowie die der angrenzenden Flächen werden voraussichtlich von Kameras gefilmt. Weiter werden Bauzustandsfotos regelmäßig zur Projektdokumentation durchgeführt. Mit Abgabe eines Angebotes und im Auftragsfall besteht hierzu Zustimmung vom Auftragnehmer, auch wenn Personen gefilmt / fotografiert werden.

## KFW-Förderung
KFW-Förderung:

Für die Maßnahme "Neubau histor. Rathaus" in der Bahnhofstr., 48599 Gronau, erfolgt eine KfW-Förderung nach folgendem positiven Förderbescheid:

Programm: Bundesförderung für effiziente Gebäude "BEG Kommunen-Kredit (264)", Neubau Effizienzgebäude 40 Nachhaltigkeit.

## Materialanlieferung - Materialeinbringung - Materialabfuhr
Materialanlieferung - Materialeinbringung - Materialabfuhr

siehe Baulogistikhandbuch

## Übersicht der beigefügten Unterlagen
Übersicht der beigefügten Unterlagen

| Planname/Dateiname | INDEX | DATUM | Inhalt | Verfasser |
| --- | --- | --- | --- | --- |
| 01 Ausführungsplanung - Nattler Architekten |  |  |  |  |
| RAT_5_FAR_GA_GR_UG_5000-13-FA | 13 | 19.02.2026 | Grundriss UG | NA |
| RAT_5_FAR_00_GR_EG_5001-14-FA | 14 | 19.12.2025 | Grundriss EG - Übersichtsplan | NA |
| RAT-5-FAR-00-GR-01-5004-14-FA | 14 | 19.12.2025 | Grundriss 1. Obergeschoss - Übersichtsplan | NA |
| RAT_5_FAR_00_GR_02_5007-14-FA | 14 | 19.12.2025 | Grundriss 2. OG - Übersichtsplan | NA |
| RAT-5-FAR-00-GR-DG-5010-16-FA | 16 | 27.01.2026 | GRUNDRISS Dachgeschoss - Übersichtsplan | NA |
| RAT-5-FAR-AB-SC-AA-5100-10-FA | 10 | 19.12.2025 | SCHNITTE Schnitt A-A | NA |
| RAT-5-FAR-BC-SC-BB-5101-09-FA | 9 | 18.11.2025 | SCHNITTE Schnitt B-B | NA |
| RAT-5-FAR-CD-SC-CC-5102-08-FA | 8 | 22.07.2025 | SCHNITTE Schnitt C-C | NA |
| RAT-5-FAR-DA-SC-DD-5103-12-FA | 12 | 26.01.2026 | SCHNITTE Schnitt D-D | NA |
| RAT_5_FAR_GA_WB_XX_5700_04_FA | 04 | 24.11.2025 | WC-Beh EG + WC-D + H. 1. OG | NA |
| RAT_5_FAR_GA_WB_02_5701_03_FA | 03 | 24.09.2025 | WC D + H u. Umkleide 2. OG | NA |
| RAT_5_FAR_GB_WB_EG_5702_04_FA | 04 | 24.11.2025 | WC-Unisex EG | NA |
| RAT_5_FAR_GD_WB_XX_5703_04_FA | 04 | 24.11.2025 | WC-Anlagen EG + 2. OG | NA |
| RAT_5_FAR_GD_WB_01_5704_03_FA | 03 | 24.09.2025 | WC-Anlagen 1. OG | NA |
| RAT_5_FAR_00_DE_TU_5900-02_FA | 02 | 18.12.2025 | Übersicht Innentüren | NA |
| RAT_5_FAR_00_DE_TU_5903-02_FA | 02 | 18.12.2025 | Sondertüren | NA |
| RAT_5_FAR_00_TU_UG_6100-02_FA | 02 | 10.11.2025 | Übersichtsplan Türen UG | NA |
| RAT_5_FAR_00_TU_EG_6101-03_FA | 03 | 18.12.2025 | Übersichtsplan Türen EG | NA |
| RAT_5_FAR_00_TU_01_6102-03_FA | 03 | 18.12.2025 | Übersichtsplan Türen 1.OG | NA |
| RAT_5_FAR_00_TU_02_6103-03_FA | 03 | 18.12.2025 | Übersichtsplan Türen 2.OG | NA |
| RAT_5_FAR_00_TU_DG_6104-03_FA | 03 | 18.12.2025 | Übersichtsplan Türen DG | NA |
| RAT_5_FAR_00_TL_00_0001_05_FA | 5 | 06.02.2025 | Türliste | NA |
| 02_Brandschutz - Böcker Ingenieure |  |  |  |  |
| 260121_ges pdf BSK 3FS_gronau historisches rathaus.pdf | 3 | 21.01.2026 | Brandschutzkonzept 3. Fortschreibung inkl. Anlagen | BI |
| 03 - Baulogistik - HHB Ingenieure |  |  |  |  |
| HRG_HHB_BL_BE_Bloghandbuch-Index 8 | 8 | 24.11.2025 | Baulogistikhandbuch | HBB |
| Anlage 01 Baulogistik Phasenpläne: |  |  |  | HBB |
| 2024-06-03 Ortsbegehung historisches Rathaus |  | 03.06.2024 | Ortsbegehung | HBB |
| HRG_HHB_BL_BE_Erdbau_F | F | 24.02.2025 | Baustelleneinrichtung Erdbau | HBB |
| HRG_HHB_BL__BE_Rohbau_H | H | 27.01.2025 | Baustelleneinrichtung Rohbau | HBB |
| HRG_HHB_BL_BE_Übersicht Flächen_B | B | 08.10.2024 | Übersicht Flächen | HBB |
| HRG_HHB_BL_BE_Asphaltfläche_B | B | 10.02.2025 | Asphaltfläche | HBB |
| 2025-02-24_HRG_HHB_BL_BE_Ausbauphase_0_B | B | 24.02.2025 | Baustelleneinrichtung Ausbauphase 0 | HBB |
| 2025-02-24_HRG_HHB_BL_BE_Ausbauphase_1_F | F | 24.02.2025 | Baustelleneinrichtung Ausbauphase 1 | HBB |
| 2025-02-24_HRG_HHB_BL_BE_Ausbauphase_2_E | E | 24.02.2025 | Baustelleneinrichtung Ausbauphase 2 | HBB |
| 2025-02-24_HRG_HHB_BL_BE_Ausbauphase_3_C | C | 24.02.2025 | Baustelleneinrichtung Ausbauphase 3 | HBB |
| 2025-02-24_HRG_HHB_BL_BE_Ausbauphase_4_C | C | 24.02.2025 | Baustelleneinrichtung Ausbauphase 4 | HBB |
| 2024.09.05_HRG_HHB_BL_BE_Schleppkurven Bahnhofstr.Mühlenmathe_A | A | 05.09.2025 | Schleppkurven | HBB |
| HRG_HHB_BL_BE_Schleppkurven Einm. Poststraße_A | A | 18.11.2024 | Schleppkurven | HBB |
| HRG_HHB_BL_BE_Schleppkurven_Mühlenmathe_Theodor - Heuss - Platz_A | A | 18.11.2024 | Schleppkurven | HBB |
| HRG_HHB_BL_BE_VZPlan_B | B | 06.12.2024 | Verkehrszeichenplan | HBB |
| HRG_HHB_BL_BE_ Ermittlung Stromverbrauch | C | 26.02.2025 | Ermittlung Stromverbrauch | HBB |
| HRG_HHB_BL_BE_Baustromschema Rohbau |  | 09.12.2024 | Baustromschema Rohbau | HBB |
| HRG_HHB_BL_BE_Baustromschema Ausbauphase |  | 26.02.2025 | Baustromschema Ausbauphase | HBB |
| 04 - Bauphysik - Schüßler Plan |  |  |  |  |
| BauO_NRW_2018_6_Bescheinigung_Schall |  | 15.07.2025 | Bescheinigung Schallschutz | SP |
| RAT_20250714_FBP_NAW_Schallschutznachweis |  | 14.07.2025 | Schallschutznachweis | SP |
| BauO_NRW_2018_8_Bescheinigung_Waerme |  | 15.07.2025 | Bescheinigung Wärmeschutz | SP |
| BauO_NRW_2018_10_Erklaerung_saSV |  | 15.07.2025 | Erklärung Beauftragung während der Bauausführung | SP |
| RAT_20250714_FBP_NAW_Wärmeschutznachweis |  | 14.07.2025 | Wärmeschutznachweis | SP |
| 05 - Projektablaufplan - Nattler Architekten |  |  |  |  |
| 260310_LP 8 -Auszug aus Terminplan |  | 10.03.2026 | LP 8 Auszug Terminplan Lang | NA |
| 260310_LP 8 -Auszug aus Terminplan |  | 10.03.2026 | LP 8 Auszug Terminplan Kurz | NA |
| 06 - DGNB |  |  |  |  |
| 1. DGNB Vorgabe |  |  |  | DGNB |
| DGNB Kriterienmatrix |  | 30.11.2024 | DGNB Kriterienmatrix | DGNB |
| Anleitung DGNB Kriterienmatrix |  | 28.11.2024 | Anleitung Kriterienmatrix | DGNB |
| DGNB Positivliste |  |  | DGNB Positivliste | DGNB |
| Anleitung zur Nutzung der Positivliste |  | 29.11.2024 | Anleitung Positivliste | DGNB |
| Vorgaben QNG |  |  | Vorgaben des Qualitätssiegels nachhaltige Gebäude |  |
| QNG_Anhang-313_Schadstoffe |  | 01.12.2024 | QNG Schadstoffe | DGNB |

## Gesamtprojektzeit
Projektablauf - Übersicht

siehe beigefügten Projektablaufplan / Terminplan

## DGNB-Zertifzierung
DGNB-Zertifzierung

Erlangung eines Gütensiegels nach dem DGNB System NBV 18 (Neubau Büro- und Verwaltungsgebäude)

Der Bauherr engagiert sich für die aktive Umsetzung von Umwelt-, Sozial- und Gesundheitsstandards im Unternehmensalltag und -projekten. Für das BV Neubau historisches Rathaus Gronau ist eine DGNB-Zertifizierung vorgesehen.

Ein zentraler Aspekt für die Auswahl der Baustoffe bei Neubauprojekten ist folglich ihre Eignung für die Zertifizierung des Gebäudes nach den entsprechenden Kriterien des deutschen Gütesiegels für nachhaltiges Bauen (DGNB-Zertifikat) in der Version NBI18, welche die höchste DGNB-Qualitätsstufe 4 einhalten müssen.

## Bauleitung nach §56 BauO NRW, Gewerk Innentüren
Verantwortlicher Bauleiter Gewerk Innentüren

Der verantwortliche Bauleiter / in nach der LBO ist der Auftragnehmer.

Der verantwortliche Bauleiter / in nach §56 BauO NRW wird vom Auftragnehmer gestellt. Die Aufgaben / Tätigkeiten  beschränken sich auf die beauftragten Gewerke, der beauftragten Bauleistungen, so diese sicher und geordnet gemäß der LBO-NRW, gemäß der erteilten Baugenehmigung und dgl. durchgeführt werden.

Die Personenbenennung an den Auftraggeber / an den Architekten werden nach Auftragserteilung vom Auftragnehmer durchgeführt und wird vom bauleitenden Architekten an die Behörde weitergeleitet.

Die Verteilung der Baubeginnanzeige, der Rohbaufertigstellungsmeldung sowie der Baufertigstellungsanzeige an die Baubehörde obliegt im Aufgabenbereich des bauleitenden  Architekten.

Verantwortlicher Bauleiter nach LBO:

Name:  .....................................................
  vom Bieter einzutragen

## Technische Vorbemerkungen Tischlerarbeiten
Technische Vorbemerkungen Tischlerarbeiten

Mitgeltende Normen und Regeln

Allgemeines

Es gelten jeweils die Normen und Regeln in der zum Vertragsschluss gültigen Fassung einschließlich der Änderungen, Berichtigungen und Beiblätter.

Soweit in der Leistungsbeschreibung auf Technische Spezifikationen, z. B. nationale Normen, mit denen Europäische Normen umgesetzt werden, europäisch technische Bewertungen, gemeinsame technische Spezifikationen, Internationale Normen, Bezug genommen wird, werden auch ohne den ausdrücklichen Zusatz: „oder gleichwertig“, immer gleichwertige Technische Spezifikationen in Bezug genommen.

DIN 16830-3
Fensterprofile aus hochschlagzähem Polyvinylchlorid (PVC-HI) - Teil 3: Profile mit beschichteten, farbigen Oberflächen; Anforderungen

DIN 18095-1
Türen; Rauchschutztüren; Begriffe und Anforderungen

DIN 18540
Abdichten von Außenwandfugen im Hochbau mit Fugendichtstoffen

DIN 18542
Abdichten von Außenwandfugen mit imprägnierten Fugendichtungsbändern aus Schaumkunststoff - Imprägnierte Fugendichtungsbänder - Anforderungen und Prüfung

DIN EN 300
Platten aus langen, flachen, ausgerichteten Spänen (OSB) - Definitionen, Klassifizierung und Anforderungen

DIN EN 335
Dauerhaftigkeit von Holz und Holzprodukten - Gebrauchsklassen: Definitionen, Anwendung bei Vollholz und Holzprodukten

DIN EN 350
Dauerhaftigkeit von Holz und Holzprodukten - Prüfung und Klassifizierung der Dauerhaftigkeit von Holz und Holzprodukten gegen biologischen Angriff

DIN EN 438-2
Dekorative Hochdruck-Schichtpressstoffplatten (HPL) - Platten auf Basis härtbarer Harze (Schichtpressstoffe) - Teil 2: Bestimmung der Eigenschaften

DIN EN 438-3
Dekorative Hochdruck-Schichtpressstoffplatten (HPL) - Platten auf Basis härtbarer Harze (Schichtpressstoffe) - Teil 3: Klassifizierung und Spezifikationen für Platten mit einer Dicke kleiner als 2 mm, vorgesehen zum Verkleben auf ein Trägermaterial

DIN EN 438-4
Dekorative Hochdruck-Schichtpressstoffplatten (HPL) - Platten auf Basis härtbarer Harze (Schichtpressstoffe) - Teil 4: Klassifizierung und Spezifikationen für Kompakt-Schichtpressstoffe mit einer Dicke von 2 mm und größer

DIN EN 438-5
Dekorative Hochdruck-Schichtpressstoffplatten (HPL) - Platten auf Basis härtbarer Harze (Schichtpressstoffe) - Teil 5: Klassifizierung und Spezifikationen für Schichtpressstoffe für Fußböden mit einer Dicke kleiner 2 mm, vorgesehen zum Verkleben auf ein Trägermaterial

DIN EN 438-6
Dekorative Hochdruck-Schichtpressstoffplatten (HPL) - Platten auf Basis härtbarer Harze (Schichtpressstoffe) - Teil 6: Klassifizierung und Spezifikationen für Kompakt-Schichtpressstoffe für die Anwendung im Freien mit einer Dicke von 2 mm und größer

DIN EN 438-7
Dekorative Hochdruck-Schichtpressstoffplatten (HPL) - Platten auf Basis härtbarer Harze (Schichtpressstoffe) - Teil 7: Kompaktplatten und HPL-Mehrschicht-Verbundplatten für Wand- und Deckenbekleidungen für Innen- und Außenanwendung

DIN EN 438-8
Dekorative Hochdruck-Schichtpressstoffplatten (HPL) - Platten auf Basis härtbarer Harze (Schichtpressstoffe) - Teil 8: Klassifizierung und Spezifikationen für Design-Schichtpressstoffe

DIN EN 438-9
Dekorative Hochdruck-Schichtpressstoffplatten (HPL) - Platten auf Basis härtbarer Harze (Schichtpressstoffe) - Teil 9: Klassifizierung und Spezifikationen für Schichtpressstoffe mit alternativem Kernaufbau

DIN EN 460
Dauerhaftigkeit von Holz und Holzprodukten - Natürliche Dauerhaftigkeit von Vollholz - Leitfaden für die Anforderungen an die Dauerhaftigkeit von Holz für die Anwendung in den Gefährdungsklassen

DIN EN 826
Wärmedämmstoffe für das Bauwesen - Bestimmung des Verhaltens bei Druckbeanspruchung

DIN EN 1192
Türen - Klassifizierung der Festigkeitsanforderungen

DIN EN 1522
Fenster, Türen, Abschlüsse - Durchschusshemmung - Anforderungen und Klassifizierung

DIN EN 12207
Fenster und Türen - Luftdurchlässigkeit - Klassifizierung

DIN EN 12208
Fenster und Türen - Schlagregendichtheit - Klassifizierung

DIN EN 12210
Fenster und Türen - Widerstandsfähigkeit bei Windlast - Klassifizierung

DIN EN 14220
Holz und Holzwerkstoffe in Außenfenstern, Außentüren und Außentürzargen - Anforderungen und Spezifikationen

DIN EN ISO 21306-1
Kunststoffe - Weichmacherfreie Polyvinylchlorid (PVC-U)-Werkstoffe - Teil 1: Bezeichnungssystem und Basis für Spezifikationen

VDI 2719
Schalldämmung von Fenstern und deren Zusatzeinrichtungen

DGUV Regel 109-606
Branche Tischler- und Schreinerhandwerk für den Arbeitsschutz
Herausgeber: Deutsche Gesetzliche Unfallversicherung e.V. (DGUV)

ift-Richtlinie FE-06/2
Prüfung von mechanischen und stumpf geschweißten T-Verbindungen bei Kunststofffenstern
Herausgeber: ift Rosenheim

ift-Richtlinie FE-07/1
Hochwasserbeständige Fenster und Türen - Anforderungen, Prüfung, Klassifizierung
Herausgeber: ift Rosenheim

ift-Richtlinie FE-08/1
Rahmeneckverbindungen für Holzfenster – Anforderungen, Prüfung und Bewertung
Herausgeber: ift Rosenheim

ift-Richtlinie FE-09/1
Schweißeckverbinder; Anforderungen, Prüfungen und Bewertung
Herausgeber: ift Rosenheim

ift-Richtlinie FE-11/1
Nutzungssicherheit an kraftbetätigten Fenstern und Fenstertüren
Herausgeber: ift Rosenheim

ift-Richtlinie HO-11/2
Visuelle Beurteilung von Innentürelementen aus Holz und Holzwerkstoffen sowie anderen Materialien
Herausgeber: ift Rosenheim

ift-Richtlinie MO-01/1
Baukörperanschluss von Fenstern Teil 1 Verfahren zur Ermittlung der Gebrauchstauglichkeit von Abdichtungssystemen
Herausgeber: ift Rosenheim

ift-Richtlinie MO-02/1
Baukörperanschluss von Fenstern Teil 2 Verfahren zur Ermittlung der Gebrauchstauglichkeit von Befestigungssystemen
Herausgeber: ift Rosenheim

ift-Richtlinie
Verklebungen an Holzfenstern - Teil 1: Lamellierte und in der Länge durch Keilzinkenverbindungen verbundene Profile
Herausgeber: ift Rosenheim

ift-Richtlinie
Verklebungen an Holzfenstern - Teil 2: Verklebungen von Rahmenverbindungen
Herausgeber: ift Rosenheim

IVD-Merkblatt Nr. 4
Abdichten von Fugen im Hochbau mit aufzuklebenden Elastomer-Fugenbändern
Herausgeber: Industrieverband Dichtstoffe e.V. (IVD)

IVD-Merkblatt Nr. 9
Spritzbare Dichtstoffe in der Anschlussfuge für Fenster und Außentüren. Grundlagen für die Ausführung
Herausgeber: Industrieverband Dichtstoffe e.V. (IVD)

IVD-Merkblatt Nr. 10
Glasabdichtung am Holzfenster mit spritzbaren Dichtstoffen. Dichtstoffe für Mehrscheiben-Isolierglas und selbstreinigendes Glas
Herausgeber: Industrieverband Dichtstoffe e.V. (IVD)

IVD-Merkblatt Nr. 13
Glasabdichtung an Holz-Metall-Fensterkonstruktionen mit Dichtstoffen
Herausgeber: Industrieverband Dichtstoffe e.V. (IVD)

IVD-Merkblatt Nr. 20
Fugenabdichtung an Holzbauteilen und Holzwerkstoffen. Einsatzmöglichkeiten von spritzbaren Dichtstoffen
Herausgeber: Industrieverband Dichtstoffe e.V. (IVD)

IVD-Merkblatt Nr. 23
Abdichtungen von Fugen und Anschlüssen an Naturstein
Herausgeber: Industrieverband Dichtstoffe e.V. (IVD)

IVD-Merkblatt Nr. 26
Abdichten von Fenster- und Fassadenfugen mit vorkomprimierten und imprägnierten Fugendichtbändern (Kompribänder)
Herausgeber: Industrieverband Dichtstoffe e.V. (IVD)

RAL-GZ 716
Kunststoff-Fensterprofilsysteme - Gütesicherung
Herausgeber: RAL Deutsches Institut für Gütesicherung und Kennzeichnung e.V.

VdS 2021
Baustellen – Unverbindlicher Leitfaden für ein umfassendes Schutzkonzept
Herausgeber: Gesamtverband der Deutschen Versicherungswirtschaft e.V. (GDV)

VFF Richtlinie ES.01
Energetische Kennwerte von Fenstern, Türen und Fassaden
Herausgeber: Verband Fenster + Fassade (VFF)

VFF Richtlinie HM.01
Richtlinie für Holz-Metall-Fenster- und Außentürkonstruktionen
Herausgeber: Verband Fenster + Fassade (VFF)

VFF Richtlinie HM.02
Richtlinie für Holz-Metall-Fassadenkonstruktionen
Herausgeber: Verband Fenster + Fassade (VFF)

VFF Merkblatt HO.01
Klassifizierung von Beschichtungen für Holzfenster, –-Haustüren und -Fassaden
Herausgeber: Verband Fenster + Fassade (VFF)

VFF Merkblatt HO.02
Auswahl der Holzqualität für Holzfenster und -haustüren
Herausgeber: Verband Fenster + Fassade (VFF)

VFF Merkblatt HO.03
Anforderungen an Beschichtungssysteme für die werksseitige Beschichtung von Holz- und Holz-Metall-Fenstern, -Haustüren und -Fassaden
Herausgeber: Verband Fenster + Fassade (VFF)

VFF Merkblatt HO.04
Holzfenster und Haustüren: Empfehlungen zur Qualitätssicherung von Beschichtungssystemen
Herausgeber: Verband Fenster + Fassade (VFF)

VFF Merkblatt HO.05
Richtlinie zur visuellen Beurteilung einer fertigbehandelten Oberfläche bei Holzfenstern und -Außentüren
Herausgeber: Verband Fenster + Fassade (VFF)

VFF Merkblatt HO.06-1
Holzarten für den Fensterbau – Teil 1: Eigenschaften, Holzartentabelle - Holzarten zur Herstellung maßhaltiger Bauteile
Herausgeber: Verband Fenster + Fassade (VFF)

VFF Merkblatt HO.06-2
Holzarten für den Fensterbau - Teil 2: Holzarten zur Verwendung in geschützten Holzkonstruktionen
Herausgeber: Verband Fenster + Fassade(VFF)

VFF Merkblatt HO.06-3/A1
Holzarten für den Fensterbau - Teil 3: Lamellierte Holzkanteln aus verschiedenen Holzarten und Holzprodukten
Herausgeber: Verband Fenster + Fassade (VFF)

VFF Merkblatt HO.06-4
Holzarten für den Fensterbau - Teil 4: Modifizierte Hölzer
Herausgeber: Verband Fenster + Fassade. (VFF)

VFF Leitfaden HO.09
Runderneuerung von Kastenfenstern aus Holz
Herausgeber: Verband Fenster + Fassade (VFF)

VFF Merkblatt HO.10
Wetterschutzschienen an Holzfenstern
Herausgeber: Verband Fenster + Fassade (VFF)

VFF Merkblatt HO.11
Holzschutz bei Holz- und Holz-Metall-Fenstern, -Haustüren, -Fassaden und -Wintergärten
Herausgeber: Verband Fenster + Fassade (VFF)

VFF Merkblatt HO.12
Werterhaltungsmaßnahmen für Beschichtungen auf maßhaltigen Außenbauteilen aus Holz
Herausgeber: Verband Fenster + Fassade (VFF)

VFF Merkblatt KB.01
Kraftbetätigte Fenster
Herausgeber: Verband Fenster + Fassade (VFF)

VFF Merkblatt KB.02
Elektrische Bauteile im Fenster-, Türen- und Fassadenbau – Planung und Ausführung
Herausgeber: Verband Fenster + Fassade (VFF)

VFF Merkblatt KB.03
Smart Windows
Herausgeber: Verband Fenster + Fassade (VFF)

VFF Merkblatt KU.01
Visuelle Beurteilung von Oberflächen von Kunststofffenster- und -Türelementen
Herausgeber: Verband Fenster + Fassade (VFF)

Weitere Angaben: (EIGENE ANGABEN)

Angaben zur Baustelle

Lage und Transportwege

Die Arbeiten sind in folgenden Geschossen auszuführen: UG, EG, 1. OG, 2. OG, DG

Gerüste
Gerüste werden bauseits gestellt als Fassadengerüst:
Lastklasse: 5
Breitenklasse: SW09
Höhe der obersten Gerüstlage in m: 16 m
Standort: A, B, C, D

DGNB Anforderungen Holzinnentüren

- Holz-/Holzwerkstoffe müssen FSC oder PEFC zertifiziert sein.
  Als Nachweis sind die Lieferscheine mit Angaben des
  Bauvorhabens und zugehöriger COC-Nummer des Zertifikates
  reinzureichen

- für Innentüren aus Holzwerkstoffen ist ein Formaldehyd-
  Prüfbericht vorzulegen, Anforderungen < 0,05 ppm

- Montageschäume müssen den Emicode EC1 Plus tragen und
  halogenierte Treibmittel, Chlorparaffine (SCCPs + MCCPs +
  LCCPs), TCEP, halogenierten Flammschutzmittel < 0,1 %
 enthalten und weichmacherfrei sein

- Elastische Dichtstoffe müüsen Chlorparaffine, KWS-
  Weichermacher < 0,1 % und Lösemittel < 1 % erhalten.

Angaben zu Stoffen und Bauteilen

Holzwerkstoffe müssen das RAL-Umweltzeichen DE-UZ 76 (Blauer Engel) haben.

Holz muss frei von holzzerstörenden Pilzen und Insekten sein. Es darf keine Markröhren und Querrisse aufweisen.

Bei wesentlichen - von der Holzart abhängigen - Unterschieden zwischen Kern- und Splintholz soll an sichtbaren Stellen bei nicht deckenden Beschichtungen kein Splint zu sehen sein.

Pfropfen und Dübel im sichtbaren Bereich müssen von gleicher Holzart und Faserrichtung sein.

Angaben zur Ausführung

Allgemeines

Vor Ausführungsbeginn hat der Auftragnehmer mit dem Auftraggeber festzulegen, wo das zu verwendende Material auf der Baustelle gelagert werden kann, um gegenseitige Störungen der am Bau beteiligten Handwerker während der Bauausführung zu vermeiden.

Vor der Durchführung von Stemm-, Bohr- und Einsetzarbeiten an Estrichen sowie geputzten Wänden und Decken sind Leitungen mit einem Suchgerät zu orten.

Malerarbeiten dürfen durch montierte Beschläge nicht erschwert werden. Dem Auftragnehmer steht es frei, Beschläge - soweit technisch möglich - erst nach Fertigstellung der Malerarbeiten einzubauen. Das Öffnen und Schließen von Fenstern und Türen muss jedoch möglich sein.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Bei Schleifarbeiten im Trockenverfahren sind Absauggeräte zu verwenden.

Sind Schleifen und Spachteln vorgesehen, so bleiben die Anzahl der Schleifgänge und Spachtelaufträge sowie die Wahl der richtigen Körnung dem Auftragnehmer überlassen und sind auf die vorgesehene Beschichtung einzustellen.

Elastische Fugen sind grundsätzlich zu hinterfüllen, um eine Dreiflankenhaftung zu vermeiden. Als Hinterfüllung sind geschlossenzellige, nicht saugende Materialien zu verwenden.

Fenster und Fenstertüren

Der Aus- und Einbau von Fenstern und Türen zum Austausch oder zur Aufarbeitung ist so aufeinander abzustimmen, dass der Witterungsschutz des Gebäudes zu jeder Zeit gewährleistet ist. Dem Auftragnehmer steht es frei, stattdessen auf seine Kosten die Öffnungen vorübergehend provisorisch zu schließen; dabei muss das Provisorium lichtdurchlässig sein. Zur Aufarbeitung hat der Auftragnehmer die Wahl, ob das auf der Baustelle oder in der Werkstatt erfolgt. Entscheidet er sich für die Werkstatt, wird der Transport nicht gesondert vergütet.

Vom Auftragnehmer sind auf Verlangen Detailzeichnungen über die Ausbildung der Fensterprofile sowie der Anschlüsse zum Bauwerk und zu den Fensterbänken vorzulegen.

Die Angaben des Systemherstellers der Fensterprofile sind bindend für die konstruktive Ausbildung und die Profilauswahl. Die Herstellerrichtlinien sind auf Verlangen vorzulegen.

Elastische Dichtstoffe müssen überstreichbar sein.

Die Angaben des Systemherstellers der Kunststofffensterprofile sind bindend für die konstruktive Ausbildung und die Materialauswahl. Insbesondere sind die zusätzlichen Verstärkungen bei Veränderung der Fenstergröße zu beachten. Die Herstellerrichtlinien sind auf Verlangen vorzulegen.

Wenn im Leistungstext nichts anderes vorgegeben wird, gilt die Schallschutzklasse 2 nach VDI 2719.

Türen

Die Öffnungsrichtung von Türen ist vor der Bestellung oder Fertigung der Türen vor Ort gemeinsam mit dem Auftraggeber oder der Bauleitung endgültig festzulegen.

Transparente Scheiben von Türblättern sind mit einem deutlich sichtbaren Klebestreifen zu markieren. Der Klebestreifen muss sich rückstandfrei entfernen lassen. Das Entfernen geschieht durch den Auftraggeber.

(Zutreffendes bitte auswählen:)

Nach dem Einbau der Zargen sind die Türblätter der Innentüren verpackt beim Auftragnehmer zwischenzulagern. Die Endmontage erfolgt nach Fertigstellung anderer Arbeiten in Abstimmung mit der Bauleitung.

(oder)

Nach dem Einbau der Zargen sind die Türblätter der Innentüren verpackt auf der Baustelle in einem vom Auftraggeber zur Verfügung gestellten Raum zwischenzulagern. Der Auftragnehmer hat diesen Raum verschließbar zu machen. Die Endmontage erfolgt nach Fertigstellung anderer Arbeiten in Abstimmung mit der Bauleitung.

Einbaumöbel

Schiebetüren von Schränken müssen mit auf das Türgewicht abgestimmten Schiebetürbeschlägen ausgeführt werden. Sofern in dem Leistungstext keine konkreteren Vorgaben gemacht werden, müssen die Führungen mindestens aus Kunststoffprofilen bestehen, einfache Nuten im Holz sind nicht zulässig.

Sonstige Angaben

Der Auftragnehmer hat dafür Sorge zu tragen, dass während der Ausführung seiner Leistungen immer mindestens ein fließend deutsch sprechender Mitarbeiter seiner Firma auf der Baustelle anwesend ist.

## Technische Vorbemerkung - Metallbauarbeiten
Technische Vorbemerkung - Metallbauarbeiten

1. Mitgeltende Normen und Regeln
Allgemeines
Es gelten jeweils die Normen und Regeln in der zum Vertragsschluss gültigen Fassung einschließlich der Änderungen, Berichtigungen und Beiblätter.
Soweit in der Leistungsbeschreibung auf Technische Spezifikationen, z.B. nationale Normen, mit denen Europäische Normen umgesetzt werden, europäisch technische Bewertungen, gemeinsame technische Spezifikationen, Internationale Normen, Bezug genommen wird, werden auch ohne den ausdrücklichen Zusatz: „oder gleichwertig“, immer gleichwertige Technische Spezifikationen in Bezug genommen.
DIN 4109-1
Schallschutz im Hochbau – Teil 1: Mindestanforderungen
DIN 4109-2
Schallschutz im Hochbau – Teil 2: Rechnerische Nachweise der Erfüllung der Anforderungen
DIN 6834-1
Strahlenschutztüren für medizinisch genutzte Räume – Teil 1: Anforderungen
DIN 14094-2
Feuerwehrwesen – Notleiteranlagen – Teil 2: Rettungswege auf flachen und geneigten Dächern
DIN 18111-2
Türzargen – Stahlzargen – Teil 2: Sonderzargen (1- und 2-schalig) für gefälzte und ungefälzte Türen in Mauerwerkswänden und Ständerwerkswänden
DIN 18111-3
Türzargen – Stahlzargen – Teil 3: Einbau von Stahlzargen nach DIN 18111-1 und DIN 18111-2
DIN 18542
Imprägnierte Fugendichtungsbänder aus Schaumkunststoff zur Abdichtung von Außenwandfugen – Anforderungen und Prüfung
DIN 24537-1
Roste als Bodenbelag – Teil 1: Gitterroste aus metallischen Werkstoffen
DIN 24537-2
Roste als Bodenbelag – Teil 2: Blechprofilroste aus metallischen Werkstoffen
DIN 55945
Beschichtungsstoffe und Beschichtungen – Ergänzende Begriffe zu DIN EN ISO 4618
DIN EN 949
Fenster, Türen, Dreh- und Rollläden, Vorhangfassaden – Ermittlung der Widerstandsfähigkeit von Türen gegen Aufprall eines weichen und schweren Stoßkörpers
DIN EN 988
Zink und Zinklegierungen – Anforderungen an gewalzte Flacherzeugnisse für das Bauwesen
DIN EN 1192
Türen – Klassifizierung der Festigkeitsanforderungen
DIN EN 1396
Aluminium und Aluminiumlegierungen – Bandbeschichtete Bleche und Bänder für allgemeine Anwendungen – Spezifikationen
DIN EN 1522
Fenster, Türen, Abschlüsse; – Durchschusshemmung – Anforderungen und Klassifizierung
DIN EN 10088-1
Nichtrostende Stähle – Teil 1: Verzeichnis der nichtrostenden Stähle
DIN EN 10210-2
Warmgefertigte Hohlprofile für den Stahlbau – Teil 2: Grenzabmaße, Maße und statische Werte
DIN EN 12207
Fenster und Türen – Luftdurchlässigkeit – Klassifizierung
DIN EN 12208
Fenster und Türen – Schlagregendichtheit – Klassifizierung
DIN EN 12210
Fenster und Türen – Widerstandsfähigkeit bei Windlast – Klassifizierung
DIN EN 12453
Tore – Nutzungssicherheit kraftbetätigter Tore – Anforderungen und Prüfverfahren
DIN EN 12604
Tore - Mechanische Aspekte - Anforderungen und Prüfverfahren
DIN EN 13964
Unterdecken – Anforderungen und Prüfverfahren
DIN EN ISO 3834-1
Qualitätsanforderungen für das Schmelzschweißen von metallischen Werkstoffen – Teil 1: Kriterien für die Auswahl der geeigneten Stufe der Qualitätsanforderungen
DIN EN ISO 3834-2
Qualitätsanforderungen für das Schmelzschweißen von metallischen Werkstoffen – Teil 2: Umfassende Qualitätsanforderungen
DIN EN ISO 3834-3
Qualitätsanforderungen für das Schmelzschweißen von metallischen Werkstoffen – Teil 3: Standard-Qualitätsanforderungen
DIN EN ISO 3834-4
Qualitätsanforderungen für das Schmelzschweißen von metallischen Werkstoffen – Teil 4: Elementare Qualitätsanforderungen
DIN EN ISO 3834-5
Qualitätsanforderungen für das Schmelzschweißen von metallischen Werkstoffen – Teil 5: Dokumente, deren Anforderungen erfüllt werden müssen, um die Übereinstimmung mit den Anforderungen nach ISO 3834-2, ISO 3834-3 oder ISO 3834-4 nachzuweisen
DIN EN ISO 4042
Verbindungselemente – Galvanisch aufgebrachte Überzugssysteme
DIN EN ISO 4618
Beschichtungsstoffe – Begriffe
DIN EN ISO 5817
Schweißen – Schmelzschweißverbindungen an Stahl, Nickel, Titan und deren Legierungen (ohne Strahlschweißen) – Bewertungsgruppen von Unregelmäßigkeiten
DIN EN ISO 8501-1
Vorbereitung von Stahloberflächen vor dem Auftragen von Beschichtungsstoffen – Visuelle Beurteilung der Oberflächenreinheit – Teil 1: Rostgrade und Oberflächenvorbereitungsgrade von unbeschichteten Stahloberflächen und Stahloberflächen nach ganzflächigem Entfernen vorhandener Beschichtungen
DIN EN ISO 8501-2
Vorbereitung von Stahloberflächen vor dem Auftragen von Beschichtungsstoffen – Visuelle Beurteilung der Oberflächenreinheit – Teil 2: Oberflächenvorbereitungsgrade von beschichteten Oberflächen nach örtlichem Entfernen der vorhandenen Beschichtungen
DIN EN ISO 8501-3
Vorbereitung von Stahloberflächen vor dem Auftragen von Beschichtungsstoffen – Visuelle Beurteilung der Oberflächenreinheit – Teil 3: Vorbereitungsgrade von Schweißnähten, Kanten und anderen Flächen mit Oberflächenunregelmäßigkeiten
DIN EN ISO 8501-4
Vorbereitung von Stahloberflächen vor dem Auftragen von Beschichtungsstoffen – Visuelle Beurteilung der Oberflächenreinheit – Teil 4: Ausgangszustände, Vorbereitungsgrade und Flugrostgrade in Verbindung mit Wasserwaschen
DIN EN ISO 8503
Normenreihe: Vorbereitung von Stahloberflächen vor dem Auftragen von Beschichtungsstoffen – Rauheitskenngrößen von gestrahlten Stahloberflächen
DIN EN ISO 8504
Normenreihe: Vorbereitung von Stahloberflächen vor dem Auftragen von Beschichtungsstoffen – Verfahren für die Oberflächenvorbereitung
DIN EN ISO 14713-1
Zinküberzüge – Leitfäden und Empfehlungen zum Schutz von Eisen- und Stahlkonstruktionen vor Korrosion – Teil 1: Allgemeine Konstruktionsgrundsätze und Korrosionsbeständigkeit
DIN EN ISO 14713-2
Zinküberzüge – Leitfäden und Empfehlungen zum Schutz von Eisen- und Stahlkonstruktionen vor Korrosion – Teil 2: Feuerverzinken
DIN EN ISO 14713-3
Zinküberzüge – Leitfäden und Empfehlungen zum Schutz von Eisen- und Stahlkonstruktionen vor Korrosion – Teil 3: Sherardisieren
DIN EN ISO 15607
Anforderung und Qualifizierung von Schweißverfahren für metallische Werkstoffe – Allgemeine Regeln
DIN EN ISO 15609-1
Anforderung und Qualifizierung von Schweißverfahren für metallische Werkstoffe – Schweißanweisung – Teil 1: Lichtbogenschweißen
DIN EN ISO 15611
Anforderung und Qualifizierung von Schweißverfahren für metallische Werkstoffe – Qualifizierung aufgrund von vorliegender schweißtechnischer Erfahrung
DIN EN ISO 21306-1
Kunststoffe – Weichmacherfreie Polyvinylchlorid (PVC-U)-Werkstoffe – Teil 1: Bezeichnungssystem und Basis für Spezifikationen

ISO 6362-4
Aluminium und Aluminium-Knetlegierungen – Stranggepresste Stangen, Rohre und Profile – Teil 4: Profile – Grenzabmaße und Formtoleranzen
ISO 16163
Kontinuierlich schmelztauchveredelte Flacherzeugnisse aus Stahl – Grenzabmaße und Formtoleranzen
VDI 2719
Schalldämmung von Fenstern und deren Zusatzeinrichtungen
BFS Merkblatt Nr. 6
Beschichtungen auf Bauteilen aus Aluminium >
Herausgeber: Bundesausschuss Farbe und Sachwertschutz (BFS)
BFS Merkblatt Nr. 26
Farbveränderung von Beschichtungen im Außenbereich >
Herausgeber: Bundesausschuss Farbe und Sachwertschutz (BFS)
BVM Technische Richtlinie des Metallhandwerks
Geländer-Richtlinie
Geländer und Umwehrungen aus Metall
Herausgeber: Bundesverband Metall – Vereinigung Deutscher Metallhandwerke (BVM)
DASt-Richtlinie 006
Überschweißen von Fertigungsbeschichtungen im Stahlbau
Herausgeber: Deutscher Ausschuss für Stahlbau (DASt)
DASt-Richtlinie 007
Lieferung, Verarbeitung und Anwendung wetterfester Baustähle
Herausgeber: Deutscher Ausschuss für Stahlbau (DASt)
DGUV Information 208-007
Roste – Auswahl und Betrieb
Herausgeber: Deutsche Gesetzliche Unfallversicherung e.V. (DGUV)
(bisher: BGI/GUV-I 588-1)
ift-Richtlinie FE-07/1
Hochwasserbeständige Fenster und Türen – Anforderungen, Prüfung, Klassifizierung
Herausgeber: ift Rosenheim
ift-Richtlinie FE-11/1
Nutzungssicherheit an kraftbetätigten Fenstern und Fenstertüren
Herausgeber: ift Rosenheim
ift-Richtlinie MO-01/1
Baukörperanschluss von Fenstern Teil 1 Verfahren zur Ermittlung der Gebrauchstauglichkeit von Abdichtungssystemen
Herausgeber: ift Rosenheim
IVD-Merkblatt Nr. 4
Abdichten von Fugen im Hochbau mit aufzuklebenden Elastomer-Fugenbändern
Herausgeber: Industrieverband Dichtstoffe e.V. (IVD)
IVD-Merkblatt Nr. 5
Abdichtungen mit Butylbändern
Herausgeber: Industrieverband Dichtstoffe e.V. (IVD)
IVD-Merkblatt Nr. 9
Spritzbare Dichtstoffe in der Anschlussfuge für Fenster und Außentüren. Grundlagen für die Ausführung
Herausgeber: Industrieverband Dichtstoffe e.V. (IVD)
IVD-Fachinformation zu Merkblatt Nr. 14
Fachinformation zu Merkblatt Nr. 14: Dichtstoffe und Schimmelpilzbefall. Ursachen – Vorbeugung – Sanierung
Herausgeber: Industrieverband Dichtstoffe e.V. (IVD)
IVD-Merkblatt Nr. 21
Elastische Fugenabdichtungen im Lebensmittelbereich
Herausgeber: Industrieverband Dichtstoffe e.V. (IVD)
IVD-Merkblatt Nr. 22
Anschlussfugen im Stahl- und Aluminium-Fassadenbau sowie konstruktiven Glasbau. Einsatzmöglichkeiten von spritzbaren Dichtstoffen
Herausgeber: Industrieverband Dichtstoffe e.V. (IVD)
IVD-Merkblatt Nr. 24
Fugenabdichtung mit spritzbaren Dichtstoffen und vorkomprimierten Dichtungsbändern sowie Montageklebstoffen im Wintergartenbau
Herausgeber: Industrieverband Dichtstoffe e.V. (IVD)
IVD-Merkblatt Nr. 26-1
Abdichten von Fenster- und Fassadenfugen mit imprägnierten Fugendichtungsbändern und Multifunktionsdichtungsbändern
Herausgeber: Industrieverband Dichtstoffe e.V. (IVD)
IVD-Merkblatt Nr. 27
Abdichten von Anschluss- und Bewegungsfugen an der Fassade mit spritzbaren Dichtstoffen
Herausgeber: Industrieverband Dichtstoffe e.V. (IVD)
IVD-Merkblatt Nr. 28
Sanierung von defekten Fugenabdichtungen an der Fassade
Herausgeber: Industrieverband Dichtstoffe e.V. (IVD)
IVD-Merkblatt Nr. 30
Montageklebstoffe für Klebungen und Abdichtungen
Herausgeber: Industrieverband Dichtstoffe e.V. (IVD)
MB 382
Merkblatt 382: Das Kleben von Stahl und Edelstahl rostfrei
Herausgeber: Stahl-Informations-Zentrum, Informationsstelle Edelstahl Rostfrei
MB 822
Merkblatt 822: Die Verarbeitung von Edelstahl Rostfrei
Herausgeber: Informationsstelle Edelstahl Rostfrei
MB 823
Merkblatt 823: Schweißen von Edelstahl Rostfrei
Herausgeber: Informationsstelle Edelstahl Rostfrei
MB 875
Merkblatt 875: Edelstahl Rostfrei im Bauwesen: Technischer Leitfaden
Herausgeber: Informationsstelle Edelstahl Rostfrei
MB 969
Merkblatt 969: Fertigung und Montage von Konstruktionen aus nichtrostendem Stahl – allgemeine Hinweise
Herausgeber: Euro Inox

MB 974
Merkblatt 974: Elektropolieren nichtrostender Stähle
Herausgeber: Euro Inox
MB 980
Merkblatt 980: Nichtrostende Flachprodukte für das Bauwesen – Erläuterungen zu den Sorten der EN 10088-4
Herausgeber: Euro Inox
Porenbeton-Handbuch
Herausgeber: Bundesverband Porenbeton
Porenbeton Bautechnische Daten
Mauerwerksprodukte aus Porenbeton
Herausgeber: Bundesverband Porenbeton
VdS 2008
Feuergefährliche Arbeiten; Richtlinien für den Brandschutz
Herausgeber: Gesamtverband der Deutschen Versicherungswirtschaft e.V. (GDV)
VdS 2021
Baustellen – Unverbindlicher Leitfaden für ein umfassendes Schutzkonzept
Herausgeber: Gesamtverband der Deutschen Versicherungswirtschaft e.V. (GDV)
VdS 2047
Sicherheitsvorschriften für feuergefährliche Arbeiten
Herausgeber: Gesamtverband der Deutschen Versicherungswirtschaft e.V. (GDV)
VFF Merkblatt AL.01
Filiformkorrosion – Vermeidung bei beschichteten Aluminium-Bauteilen
Herausgeber: Verband Fenster + Fassade (VFF)
VFF Merkblatt AL.02
Visuelle Beurteilung von organisch beschichteten (lackierten) Oberflächen auf Aluminium
Herausgeber: Verband Fenster + Fassade (VFF)
VFF Merkblatt AL.03
Visuelle Beurteilung von anodisch oxidierten (eloxierten) Oberflächen auf Aluminium
Herausgeber: Verband Fenster + Fassade (VFF)
VFF Merkblatt KB.01
Kraftbetätigte Fenster
Herausgeber: Verband Fenster + Fassade (VFF)
VFF Merkblatt KB.02
Elektrische Bauteile im Fenster-, Türen- und Fassadenbau – Planung und Ausführung
Herausgeber: Verband Fenster + Fassade (VFF)
VFF Merkblatt KB.03
Smart Windows
Herausgeber: Verband Fenster + Fassade (VFF)
VFF Merkblatt ST.01
Beschichten von Stahlteilen im Metallbau
Herausgeber: Verband Fenster + Fassade (VFF)
VFF Merkblatt ST.02
Visuelle Beurteilung von organisch beschichteten (lackierten) Oberflächen auf Stahl
Herausgeber: Verband Fenster + Fassade (VFF)
VFF Merkblatt ST.03
Visuelle Beurteilung von Oberflächen aus Edelstahl Rostfrei
Herausgeber: Verband Fenster + Fassade (VFF)
2. Angaben zur Baustelle
Lage und Transportwege
Die Arbeiten sind in folgenden Geschossen auszuführen:
UG - DG
Gerüste
Gerüste werden bauseits gestellt als Fassadengerüst:
Lastklasse: 5
Breitenklasse: SW09
Höhe der obersten Gerüstlage in m: 16 m
Standort: A, B, C, D

DGNB Anforderungen Stahltüren

- Grund- und/oder Endbeschichtungen müssen frei von
  Chrom-VI-Verbindungen sien, eine Herstellererklärlung
  ist einzureichen

- Montageschäume müssen den Emicode EC1 Plus tragen und
  halogenierte Treibmittel, Chlorparaffine (SCCPs + MCCPs +
  LCCPs), TCEP, halogenierten Flammschutzmittel < 0,1 %
 enthalten und weichmacherfrei sein

- Elastische Dichtstoffe müüsen Chlorparaffine, KWS-
  Weichmacher < 0,1 % und Lösemittel < 1 % erhalten.

3. Angaben zu Stoffen und Bauteilen
Alle verwendeten Kunststoffe müssen alterungs- und lichtbeständig sowie mindestens schwer entflammbar sein. Ihre Widerstandsfähigkeit gegen chemische und atmosphärische Einflüsse, gegen Wärme und Kälte, und ihr elastisches Verhalten müssen dem Verwendungszweck dauerhaft entsprechen.
Bei brandschutztechnischen Anforderungen sind die amtlichen Nachweise (Prüfzeugnis oder Prüfbescheid oder allgemeine bauaufsichtliche Zulassung) der Bauleitung zu übergeben.
Bei nicht genormten Stoffen und Bauteilen sind, soweit erforderlich, die bauaufsichtlichen Zulassungen der Bauleitung zu übergeben
Bei geschweißten Bauteilen aus Edelstahl dürfen keine Anlauffarben sichtbar sein.
4. Angaben zur Ausführung
Allgemeines
Das Lagern von Druckgasflaschen in Kellerräumen, Treppenhäusern, Durchgängen und Durchfahrten ist untersagt. Bei Arbeiten mit brennbaren Gasen muss ein Feuerlöscher, tragbar, nach DIN EN 3 vorhanden sein.
Bei Brennschneidearbeiten oder sonstigen funkenerzeugenden Arbeiten, z.B. auch Trennarbeiten mit Trennscheiben, in der Nähe von Bauteilen der Baustoffklasse B2 bzw. B3 nach DIN 4102 Teil 1 sind geeignete Brandschutzmaßnahmen vom Auftragnehmer zu treffen.
Bei funkenerzeugenden Arbeiten, z.B. Trennarbeiten mit Trennscheiben und Brennschneidearbeiten, in der Nähe zu erhaltener Bauteile sind Glasflächen, glasierte Keramikoberflächen und andere durch den Funkenflug gefährdete Oberflächen abzudecken.
Vor Ausführungsbeginn hat der Auftragnehmer mit dem Auftraggeber festzulegen, wo das zu verwendende Material auf der Baustelle gelagert werden kann, um gegenseitige Störungen der am Bau beteiligten Handwerker während der Bauausführung zu vermeiden.
Wenn bauseitige Vorleistungen erforderlich sind, hat der Auftragnehmer dem Auftraggeber rechtzeitig die erforderlichen Angaben möglichst in Verbindung mit Detailzeichnungen zu übergeben.
Vor der Durchführung von Stemm-, Bohr- und Einsetzarbeiten an Estrichen sowie geputzten Wänden und Decken sind Leitungen mit einem Suchgerät zu orten.

Späne vom Bohren und Fräsen sowie Reste von Schleifstaub sind sofort von den bearbeiteten Teilen zu entfernen.
Der Auftragnehmer hat sich beim Befestigen von Bauteilen an Vorsatzschalen zu vergewissern, dass durch die Befestigungsmittel keine Beschädigungen nicht sichtbarer Leitungen und Rohre entstehen.
Gefahrbereiche bei Montagearbeiten sind abzusperren und zu kennzeichnen. Entstehen dadurch Behinderungen für andere Unternehmer oder Dritte, sind der Zeitraum der Absperrung sowie alternative Maßnahmen mit der Bauleitung abzustimmen.
Vor Beginn der Arbeiten sind die tatsächlichen Einbauhöhen bezogen auf das gesamte Ausbausystem mit der Bauleitung abzustimmen, falls unzulässige Toleranzen oder Änderungen des geplanten Fußbodenaufbaus festgestellt oder vermutet werden.

Befestigungselemente, die im Ausnahmefall Flächendichtungen durchdringen, sind mit auf das Dichtungsmaterial abgestimmten Abdichtungsstoffen (i.d.R. ohne Lösungsmittel) abzudichten. Im Zweifel ist Rücksprache mit der Bauleitung erforderlich.
Befestigungen von schweren Bauteilen auf Wärmedämm-Verbundsystemen dürfen nur mit wärmedämmenden und druckfesten Stützkörpern, Konsolen oder sonstigen für den Zweck geeigneten Bauteilen ausgeführt werden.

Fenster und Fenstertüren
Anschlussfugen von Außenbauteilen wie Fenstern und Türen sind raumseitig luftdicht herzustellen. Hierfür gelten neben den Vorschriften von Abschnitt 3.1.10.5 ATV DIN 18360 auch die entsprechenden Regeln nach Abschnitt 3.5.3 ATV DIN 18355. Der damit verbundene Aufwand ist mit einzukalkulieren.
Der Aus- und Einbau von Fenstern und Türen zum Austausch oder zur Aufarbeitung ist so aufeinander abzustimmen, dass der Witterungsschutz des Gebäudes zu jeder Zeit gewährleistet ist. Dem Auftragnehmer steht es frei, stattdessen auf seine Kosten die Öffnungen vorübergehend provisorisch zu schließen; dabei muss das Provisorium lichtdurchlässig sein. Zur Aufarbeitung hat der Auftragnehmer die Wahl, ob das auf der Baustelle oder in der Werkstatt erfolgt. Entscheidet er sich für die Werkstatt, wird der Transport nicht gesondert vergütet.
Vom Auftragnehmer sind auf Verlangen Detailzeichnungen über die Ausbildung der Fensterprofile sowie der Anschlüsse zum Bauwerk und zu den Fensterbänken vorzulegen.
Die Angaben des Systemherstellers der Fensterprofile sind bindend für die konstruktive Ausbildung und die Profilauswahl. Die Herstellerrichtlinien sind auf Verlangen vorzulegen.
Wenn im Leistungstext nichts anderes vorgegeben wird, gilt die Schallschutzklasse 2 nach VDI 2719.
Türen
Die Öffnungsrichtung von Türen ist vor der Bestellung oder Fertigung der Türen vor Ort gemeinsam mit dem Auftraggeber oder der Bauleitung endgültig festzulegen.

Transparente Scheiben von Türblättern sind mit einem deutlich sichtbaren Klebestreifen zu markieren. Der Klebestreifen muss sich rückstandfrei entfernen lassen. Das Entfernen geschieht durch den Auftraggeber.

Reparaturarbeiten, Sanierungsarbeiten

Verfahrensbedingte Vermischungen und Abfall von Strahlarbeiten sind vom Auftragnehmer zu beseitigen und zu entsorgen. Dabei sind Strahlmittelrückstände auch aus dem umliegenden Verkehrsraum, aus Poren, Fugen u. dgl. und von den Gerüstböden zu entfernen.
5. Angaben zur Abrechnung
Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.
6. Sonstige Angaben
Der Auftragnehmer hat dafür Sorge zu tragen, dass während der Ausführung seiner Leistungen immer mindestens ein fließend deutsch sprechender Mitarbeiter seiner Firma auf der Baustelle anwesend ist.

## 300.13 Innentüren/ Holz- und Stahltüren
Datum: 25.06.2026

### Bereich 1 Baustelleneinrichtung

#### Abschnitt 1.1 Baustelleneinrichtung

**1.1.10 Einrichten der Baustelle**
*** Pauschalposition
Einrichten der Baustelle mit allen für die Durchführung der ausgeschriebenen Leistungen benötigten Maschinen, Geräten, Gerüsten und Werkzeugen.
Fahrtkosten, Auslösungen, Übernachtungskosten,etc.
Menge: 1,000 psch

**1.1.20 Aufbau, Vorhaltung und Betrieb der Maschinen, Geräte und Gerüste**
Aufbau, Vorhaltung und Betrieb der Maschinen und Geräte
Menge: 12,000 Wo

**1.1.30 Abbau, Maschinen, Geräte und Werkzeuge**
*** Pauschalposition
Menge: 1,000 psch

### Bereich 2 Gebäude AB

#### Abschnitt 2.1 Holz Innentüren AB

*Hinweis: Im BT A*

**2.1.10 Innentürelement mit 2 Seitenteile, Drehflügeltür einflg. B 2250 mm H 2750 mm Holzstockzarge**
Innentürelement mit 2 festen Seitenteilen aus VSG-Glas 17 mm Klarglas, Holz Türblatt, Oberblende und Zarge aus Holz, als Drehflügeltür, einflügelig, mit Holzstockzarge, DIN links

Breite Nennmaß Wandöffnung 2250 mm,
Höhe Nennmaß Wandöffnung 2750 mm,

lichte Durchgangsbreite: 1000 mm
lichte Durchgangshöhe:  2200 mm

Abmessungen Blende:  1090 mm x 465 mm

Befestigung an Trockenbauwand, Ausführung mit Holzstockzarge, Zarge aus Holz, Farbe: Eiche,matt
einsch. Türdichtung

Stahlhohlprofile zur Verstärkung der Wand in gesonderter Position beschrieben

Maulweite/Wanddicke ca. 125 mm,

Türblatt Klimaklasse 2, normale Beanspruchung, mechanische Beanspruchung M, Türblattdicke 42/43 mm

Türblatt und Blende über der Tür aus Holzwerkstoff, stumpf einschlagend mit Einlage aus Röhrenspankerneinlage, FSC oder PEFC zertifiziert

Oberfläche HPL Schichtstoffplatte in Holzoptik nach DIN 16926, min. 0,8 mm dick
Einleimer Hartholz / Holzwerkstoff, Kanten 3-seitig ummantelt, passend zum HPL, gebeizt und lackiert
Farbe: Eiche,matt

Türbänder aufschraubend, zweidimensional, justierbar, vernickelt.
Bandseite/ Bandgegenseite Material: Edelstahl

OTS mit Rastfeststellung

Leitfabrikt: GEZE TS 5000 R oder gleichwertig

Angebotenes Fabrikat: '....................................................' vom Bieter anzugeben

Türbeschlag gem. DIN 1906
Nutzerkategorie 2 mittlere Benutzerhäufigkeit
Dauerfunktionstüchtigkeit Klasse 7 (häufig)
Korrosionsverhalten Klasse 2 (mäßig)
Drücker/Drücker
Rosette: Rundrosette

Leitfabrikat: Hoppe Amsterdam oder gleichwertig

Angebotenes Fabrikat '....................................................' vom Bieter anzugeben

einschl. Einsteckschloss
vorgerichtet für elektronischer Schließzylinder

mit absenkbare Bodendichtung
Schallschutz R'w= 37 dB

inkl. Sicherheitsmarkierung

liefern und montieren

Einbauort: BT A, EG, Trauzimmer FD-133
Tür Nr.: A.EG.AF.01.01

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Menge: 1,000 St

**2.1.20 Innentürelement, Drehflügeltür 2-flg. B 2210 mm H 3175 mm Holzstockzarge**
Innentürelement aus Türblatt, Oberblende aus Holz und Massivholzstockzarge, als Drehflügeltür, zweiflügelig, mit  Holzstockzarge, mit Öffnungsradius von 175 °

Breite Nennmaß Wandöffnung 2210 mm,
Höhe Nennmaß Wandöffnung 3175 mm,

lichte Durchgangsbreite > 1200 mm
lichte Durchgangshöhe 2750 mm

Abmessungen Blende:  2070 mm x 355 mm

Öffnungsradius ca. 175 Grad
Maulweite/Wanddicke ca.150 mm,

Befestigung an Trockenbauwand, Ausführung mit Holzstockzarge, Zarge aus Holz, Farbe:  Eiche,matt

Stahlhohlprofile zur Verstärkung der Wand in gesonderter Position beschrieben

Zarge: Massivholzstockzarge 70×73mm (Schlitz/Zapfen),
Ankerbefestigung in Leibung A-G (Lasche zur
Bandgegenseite), in Leichtbauwand, mit Abdeckwinkel und Nutfräsung (V 1.2 Form B), wandbündig montiert,
einsch. Türdichtung

Türblatt Klimaklasse 2, Türblattdicke ca. 70mm stumpf mit Leibungsfalz, mittig stumpf mit Leibungsfalz

Türblatt und Blende über der Tür aus Holzwerkstoff, gegengefälzt (stumpf mit Leibungsfalz), FSC oder PEFC zertifiziert

Rahmen umlaufend, unten kürzbar, Sichtkanten lasiert, Absperrung ca. 3 mm Hartplatte / Spanplatte

Oberfläche: Türblatt und Zarge, Farbe  Eiche matt : HPL z.B. Egger 0,8mm,

Türblattkante: Einleimer 3-seitig, Holzstockfalz und Holzstock-
Innenkante Kante in Oberblende 4-seitig wie Türblattkante: transparent lackiert

Bänder: 3× pro Flügel, 3-dim. verstellbar, Edelstahl matt, mit Stiftsicherung

Standflügel: Falztreibriegelschloss + Schaltschloss, Dorn 45mm, Stulp nickel-silber, Stulp
Schaltschloss verzinkt am Standflügel massives Schließblech Edelstahl geschliffen

Türbeschlag gem. DIN 1906
Nutzerkategorie 2 mittlere Benutzerhäufigkeit
Dauerfunktionstüchtigkeit Klasse 7 (häufig)
Korrosionsverhalten Klasse 2 (mäßig)
Edestahl
Drücker/Drücker
Leitfabrikat: Hoppe Amsterdam oder gleichwertig,

Angebotenes Fabrikat '....................................................' vom Bieter anzugeben

Höhe der Schlosslochung (Drückerdornmitte) Standard (1050mm über OFF)
je Flügel 1 absenkbare Bodendichtung
Leitfabrikat: Schall-Ex Ultra SBR oder gleichwertig

Angebotenes Fabrikat '....................................................' vom Bieter anzugeben

einschl. Einsteckschloss
Schloss: Gehflügel: vorgerichtet für Blindzylinder

Schallschutz R'w = 37dB nach DIN 4109

liefern und montieren

Einbauort: BT A, EG, Trauzimmer FD-133
Tür Nr.: A.EG.AF.01.02
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Menge: 1,000 St

**2.1.30 Innentürelement, Drehflügeltür einflg. B 1260 mm H 2750 mm Holzstockzarge**
Innentürelement aus Türblatt, Oberblende und Zarge aus Holz, als Drehflügeltür, einflügelig, mit Holzstockzarge, DIN links

Breite Nennmaß Wandöffnung 1260 mm,
Höhe Nennmaß Wandöffnung 2750 mm,

lichte Durchgangsbreite: 900 mm
lichte Durchgangshöhe:  2200 mm

Abmessungen Blende:  1090 mm x 465 mm

Befestigung an Trockenbauwand, Ausführung mit Holzstockzarge, Zarge aus Holz, Farbe:  Eiche,matt,
einsch. Türdichtung

Stahlhohlprofile zur Verstärkung der Wand in gesonderter Position beschrieben

Maulweite/Wanddicke ca. 125 mm,

Türblatt Klimaklasse 2, normale Beanspruchung, mechanische Beanspruchung M, Türblattdicke 42/43 mm

Türblatt und Blende über der Tür aus Holzwerkstoff, stumpf einschlagend mit Einlage aus Röhrenspankerneinlage, FSC oder PEFC zertifiziert

Rahmen umlaufend, unten kürzbar, Sichtkanten lasiert,
Spezial-Schalldämmeinlage
Absperrung ca. 4,5 mm HDF-/Hartfaserplatte

Oberfläche HPL Schichtstoffplatte in Holzoptik nach DIN 16926, min. 0,8 mm dick
Farbe: Eiche,matt

Türbänder aufschraubend, zweidimensional, justierbar, vernickelt.
Bandseite/ Bandgegenseite Material: Edelstahl

Türbeschlag gem. DIN 1906
Nutzerkategorie 2 mittlere Benutzerhäufigkeit
Dauerfunktionstüchtigkeit Klasse 7 (häufig)
Korrosionsverhalten Klasse 2 (mäßig)
Edelstahl
Drücker/Drücker
Rosette: Rundrosette
Leitfabrikat: Hoppe Amsterdam oder gleichwertig

Angebotenes Fabrikat '....................................................' vom Bieter anzugeben

einschl. Einsteckschloss
vorgerichtet für elektronischer Schließzylinder

mit absenkbarer Bodendichtung
Schallschutz R'w= 37 dB

liefern und montieren

Einbauort: BT A, EG, Vorz. Stand.FD-133
Tür Nr.: A.EG.AF.02.01

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Menge: 1,000 St

**2.1.40 Innentürelement, Drehflügeltür einflg. B 885 mm H 2135 mm StBl Umfassungszarge**
Innentürelement aus Türblatt und Zarge, als Drehflügeltür, einflügelig, mit Stahlblech Umfassungszarge, DIN rechts

Breite Nennmaß Wandöffnung 885 mm,
Höhe Nennmaß Wandöffnung 2135 mm,

lichte Durchgangsbreite: 740 mm

Befestigung an Trockenbauwand, Ausführung mit Umfassungszarge, Zarge aus Stahlblech 2-teilig, verzinkt und grundiert
einsch. Türdichtung

Maulweite/Wanddicke ca. 125 mm,

Türblatt Klimaklasse 2, normale Beanspruchung, mechanische Beanspruchung M, Türblattdicke 42/43 mm

Türblatt aus Holzwerkstoff, einfach gefalzt mit Einlage aus Röhrenspankerneinlage, FSC oder PEFC zertifiziert

Rahmen umlaufend, unten kürzbar, Sichtkanten lasiert, Absperrung ca. 3 mm Hartplatte / Spanplatte

Oberfläche HPL Schichtstoffplatte in Holzoptik nach DIN 16926, min. 0,8 mm dick
Farbe: Eiche,matt

Türbänder aufschraubend, zweidimensional, justierbar, vernickelt.
Bandseite/ Bandgegenseite Material: Edelstahl

OTS mit Rastfeststellung, RAL 7022 umbragrau
Leitfabrikt: GEZE TS 5000 R oder gleichwertig

Angebotenes Fabrikat: '....................................................' vom Bieter anzugeben

Türbeschlag gem. DIN 1906
Nutzerkategorie 2 mittlere Benutzerhäufigkeit
Dauerfunktionstüchtigkeit Klasse 7 (häufig)
Korrosionsverhalten Klasse 2 (mäßig)
Drücker/Knauf feststehend
Edestahl
Rosette: Rundrosette
Leitfabrikat: Hoppe Amsterdam oder gleichwertig

Angebotenes Farbrikat '....................................................' vom Bieter anzugeben

einschl. Einsteckschloss
vorgerichtet für elektronischer Schließzylinder
inkl. Panikfunktion

liefern und montieren

Einbauort: BT A, EG, Lager
Tür Nr.: A.EG.AF.04.01
Menge: 1,000 St

**2.1.50 Holz-Schiebetür vor der Wand raumseitig einflg. B 885 mm H 2260 mm Blockzarge**
Holz-Schiebetürzarge für vor der Wand (raumseitig) laufendes Blatt

Holzeckzarge mit oberer Laufschienenverblendung und Einlaufleiste auf Schlosskante

in Massivwand, Bekleidungsbereiten 20/28 mm, Belkleidungsdicke Bandseite 23 mm, ohne Bodeneinstand

Lichte Rohbaubreite 885 mm
Lichte Rohbauhöhe 2260 mm

Lichte Durchgangsbreite740 mm
Lichte Durchgangshöhe 2200 mm

Türblatt
Vollspan-Schiebetür, Türblattdicke 42/43 mm stumpf, für den Innenbereich, Türblatt vor der Wand laufend.

Bänder: Schiebetürlaufwerk (Laufschiene, 2 Rollwagen) inkl. unterer Bodenführung,
Laufschienenlänge 2029 mm, glatte Tür,

Oberfläche Tür und Zarge HPL, Schichtstoffdicke 0,8 mm
Farbeton: Eiche matt

Türblattkante Kunststoffkante 3-seitig weiß

mit Zirkelriegelschloss
vorbereitet für elektronischen Schließzylinder

Drücker: Einlassmuschel beidseitig, eckig, 45 x 155 mm geschlossen, Edestahl matt gebürstet
oder gleichwertig,

passende Rosetten für PZ-Bohrung unterhalb der Muschel, Höhe der Einlassmuschelmitte Standard (1180 mm über OFF)

liefern und montieren

Einbauort: BT A, EG, Umkl. Standesbeamt
Tür Nr.: A.EG.AF.03.01

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Menge: 1,000 St

**2.1.60 Innentürelement, Drehflügeltür einflg. B 1260 mm H 2750 mm Holzstockzarge**
Innentürelement aus Türblatt, Oberblende und Zarge aus Holz, als Drehflügeltür, einflügelig, mit Holzstockzarge, DIN rechts

Breite Nennmaß Wandöffnung 1260 mm,
Höhe Nennmaß Wandöffnung 2750 mm,

lichte Durchgangsbreite:  900 mm
lichte Durchgangshöhe: 2200 mm

Abmessungen Blende:  1090 mm x 465 mm

Befestigung an STB Wand, Ausführung mit Holzstockzarge, Zarge aus Holz, Farbe:  Eiche,matt
einsch. Türdichtung

Maulweite/Wanddicke ca. 280 mm,

Türblatt Klimaklasse 2, normale Beanspruchung, mechanische Beanspruchung M, Türblattdicke 42/43 mm

Türblatt und Blende über der Tür aus Holzwerkstoff, stumpf einschlagend mit Einlage aus Röhrenspankerneinlage, FSC oder PEFC zertifiziert

Rahmen umlaufend, unten kürzbar, Sichtkanten lasiert, Absperrung ca. 3 mm Hartplatte / Spanplatte

Oberfläche HPL Schichtstoffplatte in Holzoptik nach DIN 16926, min. 0,8 mm dick
Einleimer Hartholz / Holzwerkstoff, Kanten 3-seitig ummantelt, passend zum HPL, gebeizt und lackiert
Farbe: Eiche,matt

Türbänder aufschraubend, zweidimensional, justierbar, vernickelt.
Bandseite/ Bandgegenseite Material: Edelstahl

Türbeschlag gem. DIN 1906
Nutzerkategorie 2 mittlere Benutzerhäufigkeit
Dauerfunktionstüchtigkeit Klasse 7 (häufig)
Korrosionsverhalten Klasse 2 (mäßig)
Edelstahl
Drücker/Drücker
Rosette: Rundrosette
Leitfabrikat: Hoppe Amsterdam oder gleichwertig

Angebotenes Fabrikat '....................................................' vom Bieter anzugeben

einschl. Einsteckschloss
vorgerichtet für elektronischer Schließzylinder

mit absenkbarer Bodendichtung
Schallschutz R'w= 42 dB

liefern und montieren

Einbauort: BT A, EG, Besprechung
Tür Nr.: A.EG.BF.01.01
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Menge: 1,000 St

**2.1.70 Innentürelement mit Seitenteil, Drehflügeltür einflg. B 2010 mm H 2750 mm Holzstockzarge**
Innentürelement mit 1 Seitenteil aus aus VSG-Glas 17 mm, Holz Türblatt, Oberblende und Zarge aus Holz, als Drehflügeltür, einflügelig, mit Holzstockzarge,  DIN rechts

Breite Nennmaß Wandöffnung  2010  mm,
Höhe Nennmaß Wandöffnung  2750 mm,

lichte Durchgangsbreite: 900  mm
lichte Durchgangshöhe:  2200 mm
Abmessungen Blende:  1090 mm x 465 mm

Befestigung an Trockenbauwand, Ausführung mit
Holzstockzarge, Zarge aus Holz, Farbe:  Eiche,matt,
einsch. Türdichtung

Stahlhohlprofile zur Verstärkung der Wand in gesonderter
Position beschrieben

Maulweite/Wanddicke ca. 125 mm,

Türblatt Klimaklasse 2, normale Beanspruchung, mechanische
Beanspruchung M, Türblattdicke 42/43 mm

Türblatt und  Blende über der Tür  aus Holzwerkstoff,  stumpf
einschlagend mit Einlage aus Röhrenspankerneinlage, FSC
oder PEFC zertifiziert

Rahmen umlaufend, unten kürzbar, Sichtkanten lasiert,  Absperrung ca. 3  mm Hartplatte / Spanplatte  Oberfläche HPL Schichtstoffplatte in Holzoptik nach DIN  16926, min. 0,8  mm dick
Einleimer Hartholz / Holzwerkstoff, Kanten 3-seitig ummantelt,
passend zum HPL, gebeizt und lackiert
Farbe: Eiche,matt
Türbänder aufschraubend, zweidimensional, justierbar,  vernickelt.
Bandseite/ Bandgegenseite Material: Edelstahl
OTS mit Gleitschiene und Rastfeststellung

Leitfabrikt: GEZE TS 5000 R oder gleichwertig

Angebotenes Fabrikat:'
....................................................'
vom Bieter anzugeben

Türbeschlag gem.  DIN  1906
Nutzerkategorie 2  mittlere Benutzerhäufigkeit
Dauerfunktionstüchtigkeit Klasse 7 (häufig)
Korrosionsverhalten Klasse 2 (mäßig)
Edelstahl
Drücker/Knauf feststehend
Rosette: Rundrosette

Leitfabrikat: Hoppe Amsterdam oder gleichwertig
Angebotenes Fabrikat'
....................................................'
vom Bieter anzugeben

einschl. Einsteckschloss
vorgerichtet für elektronischer Schließzylinder

mit absenkbarer Bodendichtung
Schallschutz R'w= 37 dB
inkl. Sicherheitsmarkierung

inkl. Panikfunktion
liefern und montieren

Einbauort: BT A, EG, Vorzimmer
Tür Nr.: A.EG.BF.02.01

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Menge: 1,000 St

**2.1.80 Innentürelement T30 RS, Drehflügeltür einflg. B 1200 mm H 2260 mm Holzstockzarge**
Innentürelement T30 RS aus Türblatt und Zarge, als Drehflügeltür, einflügelig, mit Holzstockzarge, DIN rechts

Breite Nennmaß Wandöffnung 1200 mm,
Höhe Nennmaß Wandöffnung  2260 mm,

lichte Durchgangsbreite:  900 mm
lichte Durchgangshöhe: 2200 mm

Befestigung an STB Wand, Ausführung mit Holzstockzarge, Zarge aus Holz, Farbe:  Eiche,matt
einsch. Türdichtung

Maulweite/Wanddicke ca. 280 mm,

Türblatt Klimaklasse 2, normale Beanspruchung, mechanische Beanspruchung M, Türblattdicke 42/43 mm

Türblatt: Rahmentür 70 mm
Feuerwiderstandsklasse T30 nach DIN 4102-5, Rauchdichtheit nach DIN 18095, dichtschließend
mit VSG-Glas 17 mm Klarglas

Rahmen umlaufend, unten kürzbar, Sichtkanten lasiert, Absperrung ca. 3 mm Hartplatte / Spanplatte

Oberfläche HPL Schichtstoffplatte in Holzoptik nach DIN 16926, min. 0,8 mm dick
Einleimer Hartholz / Holzwerkstoff, Kanten 3-seitig ummantelt, passend zum HPL, gebeizt und lackiert
Farbe: Eiche,matt

Türbänder aufschraubend, zweidimensional, justierbar, vernickelt.
Bandseite/ Bandgegenseite Material: Edelstahl

OTS mit Feststellanlage/ Integrierter Rauchmelder
OTS mit Gleitschiene

Leitfabrikt: GEZE TS 5000 R oder gleichwertig

Angebotenes Fabrikat: '....................................................' vom Bieter anzugeben

Türbeschlag gem. DIN 1906
Nutzerkategorie 2 mittlere Benutzerhäufigkeit
Dauerfunktionstüchtigkeit Klasse 7 (häufig)
Korrosionsverhalten Klasse 2 (mäßig)
Edestahl
Drücker/Drücker
Rosette: Rundrosette
Leitfabrikat: Hoppe Rotterdam oder gleichwertig

Angebotenes Fabrikat '....................................................' vom Bieter anzugeben

einschl. Einsteckschloss
vorgerichtet für elektronischer Schließzylinder

mit absenkbarer Bodendichtung
Schallschutz R'w= 42 dB

mit Sicherheitsmarkierung
liefern und montieren

Einbauort: BT A, EG, Vorzimmer
Tür Nr.: A.EG.BF.02.02

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Menge: 1,000 St

**2.1.90 Innentürelement mit Seitenteil, Drehflügeltür einflg. B 2010 mm H 2750 mm Holzstockzarge**
Innentürelement mit 1 Seitenteil aus VSG-Glas 17 mm Klarglas, Türblatt,Oberblende und Zarge aus Holz, als Drehflügeltür, einflügelig, mit Holzstockzarge, DIN rechts

Breite Nennmaß Wandöffnung 2010 mm,
Höhe Nennmaß Wandöffnung 2750 mm,

lichte Durchgangsbreite:  900 mm
lichte Durchgangshöhe: 2200 mm

Abmessungen Blende:  1090 mm x 465 mm

Befestigung an Trockenbauwand, Ausführung mit Holzstockzarge, Zarge aus Holz, Farbe:  Eiche,matt
einsch. Türdichtung

Stahlhohlprofile zur Verstärkung der Wand in gesonderter Position beschrieben

Maulweite/Wanddicke ca. 125 mm,

Türblatt Klimaklasse 2, normale Beanspruchung, mechanische Beanspruchung M, Türblattdicke 42/43 mm

Türblatt aus Holzwerkstoff, stumpf einschlagend mit Einlage aus Röhrenspankerneinlage, FSC oder PEFC zertifiziert

Rahmen umlaufend, unten kürzbar, Sichtkanten lasiert, Absperrung ca. 3 mm Hartplatte / Spanplatte

Oberfläche HPL Schichtstoffplatte in Holzoptik nach DIN 16926, min. 0,8 mm dick
Einleimer Hartholz / Holzwerkstoff, Kanten 3-seitig ummantelt, passend zum HPL, gebeizt und lackiert
Farbe: Eiche,matt

Türbänder aufschraubend, zweidimensional, justierbar, vernickelt.
Bandseite/ Bandgegenseite Material: Edelstahl

OTS mit Rastfeststellung
Leitfabrikt: GEZE TS 5000 R oder gleichwertig

Angebotenes Fabrikat: '....................................................' vom Bieter anzugeben

Türbeschlag gem. DIN 1906
Nutzerkategorie 2 mittlere Benutzerhäufigkeit
Dauerfunktionstüchtigkeit Klasse 7 (häufig)
Korrosionsverhalten Klasse 2 (mäßig)
Edestahl
Drücker/Drücker
Rosette: Rundrosette
Leitfabrikat: Hoppe Amsterdam oder gleichwertig

Angebotenes Fabrikat '....................................................' vom Bieter anzugeben

einschl. Einsteckschloss
vorgerichtet für elektronischer Schließzylinder

mit absenkbarer Bodendichtung
Schallschutz R'w= 37 dB
inkl. Sicherheitsmarkierung

liefern und montieren

Einbauort: BT A, EG, Büro FD-133
Tür Nr.: A.EG.BF.03.01

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Menge: 1,000 St

**2.1.100 Feuchtraumtür im Sanitärbereich Drehflügeltür einflg. B 1300 mm H 2750 mm Holzstockzarge**
Feuchtraumtür aus Türblatt und Zarge, als Drehflügeltür, einflügelig, mit Holzstockzarge, DIN rechts

Breite Nennmaß Wandöffnung 1300 mm,
Höhe Nennmaß Wandöffnung 2750 mm,

lichte Durchgangsbreite: 1000 mm
lichte Durchgangshöhe:  2200 mm

Befestigung an Trockenbauwand, Ausführung mit Holzstockzarge, Zarge aus Holz, Farbe:  Eiche,matt
einsch. Türdichtung

Zarge zusätzlich feuchtraumgeeignet
mit feuchtfester Imprägnierung

Maulweite/Wanddicke ca. 125 mm,

Türblatt Klimaklasse 2, normale Beanspruchung, mechanische Beanspruchung M, Türblattdicke 42/43 mm

Türblatt aus Holzwerkstoff, einfach gefalzt mit Einlage aus Röhrenspankerneinlage, FSC oder PEFC zertifiziert

Rahmen umlaufend, unten kürzbar, Sichtkanten lasiert, Absperrung ca. 3 mm Hartplatte / Spanplatte

Oberfläche HPLSchichtstoffplatte in Holzoptik nach DIN 16926, min. 0,8 mm dick
Einleimer Hartholz / Holzwerkstoff, Kanten 3-seitig ummantelt, passend zum HPL, gebeizt und lackiert
Farbe: Eiche,matt

Türbänder aufschraubend, zweidimensional, justierbar, vernickelt.
Bandseite/ Bandgegenseite Material: Edelstahl

Drückerhöhe: 85 cm
Türbeschlag gem. DIN 1906
Nutzerkategorie 2 mittlere Benutzerhäufigkeit
Dauerfunktionstüchtigkeit Klasse 7 (häufig)
Korrosionsverhalten Klasse 2 (mäßig)
Drücker/Drücker
Rosette: Rundrosette
Leitfabrikat: Hoppe Amsterdam oder gleichwertig

Angebotenes Fabrikat '....................................................' vom Bieter anzugeben

vorgerichtet für Frei-Besetzt Garnitur

liefern und montieren

Einbauort: BT A, EG, Behinderten-WC
Tür Nr.: A.EG.AF.05.01
Menge: 1,000 St

**2.1.110 Innentürelement T30 RS mit Oberlicht, Drehflügeltür 2-flg. B 2260 mm H 2750 mm Holzstockzarge**
InnentürglaselementeT30-RS, Holzstocktüranlage mit verglastem Oberlicht, 2-flg. B 2260 m, H 2750 mm, NA-Tür

lichte Durchgangshöhe 2200 mm
lichte Durchgangsbreite 1000 mm

Abmessungen Oberlicht:  2090 mm x 380 mm

Fertigwanddicke : 280 mm

Türblatt: Rahmentür 70 mm
Feuerwiderstandsklasse T30 nach DIN 4102-5, Rauchdichtheit nach DIN 18095, dichtschließend
mit VSG-Glas 17 mm Klarglas,
Glasart: Brandschutzglas F-30, Typ 1-0

inkl. 2 festen Seitenteilen aus VSG-Glas 17 mm Klarglas, Glasart: Brandschutzglas F-30, Typ 1-0. Jeweils links und rechts eine Festverglasung

Türoberfläche: HPL 0,8 mm in Holzoptik
Türkante: Einleimer Buche, transparent lackiert, stumpf einschlagend mit Leitungsfalz
90° Türaufschlag

Band: 3 Stück Edelstahl matt gebürstet, Bandtasche 3 Stück 3D verstellbar, verzinkt mit Abdeckplatte Edelstahl

Feuerschutztürschloss, Klass 4 nach DIN 18250, 65 mm Dornn, Nirostulp, VK 9 mm. PZ-72 mit Wechsel, mit Verbundfalle (Flüsterfalle im Brandschutz)
vorgerichtet für elektronsichen Schließzylinder

Türschließer: Gleitschienentürschließer Größe EN 2-5 nach EN geprüft und zugelassen mit  Schließverzögerung + Öffnungsdämpfung, Bandseite, silberfarbig
mit Offenhaltung und Schließfolgeregeler
mit integriertem Rauchmelder
inkl. Sperrelement

mit Magnetkontakt VdS Klasse B
mit Riegelkontakt VdS klasse B

Türunterkante: absenkbare Bodendichtung, einseitig auslösend, ohne Bodenschiene

Festverglasung Oberlicht: F30-Festverglasung Typ NVF 301, Tiefe 74 mm, Glasleisten 20 mm

Zarge
Stockzarge für massive Wände nach DIN 1045-1/1053-1 Einbau gem. Zulassung /Einbauanleitung / Prüfzeugnis
Spiegelbreite Stock ca. 75/75 mm, alle sichtbaren Längsflächen
Einfachfalzzarge, 3-seitig umlaufende Dichtung, Farbe Anthrazit
einsch. Türdichtung

verdeckte Verkabelung
Kabelaustritt aus Decke

Türbeschlag mit Panikfunktion
Fluchttür / Notausgang
Nutzerkategorie 2 mittlere Benutzerhäufigkeit
Dauerfunktionstüchtigkeit Klasse 7 häufig
Korrosionsverhalten Klasse 5 mäßig
Drücker / Drücker
mit Rundrosette

Leitfabrikat: Hoppe Rotterdam für Feuerschutztür oder gleichwertig

Angebotenes Fabrikat '....................................................' vom Bieter anzugeben

einschl. Einsteckschloss
vorgerichtet für elektronischer Schließzylinder

liefern und montieren

Einbauort: BT A, EG, Flur
Tür Nr.: A.EG.VF.04.01

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Menge: 1,000 St

**2.1.120 Innentürelement, Drehflügeltür einflg. B 1010 mm H 2260 mm StBl Umfassungszarge**
*** Bezugsbeschreibung
Innentürelement aus Türblatt mit Glasauschnitt
und Zarge, als Drehflügeltür, einflügelig, mit Stahlblech Umfassungszarge, DIN links,

Breite Nennmaß Wandöffnung 1010 mm,
Höhe Nennmaß Wandöffnung 2260 mm,

lichte Durchgangsbreite: 900 mm
lichte Durchgangshöhe: 2200 mm

Befestigung an Trockenbauwand, Ausführung mit Umfassungszarge, Zarge aus Stahlblech, verzinkt und grundiert
einsch. Türdichtung

Maulweite/Wanddicke ca. 125 mm,

Türblatt Klimaklasse 2, normale Beanspruchung, mechanische Beanspruchung M, Türblattdicke 42/43 mm

Türblatt aus Holzwerkstoff, einfach gefalzt mit Einlage aus Röhrenspankerneinlage, FSC oder PEFC zertifiziert, Farbe: Eiche,matt

Rahmen umlaufend, unten kürzbar, Sichtkanten lasiert, Absperrung ca. 3 mm Hartplatte / Spanplatte
mit Glasauschnitt Größe 40/167,5 cm
VSG Klarglas 12 mm für Schallschutzklasse 2

Oberfläche HPL Schichtstoffplatte in Holzoptik nach DIN 16926, min. 0,8 mm dick
Einleimer Hartholz / Holzwerkstoff, Kanten 3-seitig ummantelt, passend zum HPL, gebeizt und lackiert
Farbe: Eiche,matt

Türbänder aufschraubend, zweidimensional, justierbar, vernickelt.
Bandseite/ Bandgegenseite Material: Edelstahl

OTS mit Rastfeststellung, RAL 7022 umbragrau

Leitfabrikt: GEZE TS 5000 R oder gleichwertig

Angebotenes Fabrikat: '....................................................' vom Bieter anzugeben

Türbeschlag gem. DIN 1906
Nutzerkategorie 2 mittlere Benutzerhäufigkeit
Dauerfunktionstüchtigkeit Klasse 7 (häufig)
Korrosionsverhalten Klasse 2 (mäßig)
Edelstahl
Drücker /Drücker
Rosette: Rundrosette
Leitfabrikat: Hoppe Amsterdam oder gleichwertig

Angebotenes Fabrikat: '....................................................' vom Bieter anzugeben

einschl. Einsteckschloss
vorgerichtet für Blindzylinder

mit absenkbarer Bodendichtung
Schallschutz R'w= 32 dB

liefern und montieren

Einbauort:  BT A, 1. OG, Think Tank
  BT A, 1. OG, Think Tank

Tür Nr.:  A.01.AF.01.01
  A.01.AF.07.01
Menge: 2,000 St

**2.1.130 Innentürelement, Drehflügeltür einflg. B 1010 mm H 2260 mm StBl Umfassungszarge**
*** wie Position 2.1.120
Innentürelement, Drehflügeltür einflg. B 1010 mm H 2260 mm StBl Umfassungszarge

DIN rechts

Maulweite/Wanddicke ca. 150 mm,

einschl. Einsteckschloss
vorgerichtet für Blindzylinder

mit absenkbarer Bodendichtung
Schallschutz R'w= 32 dB

Einbauort: BT A, 2. OG, Think Tank
Tür Nr.:A.02.AF.01.01
Menge: 1,000 St

**2.1.140 Innentürelement, Drehflügeltür einflg. B 1010 mm H 2260 mm StBl Umfassungszarge**
*** wie Position 2.1.120
Innentürelement, Drehflügeltür einflg. B 1010 mm H 2260 mm StBl Umfassungszarge

DIN rechts

Maulweite/Wanddicke ca. 125 mm,

einschl. Einsteckschloss
Schloss vorgerichtet für elektronischer Schließzylinder

mit absenkbarer Bodendichtung
Schallschutz R'w= 32 dB

Einbauort: BT A, 1. OG, Büro FD-461

Tür Nr.: A.01.BF.01.02
Menge: 1,000 St

**2.1.150 Innentürelement, Drehflügeltür einflg. B 1010 mm H 2260 mm StBl Umfassungszarge**
*** wie Position 2.1.120
Innentürelement, Drehflügeltür einflg. B 1010 mm H 2260 mm StBl Umfassungszarge

DIN rechts

Maulweite/Wanddicke ca. 125 mm,

einschl. Einsteckschloss
Schloss vorgerichtet für elektronischer Schließzylinder

mit absenkbarer Bodendichtung
Schallschutz R'w= 37 dB

Einbauort:  BT A, 1. OG, Büro FD-461
  BT A, 2. OG, Eltern-Kind-Büro

Tür Nr.:  A.01.BF.05.01
  A.02.BF.01.01
Menge: 2,000 St

**2.1.160 Innentürelement, Drehflügeltür einflg. B 1010 mm H 2260 mm StBl Umfassungszarge**
*** wie Position 2.1.120
Innentürelement, Drehflügeltür einflg. B 1010 mm H 2260 mm StBl Umfassungszarge

DIN links

Maulweite/Wanddicke ca. 125 mm,

einschl. Einsteckschloss
Schloss vorgerichtet für elektronischer Schließzylinder

mit absenkbarer Bodendichtung
Schallschutz R'w= 37 dB

Einbauort: BT A, 2. OG, Multifunktion/Bespr.

Tür Nr.: A.02.BF.02.01
Menge: 1,000 St

**2.1.170 Innentürelement, Drehflügeltür einflg. B 1010 mm H 2260 mm StBl Umfassungszarge**
*** wie Position 2.1.120
Innentürelement, Drehflügeltür einflg. B 1010 mm H 2260 mm StBl Umfassungszarge

DIN links

Maulweite/Wanddicke ca. 125 mm,

einschl. Einsteckschloss
Schloss vorgerichtet für elektronischer Schließzylinder

mit absenkbarer Bodendichtung
Schallschutz R'w= 32 dB

Einbauort: BT A, 1. OG, Büro FD-461

Tür Nr.: A.01.BF.04.01
Menge: 1,000 St

**2.1.180 Innentürelement, Drehflügeltür einflg. B 1010 mm H 2260 mm StBl Umfassungszarge**
*** wie Position 2.1.120
Innentürelement, Drehflügeltür einflg. B 1010 mm H 2260 mm StBl Umfassungszarge

DIN links

Maulweite/Wanddicke ca. 125 mm,

einschl. Einsteckschloss
Schloss vorgerichtet für elektronischer Schließzylinder

mit absenkbarer Bodendichtung
Schallschutz R'w= 32 dB

Einbauort: BT A, 2. OG, Post/Druckerraum

Tür Nr.: A.02.AF.08.01
Menge: 1,000 St

**2.1.190 Innentürelement, Drehflügeltür einflg. B 1010 mm H 2260 mm StBl Umfassungszarge**
*** Bezugsbeschreibung
Innentürelement aus Türblatt und Zarge, als Drehflügeltür, einflügelig, mit Stahlblech Umfassungszarge, DIN rechts,

Breite Nennmaß Wandöffnung 1010 mm,
Höhe Nennmaß Wandöffnung 2260 mm,

lichte Durchgangsbreite: 900 mm
lichte Durchgangshöhe: 2200 mm

Befestigung an Trockenbauwand, Ausführung mit Umfassungszarge 2-teilig, Zarge aus Stahlblech verzinkt und grundiert.
einsch. Türdichtung

Maulweite/Wanddicke ca. 125 mm,

Türblatt Klimaklasse 2, normale Beanspruchung, mechanische Beanspruchung M, Türblattdicke 42/43 mm

Türblatt aus Holzwerkstoff, einfach gefalzt mit Einlage aus Röhrenspankerneinlage, FSC oder PEFC zertifiziert, Farbe: Eiche,matt

Rahmen umlaufend, unten kürzbar, Sichtkanten lasiert, Absperrung ca. 3 mm Hartplatte / Spanplatte
mit Glasauschnitt Größe 40/167,5 cm

Oberfläche HPL Schichtstoffplatte in Holzoptik nach DIN 16926, min. 0,8 mm dick
Einleimer Hartholz / Holzwerkstoff, Kanten 3-seitig ummantelt, passend zum HPL, gebeizt und lackiert
Farbe: Eiche,matt

Türbänder aufschraubend, zweidimensional, justierbar, vernickelt.
Bandseite/ Bandgegenseite Material: Edelstahl

OTS mit Rastfeststellung, Farbe RAL 7022 umbragrau

Leitfabrikt: GEZE TS 5000 R oder gleichwertig

Angebotenes Fabrikat: '....................................................' vom Bieter anzugeben

Türbeschlag gem. DIN 1906
Nutzerkategorie 2 mittlere Benutzerhäufigkeit
Dauerfunktionstüchtigkeit Klasse 7 (häufig)
Korrosionsverhalten Klasse 2 (mäßig)
Edestahl
Drücker /Drücker
Rosette: Rundrosette
Leitfabrikat: Hoppe Amsterdam der gleichwertig

Angebotenes Fabrikat: '....................................................' vom Bieter anzugeben

einschl. Einsteckschloss
vorgerichtet für Blindzylinder

liefern und montieren

Einbauort: BT A, 1. OG, Drucker/Kop.

Tür Nr.: A.01.AF.06.01
Menge: 1,000 St

**2.1.200 Innentürelement, Drehflügeltür einflg. B 1010 mm H 2260 mm StBl Umfassungszarge**
*** wie Position 2.1.190
Innentürelement, Drehflügeltür einflg. B 1010 mm H 2260 mm StBl Umfassungszarge

DIN rechts

Maulweite/Wanddicke ca.125 mm,

einschl. Einsteckschloss
Schloss vorgerichtet für elektronischer Schließzylinder

mit absenkbarer Bodendichtung
Schallschutz R'w= 32 dB

Einbauort: BT A, 1. OG, Büro FD-461

Tür Nr.: A.01.BF.03.01
Menge: 1,000 St

**2.1.210 Innentürelement, Drehflügeltür einflg. B 1010 mm H 2260 mm StBl Umfassungszarge**
*** wie Position 2.1.190
Innentürelement, Drehflügeltür einflg. B 1010 mm H 2260 mm StBl Umfassungszarge

DIN rechts

Maulweite/Wanddicke ca. 125 mm,

einschl. Einsteckschloss
Schloss vorgerichtet für elektronischer Schließzylinder

mit absenkbarer Bodendichtung
Schallschutz R'w= 37 dB

Einbauort:
BT A, 1. OG, Büro FD-461
BT A, 1. OG, Büro FD-461
BT A, 2. OG, Erste-Hilfe/ Ruher.

Tür Nr.:
A.01.BF.01.01
A.01.BF.04.02
A.02.AF.07.01
Menge: 3,000 St

**2.1.220 Innentürelement, Drehflügeltür einflg. B 1135 mm H 2260 mm StBl Umfassungszarge**
*** wie Position 2.1.190
Innentürelement, Drehflügeltür einflg. B 1135 mm H 2260 mm StBl Umfassungszarge

DIN links

lichte Durchgangsbreite: 900 mm
lichte Durchgangshöhe: 2200 mm

Maulweite/Wanddicke ca. 250 mm,
Befestigung an STB Wand, Ausführung mit Umfassungszarge, Zarge aus Stahlblech, verzinkt und grundiert
einsch. Türdichtung
einschl. Einsteckschloss
Schloss vorgerichtet für elektronischer Schließzylinder

mit absenkbarer Bodendichtung
Schallschutz R'w= 37 dB

Fluchttür / Notausgang, inkl. Panikfunktion

Einbauort: BT A, 2. OG, Teeküche A2

Tür Nr.: A.02.AF.02.02
Menge: 1,000 St

**2.1.230 Feuchtraumtür im Sanitärbereich Drehflügeltür einflg. B 885 mm H 2260 mm StBl Umfassungszarge**
*** Bezugsbeschreibung
Feuchtraumtür aus Türblatt und Zarge, als Drehflügeltür, einflügelig, mit Stahlblech Umfassungszarge, DIN rechts

Breite Nennmaß Wandöffnung 885 mm,
Höhe Nennmaß Wandöffnung 2260 mm,

lichte Durchgangsbreite: 740 mm
lichte Durchgangshöhe:  2200 mm

Befestigung an Trockenbauwand, Ausführung mit Umfassungszarge, Zarge aus Stahlblech, verzinkt und grundiert, Farbe:  7022, matt
einsch. Türdichtung

Zarge zusätzlich feuchtraumgeeignet
Korrosivitätskategorien: C1 (Sehr gering)

Maulweite/Wanddicke ca. 100 mm,

Türblatt Klimaklasse 2, normale Beanspruchung, mechanische Beanspruchung M, Türblattdicke 42/43 mm

Türblatt aus Holzwerkstoff, einfach gefalzt mit Einlage aus Röhrenspankerneinlage, mit feuchtfester Imprägnierung unten

Rahmen umlaufend, unten kürzbar, Sichtkanten lasiert, Absperrung ca. 3 mm Hartplatte / Spanplatte

Oberfläche HPL Schichtstoffplatte in Holzoptik nach DIN 16926, min. 0,8 mm dick
Einleimer Hartholz / Holzwerkstoff, Kanten 3-seitig ummantelt, passend zum HPL, gebeizt und lackiert
Farbe: Eiche,matt

Türbänder aufschraubend, zweidimensional, justierbar, vernickelt.
Bandseite/ Bandgegenseite Material: Edelstahl
Rosette: elektronischer Türbeschlag

Türbeschlag gem. DIN 1906
Nutzerkategorie 2 mittlere Benutzerhäufigkeit
Dauerfunktionstüchtigkeit Klasse 7 (häufig)
Korrosionsverhalten Klasse 3 (mäßig)

Drücker/Drücker

Schloss vorgerichtet für Frei-Besetzt Garnitur

liefern und montieren

Einbauort:  BT A, 1. OG, WC-D
  BT A, 1. OG, WC-H

Tür Nr.:  A.01.AF.04.01
  A.01.AF.05.01
Menge: 2,000 St

**2.1.240 Feuchtraumtür im Sanitärbereich Drehflügeltür einflg. B 885 mm H 2260 mm StBl Umfassungszarge**
*** wie Position 2.1.230
Feuchtraumtür  im Sanitärbereich Drehflügeltür einflg. B 885  mm H 2260  mm StBl Umfassungszarge

DIN links

lichte Durchgangsbreite: 900 mm
lichte Durchgangshöhe: 2200 mm

Maulweite/Wanddicke ca. 100 mm,
Befestigung an Trockenbauwand, Ausführung mit Umfassungszarge 2-teilig, Zarge aus Stahlblech verzinkt und grundiert.
einsch. Türdichtung

Zarge zusätzlich feuchtraumgeeignet
Korrosivitätskategorien: C1 (Sehr gering)

Rosette: elektronischer Türbeschlag

Drücker/ Drücker (elektronischer Türbeschlag mit Drücker über Schließanlage)

einschl. Einsteckschloss
Schloss vorgerichtet für elektronischer Schließzylinder

Einbauort: BT A, 2. OG, WC-H
  BT A, 2. OG, WC-D

Tür Nr.:  A.02.AF.03.01
  A.02.AF.04.01
Menge: 2,000 St

**2.1.250 Nassraumtür Klasse 3, Drehflügeltür einflg. B 885 mm H 2260 mm StBl Umfassungszarge**
*** wie Position 2.1.230
Nassraumtür Klasse 3, Drehflügeltür einflg. B 885  mm H 2260  mm StBl Umfassungszarge

DIN links

lichte Durchgangsbreite: 740 mm

Maulweite/Wanddicke ca. 100 mm,
Befestigung an Trockenbauwand, Ausführung mit Umfassungszarge 2-teilig, Zarge verzinkt und grundiert
einsch. Türdichtung

Zarge zusätzlich feuchtraumgeeignet
Korrosivitätskategorien: C1 (Sehr gering)

Rosette: elektronischer Türbeschlag

Drücker/ Drücker (elektronischer Türbeschlag mit Drücker über Schließanlage)

Schloss vorgerichtet für Frei-Besetzt Garnitur

Einbauort:  BT A, 2. OG, Umkl. D
  BT A, 2. OG, Umkl. H

Tür Nr.:  A.02.AF.05.01
  A.02.AF.06.01
Menge: 2,000 St

*Hinweis: Im BT B*

**2.1.260 Innentürelement, Drehflügeltür einflg. B 1010 mm H 2260 mm StBl Umfassungszarge**
*** Bezugsbeschreibung
Innentürelement aus Türblatt und Zarge, als Drehflügeltür, einflügelig, mit Stahlblech Umfassungszarge, DIN rechts

Breite Nennmaß Wandöffnung 1010 mm,
Höhe Nennmaß Wandöffnung 2260 mm,

lichte Durchgangsbreite: 900 mm
lichte Durchgangshöhe: 2200 mm

Befestigung an Trockenbauwand, Ausführung mit Umfassungszarge 2-teilig, Zarge aus Stahlblech grundiert
einsch. Türdichtung

Maulweite/Wanddicke ca. 125 mm,

Türblatt Klimaklasse 2, normale Beanspruchung, mechanische Beanspruchung M, Türblattdicke 42/43 mm

Türblatt aus Holzwerkstoff, einfach gefalzt mit Einlage aus Röhrenspankerneinlage, FSC oder PEFC zertifiziert, Farbe: Eiche,matt

Rahmen umlaufend, unten kürzbar, Sichtkanten lasiert, Absperrung ca. 3 mm Hartplatte / Spanplatte

Oberfläche HPL Schichtstoffplatte in Holzoptik nach DIN 16926, min. 0,8 mm dick
Einleimer Hartholz / Holzwerkstoff, Kanten 3-seitig ummantelt, passend zum HPL, gebeizt und lackiert
Farbe: Eiche,matt

Türbänder aufschraubend, zweidimensional, justierbar, vernickelt.
Bandseite/ Bandgegenseite Material: Edelstahl

OTS mit Rastfeststellung, Farbe RAL 7022 umbragrau

Leitfabrikt: GEZE TS 5000 R oder gleichwertig

Angebotenes Fabrikat: '....................................................' vom Bieter anzugeben

Türbeschlag gem. DIN 1906
Nutzerkategorie 2 mittlere Benutzerhäufigkeit
Dauerfunktionstüchtigkeit Klasse 7 (häufig)
Korrosionsverhalten Klasse 2 (mäßig)
Edestahl
Knauf feststehend /Drücker
Rosette: Rundrosette
Leitfabrikat: Hoppe Amsterdam oder gleichwertig

Angebotenes Fabrikat '....................................................' vom Bieter anzugeben

einschl. Einsteckschloss
vorgerichtet für elektronischer Schließzylinder

liefern und montieren

Einbauort: BT B, EG, Flur Wc's
Tür Nr.: B.EG.VF.02.02
Menge: 1,000 St

**2.1.270 Innentürelement, Drehflügeltür einflg. B 1010 mm H 2260 mm StBl Umfassungszarge**
*** wie Position 2.1.260
Innentürelement, Drehflügeltür einflg. B 1010 mm H 2260 mm StBl Umfassungszarge 2-teilig

DIN rechts

Maulweite/Wanddicke ca. 125 mm,

Knauf feststehend /Drücker

ohne OTS mit Rastfeststellung

inkl. Panikfunktion

Einbauort: BT B, EG, Pumi

Tür Nr.: B.EG.AF.04.01
Menge: 1,000 St

**2.1.280 Innentürelement, Drehflügeltür einflg. B 1010 mm H 2260 mm StBl Umfassungszarge**
*** wie Position 2.1.260
Innentürelement, Drehflügeltür einflg. B 1010 mm H 2260 mm StBl Umfassungszarge 2-teilig

DIN rechts

Maulweite/Wanddicke ca. 125 mm,

Drücker/Drücker

ohne OTS mit Rastfeststellung

Einbauort: BT B, EG, Kopierer

Tür Nr.: B.EG.AF.01.01
Menge: 1,000 St

**2.1.290 Innentürelement, Drehflügeltür einflg. B 1010 mm H 2260 mm StBl Umfassungszarge**
*** wie Position 2.1.260
Innentürelement, Drehflügeltür einflg. B 1010 mm H 2260 mm StBl Umfassungszarge 2-teilig

DIN rechts

Maulweite/Wanddicke ca. 125 mm,

Drücker/Drücker

ohne OTS mit Rastfeststellung

mit absenkbarer Bodendichtung
Schallschutz R'w= 37 dB

Einbauort: BT B, 1. OG, Bürgerber./Bespr.

Tür Nr.: B.01.BF.01.02
Menge: 1,000 St

**2.1.300 Innentürelement, Drehflügeltür einflg. B 1010 mm H 2260 mm StBl Umfassungszarge**
*** wie Position 2.1.260
Innentürelement, Drehflügeltür einflg. B 1010 mm H 2260 mm StBl Umfassungszarge 2-teilig

DIN rechts

Maulweite/Wanddicke ca. 125 mm,

Drücker/Knauf feststehend

inkl. OTS mit Rastfeststellung

mit absenkbarer Bodendichtung
Schallschutz R'w= 32 dB

Einbauort: BT B, EG, Hausmeister

Tür Nr.: B.EG.AF.02.01
Menge: 1,000 St

**2.1.310 Innentürelement, Drehflügeltür einflg. B 1010 mm H 2260 mm StBl Umfassungszarge**
*** wie Position 2.1.260
Innentürelement, Drehflügeltür einflg. B 1010 mm H 2260 mm StBl Umfassungszarge 2-teilig

DIN links

lichte Durchgangsbreite: 800 mm
lichte Durchgangshöhe:  2200 mm

Maulweite/Wanddicke ca. 125 mm,

Drücker/Knauf feststehend

einschl. Einsteckschloss
Schloss vorgerichtet für Blindzylinder

Einbauort: BT B, 2. OG, Plot Kopie

Tür Nr.: B.02.AF.01.01
Menge: 1,000 St

**2.1.320 Innentürelement, Drehflügeltür einflg. B 1010 mm H 2260 mm StBl Umfassungszarge**
*** Bezugsbeschreibung
Innentürelement aus Türblatt mit Glasauschnitt
und Zarge, als Drehflügeltür, einflügelig, mit Stahlblech Umfassungszarge, DIN links,

Breite Nennmaß Wandöffnung 1010 mm,
Höhe Nennmaß Wandöffnung 2260 mm,

lichte Durchgangsbreite: 900 mm
lichte Durchgangshöhe: 2200 mm

Befestigung an Trockenbauwand, Ausführung mit Umfassungszarge 2-teilig, Zarge aus Stahlblech verzinkt und grundiert
einsch. Türdichtung

Maulweite/Wanddicke ca. 125 mm,

Türblatt Klimaklasse 2, normale Beanspruchung, mechanische Beanspruchung M, Türblattdicke 42/43 mm

Türblatt aus Holzwerkstoff, einfach gefalzt mit Einlage aus Röhrenspankerneinlage, FSC oder PEFC zertifiziert, Farbe: Eiche,matt

Rahmen umlaufend, unten kürzbar, Sichtkanten lasiert, Absperrung ca. 3 mm Hartplatte / Spanplatte
mit Glasauschnitt Größe 40/167,5 cm
VSG Klarglas 12 mm für Schallschutzklasse 2

Oberfläche HPL Schichtstoffplatte in Holzoptik nach DIN 16926, min. 0,8 mm dick
Einleimer Hartholz / Holzwerkstoff, Kanten 3-seitig ummantelt, passend zum HPL, gebeizt und lackiert
Farbe: Eiche,matt

Türbänder aufschraubend, zweidimensional, justierbar, vernickelt.
Bandseite/ Bandgegenseite Material: Edelstahl

OTS mit Rastfeststellung, Farbe RAL 7022 umbragrau

Leitfabrikt: GEZE TS 5000 R oder gleichwertig

Angebotenes Fabrikat: '....................................................' vom Bieter anzugeben

Türbeschlag gem. DIN 1906
Nutzerkategorie 2 mittlere Benutzerhäufigkeit
Dauerfunktionstüchtigkeit Klasse 7 (häufig)
Korrosionsverhalten Klasse 2 (mäßig)
Edestahl
Drücker /Drücker
Rosette: Rundrosette

Leitfabrikat: Hoppe Amsterdam oder gleichwertig

Angebotenes Fabrikat: '....................................................' vom Bieter anzugeben

einschl. Einsteckschloss
vorgerichtet für elektronischer Schließzylinder

mit absenkbarer Bodendichtung
Schallschutz R'w= 32 dB

liefern und montieren

Einbauort:
BT B, EG,  Büro FD-133/  Tür Nr.: B.EG.BF.01.01
BT B, EG,  Büro FD-133/  Tür Nr.: B.EG.BF.02.01
BT B, EG,  Büro FD-132/  Tür Nr.: B.EG.BF.04.01
BT B, 1. OG,  Büro FD-463/  Tür Nr.: B.01.BF.02.01
BT B, 1. OG,  Büro FD-463/  Tür Nr.: B.01.BF.04.01
BT B, 2. OG,  Büro FD-460/  Tür Nr.: B.02.BF.01.01
BT B, 2. OG,  Büro FD-460/  Tür Nr.: B.02.BF.04.01
BT B, 2. OG,  Büro FD-460/  Tür Nr.: B.02.BF.05.01
Menge: 8,000 St

**2.1.330 Innentürelement, Drehflügeltür einflg. B 1010 mm H 2260 mm StBl Umfassungszarge**
*** wie Position 2.1.320
Innentürelement, Drehflügeltür einflg. B 1010 mm H 2260 mm StBl Umfassungszarge 2-teilig

DIN links

Maulweite/Wanddicke ca. 125 mm,

einschl. Einsteckschloss
vorgerichtet für elektronischer Schließzylinder

mit absenkbarer Bodendichtung
Schallschutz R'w= 37 dB

Einbauort: BT B, 1. OG, Bürgerber./Bespr.

Tür Nr.: B.01.BF.01.01
Menge: 1,000 St

**2.1.340 Innentürelement, Drehflügeltür einflg. B 1010 mm H 2260 mm StBl Umfassungszarge**
*** wie Position 2.1.320
Innentürelement, Drehflügeltür einflg. B 1010 mm H 2260 mm StBl Umfassungszarge 2-teilig

DIN links

Maulweite/Wanddicke ca. 125 mm,

einschl. Einsteckschloss
Schloss vorgerichtet für Blindzylinder

mit absenkbarer Bodendichtung
Schallschutz R'w= 32 dB

Einbauort: BT B, 2. OG, Think Tank

Tür Nr.: B.02.AF.02.01
Menge: 1,000 St

**2.1.350 Innentürelement, Drehflügeltür einflg. B 1010 mm H 2260 mm StBl Umfassungszarge**
*** wie Position 2.1.320
Innentürelement, Drehflügeltür einflg. B 1010 mm H 2260 mm StBl Umfassungszarge 2-teilig

DIN rechts

Maulweite/Wanddicke ca. 125 mm,

einschl. Einsteckschloss
Schloss vorgerichtet für elektronischer Schließzylinder

mit absenkbarer Bodendichtung
Schallschutz R'w= 32 dB

Einbauort:
BT B, 1. OG,  Büro FD-463/  Tür Nr.: B.01.BF.03.01
BT B, 1. OG,  Büro FD-463/  Tür Nr.: B.01.BF.05.01
BT B, 1. OG,  Büro FD-463/  Tür Nr.: B.01.BF.06.01
BT B, 1. OG,  Büro FD-463/  Tür Nr.: B.01.BF.07.01

BT B, 2. OG,  Büro allg./  Tür Nr.: B.02.BF.02.01
Menge: 5,000 St

**2.1.360 Innentürelement, Drehflügeltür einflg. B 1010 mm H 2260 mm StBl Umfassungszarge**
*** wie Position 2.1.320
Innentürelement, Drehflügeltür einflg. B 1010 mm H 2260 mm StBl Umfassungszarge 2-teilig

DIN rechts

Maulweite/Wanddicke ca. 125 mm,

einschl. Einsteckschloss
Schloss vorgerichtet für elektronischer Schließzylinder

mit absenkbarer Bodendichtung
Schallschutz R'w= 37 dB

Einbauort:
BT B, 2. OG,  Büro FD-460/  Tür Nr.: B.02.BF.03.01
BT B, 2. OG,  Büro FD-463/  Tür Nr.: B.02.BF.06.01
BT B, 2. OG,  Bespr. FD-460/  Tür Nr.: B.02.BF.07.01
Menge: 3,000 St

**2.1.370 Innentürelement, Drehflügeltür einflg. B 1010 mm H 2260 mm StBl Umfassungszarge**
*** wie Position 2.1.320
Innentürelement, Drehflügeltür einflg. B 1010 mm H 2260 mm StBl Umfassungszarge 2-teilig

DIN rechts

Maulweite/Wanddicke ca. 125 mm,

einschl. Einsteckschloss
Schloss vorgerichtet für Blindzylinder

mit absenkbarer Bodendichtung
Schallschutz R'w= 32 dB

Einbauort: BT B, 1. OG,  Think Tank / Tür Nr.: B.01.AF.01.01
Menge: 1,000 St

**2.1.380 Innentürelement, Drehflügeltür einflg. B 1010 mm H 2260 mm StBl Umfassungszarge**
*** wie Position 2.1.320
Innentürelement, Drehflügeltür einflg. B 1010 mm H 2260 mm StBl Umfassungszarge 2-teilig

DIN rechts

Maulweite/Wanddicke ca. 125 mm,

einschl. Einsteckschloss
Schloss vorgerichtet für Blindzylinder

inkl. OTS, Farbe RAL 7022 umbragraue

Einbauort: BT B, EG, WC Unisex / Tür Nr.: B.EG.AF.09.01
Menge: 1,000 St

**2.1.390 Innentürelement, Drehflügeltür einflg. B 1135 mm H 2260 mm StBl Umfassungszarge**
*** wie Position 2.1.320
Innentürelement, Drehflügeltür einflg. B 1135 mm H 2260 mm StBl Umfassungszarge 2-teilig

DIN links
lichte Durchgangsbreite: 1000 mm
lichte Durchgangshöhe: 2200 mm

Maulweite/Wanddicke ca. 125 mm,

einschl. Einsteckschloss
Schloss vorgerichtet für elektronischer Schließzylinder

mit absenkbarer Bodendichtung
Schallschutz R'w= 32 dB

Einbauort: BT B, EG,  Büro allg. / Tür Nr.: B.EG.BF.03.01
Menge: 1,000 St

**2.1.400 Feuchtraumtür im Sanitärbereich Drehflügeltür einflg. B 760 mm H 2260 mm StBl Umfassungszarge**
*** Bezugsbeschreibung
Feuchtraumtür aus Türblatt und Zarge, als Drehflügeltür, einflügelig, mit StBl Umfassungszarge, DIN rechts

Breite Nennmaß Wandöffnung 760 mm,
Höhe Nennmaß Wandöffnung 2260 mm,

lichte Durchgangsbreite: 600 mm
lichte Durchgangshöhe:  2200 mm

Befestigung an Trockenbauwand, Ausführung mit Umfassungszarge 2-teilig, Zarge aus Stahlblech,verzinkt und grundiert
einsch. Türdichtung

Zarge zusätzlich feuchtraumgeeignet
Korrosivitätskategorien: C1 (Sehr gering)

Maulweite/Wanddicke ca. 100 mm,

Türblatt Klimaklasse 2, normale Beanspruchung, mechanische Beanspruchung M, Türblattdicke 42/43 mm
mit feuchtfester Imprägnierung unten

Türblatt aus Holzwerkstoff, einfach gefalzt mit Einlage aus Röhrenspankerneinlage, FSC oder PEFC zertifiziert,
inkl. Unterschnitt ca. 15 mm

Rahmen umlaufend, unten kürzbar, Sichtkanten lasiert, Absperrung ca. 3 mm Hartplatte / Spanplatte

Oberfläche HLP Schichtstoffplatte in Holzoptik nach DIN 16926, min. 0,8 mm dick
Einleimer Hartholz / Holzwerkstoff, Kanten 3-seitig ummantelt, passend zum HPL, gebeizt und lackiert
Farbe: Eiche,matt

Türbänder aufschraubend, zweidimensional, justierbar, vernickelt.
Bandseite/ Bandgegenseite Material: Edelstahl

Türbeschlag gem. DIN 1906
Nutzerkategorie 2 mittlere Benutzerhäufigkeit
Dauerfunktionstüchtigkeit Klasse 7 (häufig)
Korrosionsverhalten Klasse 2 (mäßig)
Edelstahl
Drücker/Drücker

Rosette: Rundrosette

Leifabrikat: Hoppe Amsterdamn  oder gleichwertig
Angebotens Fabrikat: '....................................................' vom Bieter anzugeben

vorgerichtet für Frei-Besetzt Garnitur

liefern und montieren

Einbauort:  BT B, EG, WC U-3
  BT B, EG, WC U-4

Tür Nr.:  B.EG.AF.06.01
  B.EG.AF.08.01
Menge: 2,000 St

**2.1.410 Feuchtraumtür im Sanitärbereich Drehflügeltür einflg. B 760 mm H 2260 mm StBl Umfassungszarge**
*** wie Position 2.1.400
Feuchtraumtür aus Türblatt und Zarge, als Drehflügeltür, einflügelig, mit StBl Umfassungszarge,

DIN links

Breite Nennmaß Wandöffnung 760 mm,
Höhe Nennmaß Wandöffnung 2260 mm,

lichte Durchgangsbreite: 600 mm
lichte Durchgangshöhe:  2200 mm

inkl. Unterschnitt ca. 15 mm

Rosette: Rundrosette

Drücker/Drücker

Schloss vorgerichtet für Frei-Besetzt Garnitur

Einbauort:  BT B, EG, WC U-2
  BT B, EG, WC U-1

Tür Nr.:  B.EG.AF.05.01
  B.EG.AF.07.01
Menge: 2,000 St

**2.1.420 Markierungsstreifen gem. DIN 18040-2 für T30 RS-Glastür**
*** Pauschalposition
Durchlaufschutz für Glasflächen über die gesamte Türbreite

Balkengröße 2 x 12 cm, abwechselnd schwarze und weiße Balken

1. Reihe: Anbringung Balken in einer Höhe zwischen 40 cm bis 70 cm über OKFF

2. Reihe: Anbringung Balken in einer Höhe zwischen 120 cm bis 160 cm über OKFF

Die Ausführung muss für alle Glastürtypen gleich sein.
Die Zulässigkeit für RS- und BS-Türen muss gewährleistet sein!

Einbauort: Gebäude A B
Menge: 1,000 psch

**2.1.430 Stahlhohlprofile 100/100/6 mm oder Größer für Tür A.EG.AF.01.01**
Stahlhohlprofile 100/100/6 mm MSH oder größer zur Verstärkung für den Einbau der Tür in die Leichtbauwand gem. statischer Erfordernis (Statik über ausführende Firma)
Stahlhohlproifl auf Rohboden befestigen
Ausführung raumhoch mit Querriegel

Größe 2,25 x 2,75 m
Raumhöhe 4,01 m

Stahlhohlprofile inkl. Kleinteile liefern und in die Gk-Wand einbauen

Einbauort: A.EG.AF.01.01 Trauzimmer
Menge: 1,000 St

**2.1.440 Stahlhohlprofil 100/100/6 mm oder Größer für Tür A.EG.AF.01.02**
Stahlhohlprofile 100/100/6 mm MSH oder größer für den Einbau der Tür in die Leichtbauwand gem. statischer Erforderniss (Statik über ausführende Firma)
Stahlhohlprofile auf Rohboden befestigen
Ausführung raumhoch mit Querriegel

Türgröße  2,21 x 3,175 m
Raumhöhe 4,01

Stahlhohlprofile inkl. Kleinteile liefern und in die GK-Wand einbauen

Türflügelgewicht über 150 kg je Flügel

Einbauort: A.EG.AF.01.02 Trauzimmer
Menge: 1,000 St

**2.1.450 Stahlhohlprofile 100/100/6 mm oder Größer für Tür A.EG.AF.02.01**
Stahlhohlprofile 100/100/6 mm MSH oder größer zur Verstärkung für den Einbau der Tür in die Leichtbauwand gem. statischer Erfordernis (Statik über ausführende Firma)
Stahlhohlprofile auf Rohboden befestigen
Ausführung raumhoch mit Querriegel

Größe 1,26 x 2,75 m
Raumhöhe 4,01 m

Stahlhohlprofile inkl. Kleinteile liefern und in die Gk-Wand einbauen

Türflügelgewicht über  40 bis 100 kg/ qm

Einbauort: A.EG.AF.02.01 Vorzimmer Trauzimmer
Menge: 1,000 St

**2.1.460 Stahlhohlprofile 50/50/4 mm oder Größer für Tür A.EG.BF.02.01**
Stahlhohlprofile 50/50/4 mm aus MSH als Unterkonstruktion an Rohfußboden befestigen und mit Gleitschuhe an Geschossdecke befestigen
Ausführung raumhoch mit Querriegel

Traverse h= Türsturz gem. Einbauvorhaben Türhersteller

Stahl-UK zweifach beplanken mit  GK-Platte

Tür Größe 2,01 x 2,75 m
Raumhöhe 4,01

Einbauort: A.EG.BF.02.01 Vorzimmer
Menge: 1,000 St

**2.1.470 Stahlhohlprofile 50/50/4 mm aus MSH Tür A.01.AF.02.01 Teeküche**
Stahlhohlprofile 50/50/4 mm aus MSH als F30-Unter- konstruktion an Rohfußboden befestigen und mit Gleitschuhe an Geschossdecke befestigen
Ausführung raumhoch mit Querriegel

Traverse h= Türsturz gem. Einbauvorhaben Türhersteller

Stahl-UK zweifach beplanken mit  Platte in F30 Qualität

Tür Größe 1,135 x 2,135 m
Raumhöhe 3,65 m

Tür: T30 RS,

Einbauort: A.01.AF.02.01 Teeküche
Menge: 1,000 St

**2.1.480 F90 UK GK-Wand/Türöffnungen Stahlhohlprofile 50/50/4 mm aus MSH als A.01.TF.01.01 Technik**
Stahlhohlprofile 50/50/4 mm aus MSH als F90-Unter- konstruktion an Rohfußboden befestigen und mit Gleitschuhe an Geschossdecke befestigen
Ausführung raumhoch mit Querriegel

Traverse h= Türsturz gem. Einbauvorhaben Türhersteller

Stahl-UK zweifach beplanken mit Platte in F90 Qualität

Tür Größe 1,135 x 2,26 m
Raumhöhe 3,67 m

Tür: T30

Einbauort: A01.TF.01.01 Technik
Menge: 1,000 St

**2.1.490 Stahlhohlprofile 50/50/4 mm oder Größer für Tür A.EG.BF.03.01**
Stahlhohlprofile 50/50/4 mm aus MSH als Unterkonstruktion an Rohfußboden befestigen und mit Gleitschuhe an Geschossdecke befestigen
Ausführung raumhoch mit Querriegel

Traverse h= Türsturz gem. Einbauvorhaben Türhersteller

Stahl-UK zweifach beplanken mit  GK-Platte

Tür Größe 2,01 x 2,75 m
Raumhöhe 4,01

Einbauort: A.EG.BF.03.01 Büro FD
Menge: 1,000 St

**2.1.500 F30 Stahlhohlprofile 50/50/4 mm aus MSH Tür A.01.BF.02.01 Büro allgemein**
Stahlhohlprofile 50/50/4 mm aus MSH als F30-Unter- konstruktion an Rohfußboden befestigen und mit Gleitschuhe an Geschossdecke befestigen
Ausführung raumhoch mit Querriegel

Traverse h= Türsturz gem. Einbauvorhaben Türhersteller

Stahl-UK zweifach beplanken in F30 Qualität

Größe 1,26 x 2,77 m
Raumhöhe 3,65 m

Tür T30 RS

Einbauort: A.02.BF.02.01 Büro allgmein
Menge: 1,000 St

**2.1.510 Ausschnitte im Innenputz für Türlaschen herstellen**
Ausschnitte im Innenputz für Türlaschen herstellen,
Dimensionierung:
b x l = ca. 12 x 25 cm, t = Putzstärke ca. 10-15 mm,
bis auf tragfähige Massivbauwand,
in Abstimmung mit dem Türhersteller herstellen.

Bauteil: BT A:
  TH AB  A.EG.VF.04.01 (T30-RS)
  Besprechung  A.EG.BF.01.01
  Vorzimmer  A.EG.BF.02.02 (T30-RS)
  TH 1 (Turm)  T.EG.VF.01.02 (T30-RS)

Skizze:
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Menge: 18,000 St

#### Abschnitt 2.2 Stahltüren AB

*Hinweis: BT A*

**2.2.10 Innentürelement zweiflügelig B 1760 x H 2010 mm T30 DS**
*** Bezugsbeschreibung
Innentürelement aus Türblatt und Zarge,
Drehtür zweiflügelig mit Standflügel, einfach gefalzt, T30,dichtschließend
DIN links

Lichte Rohbaubreite 1760 mm
Lichte Rohbauhöhe 2010 mm

Gangflügel lichte Durchgangsbreite 1200  mm

Befestigung an STB Wand
Maulweite ca. 250 mm

Ausführung mit Umfassungszarge, Zarge aus Stahlblech, Blechdicke 2,0 mm, Zarge verzinkt und grundiert, zweiteilige Ausführung, Hinterfüllung der Zarge allseitig mit Mineralwolle, mit 3-seitigem EPDM-Dichtungsprofil

Ausführung als Metalltür, vollflächig, Türflügel aus Stahl, Blechdicke 1,5 mm, Türblattdicke 40 mm, Oberfläche mit Öffnungsfläche verzinkt und grundiert, Oberfläche mit Schließfläche verzinkt und grundiert, mit 3-teiligen Bändern, dreidimensional justierbar,

Bandseite/ Bandgegenseite Material: Edelstahl

mit Drückergarnitur Knauf feststehend / Drücker
Rosette: Rundrosette

Leitfabrikat: Hoppe Rotterdam für Feuerschutztür  oder gleichwertig

Angebotenes Fabrikat: '....................................................' vom Bieter anzugeben

einschl. Einsteckschloss
vorgerichtet für elektronischer Schließzylinder

mit OTS mit Feststellanlage/ Integrierter Rauchmelder
mit Schließfolgeregelung, Farbe RAL 7022 umbragrau

Leitfabrikat: GEZE TS 5000 R ISM

Angebotenes Fabrikat: '....................................................' vom Bieter anzugeben

liefern und montieren

Einbauort: BT A, UG, HAR

Tür Nr.: A.UG.TF.01.01
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Menge: 1,000 St

**2.2.20 Innentürelement zweiflügelig B 1600 x H 2135 mm T30 RS**
*** wie Position 2.2.10
Innentürelement aus Türblatt und Blockzarge,
Drehtür zweiflügelig mit Standflügel, einfach gefalzt, T30 RS,
DIN links

Lichte Rohbaubreite 1600 mm
Lichte Rohbauhöhe 2135 mm

lichte Durchgangsbreite 1200 mm

Befestigung an STB Wand
Maulweite ca. 250 mm

Ausführung mit Blockzarge, Zarge aus Stahlblech, Blechdicke 2,0 mm, Zarge verzinkt und grundiert, zweiteilige Ausführung, Hinterfüllung der Zarge allseitig mit Mineralwolle, mit 3-seitigem EPDM-Dichtungsprofil

Bandseite/ Bandgegenseite Material: Edelstahl

Drücker/ Knauf feststehend
Rosette: Rundrosette
Leitfabrikat: Hoppe Rotterdam für Feuerschutztür  oder gleichwertig

Angebotenes Fabrikat: '....................................................' vom Bieter anzugeben

mit Schließfolgeregelung

einschl. Einsteckschloss
vorgerichtet für elektronischer Schließzylinder
mit OTS mit Feststellanlage/ Integrierter Rauchmelder

Leitfabrikat: GETE TS 5000 R ISM, Farbe RAL 7022

Angebotenes Fabrikat '....................................................' vom Bieter anzugeben

Einbauort: BT A, UG, Flur

Tür Nr.: A.UG.VF.03.01

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Menge: 1,000 St

**2.2.30 Innentürelement einflügelig B 1010 x H 2135 mm**
*** Bezugsbeschreibung
Innentürelement aus Türblatt und Zarge,
Drehtür einflügelig, einfach gefalzt, T30,
DIN links

Lichte Rohbaubreite 1010 mm
Lichte Rohbauhöhe 2135 mm

lichte Durchgangsbreite 800 mm

Befestigung an STB Wand
Maulweite ca. 250 mm

Ausführung mit Umfassungszarge, Zarge aus Stahlblech, Blechdicke 2,0 mm, Zarge verzinkt und grundiert, zweiteilige Ausführung, Hinterfüllung der Zarge allseitig mit Mineralwolle, mit 3-seitigem EPDM-Dichtungsprofil

Ausführung als Metalltür, vollflächig, Türflügel aus Stahl, Blechdicke 1,5 mm, Türblattdicke 40 mm, Oberfläche mit Öffnungsfläche verzinkt und grundiert, Oberfläche mit Schließfläche verzinkt und grundiert, mit 3-teiligen Bändern,  dreidimensional justierbar,

Bandseite/ Bandgegenseite Material: Edelstahl

Drücker/Drücker
Rosette: Rundrosette

einschl. Einsteckschloss
Schloss vorgerichtet für elektronischer Schließzylinder
OTS mit Rastfeststellung, Farbe RAL 7022 umbragrau

Leitfabrikat: GEZE TS 5000 R

Angebotenes Fabrikat: '....................................................' vom Bieter anzugeben

liefern und montieren

Einbauort: BT A, UG, Aktenlager 2

Tür Nr.: A.UG.AF.02.01

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Menge: 1,000 St

**2.2.40 Innentürelement einflügelig B 1300 mm x H 2260 mm T30-RS**
Innentürelement aus Türblatt und Eckzarge,
Drehtür einflügelig, einfach gefalzt, T30,
DIN links

Lichte Rohbaubreite 1300 mm
Lichte Rohbauhöhe 2260 mm

lichte Durchgangsbreite 1000 mm
lichte Durchgangshöhe 2200 mm

Befestigung an STB Wand
Fertigwanddicke : 280 mm

Ausführung mit Eckzarge, Zarge aus Stahlblech, Blechdicke 2,0 mm, Zarge verzinkt und grundiert, zweiteilige Ausführung, Hinterfüllung der Zarge allseitig mit Mineralwolle, mit 3-seitigem EPDM-Dichtungsprofil

Ausführung als Metalltür, vollflächig, Türflügel aus Stahl, Blechdicke 1,5 mm, Türblattdicke 40 mm, Oberfläche mit Öffnungsfläche verzinkt und grundiert, Oberfläche mit Schließfläche verzinkt und grundiert, mit 3-teiligen Bändern,  dreidimensional justierbar,

Band: 3 Stück Edelstahl matt gebürstet, Bandtasche 3 Stück 3D verstellbar, verzinkt mit Abdeckplatte Edelstahl

Feuerschutztürschloss, Klass 4 nach DIN 18250, 65 mm Dornn, Nirostulp, VK 9 mm. PZ-72 mit Wechsel, mit Verbundfalle (Flüsterfalle im Brandschutz)

einschl. Einsteckschloss
vorgerichtet für elektronischer Schließzylinderet

Türschließer: Gleitschienentürschließer Größe EN 2-5 nach EN geprüft und zugelassen mit  Schließverzögerung + Öffnungsdämpfung, Bandseite, Farbe RAL 7022 umbragrau

inkl. Sperrelement

mit Magnetkontakt VdS Klasse B
mit Riegelkontakt VdS klasse B

Türunterkante: absenkbare Bodendichtung

Zarge
Stahlblechzarge
verdeckte Verkabelung
Kabelaustritt aus Decke

Türbeschlag mit Panikfunktion
Nutzerkategorie 2 mittlere Benutzerhäufigkeit
Dauerfunktionstüchtigkeit Klasse 7 häufig
Korrosionsverhalten Klasse 5 mäßig
Knauf / Drücker
mit Rundrosette

Leitfabrikat: Hoppe Rotterdam für Feuerschutztür  oder gleichwertig

Angebotenes Fabrikat: '....................................................' vom Bieter anzugeben

Einbauort: A.EG.VF.01.01 TH 1

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Menge: 1,000 St

**2.2.50 Innentürelement einflügelig B 1010 x H 2260 mm**
*** wie Position 2.2.30
Innentürelement aus Türblatt und Umfassungszarge,
Drehtür einflügelig, einfach gefalzt,
DIN rechts

Lichte Rohbaubreite 1010 mm
Lichte Rohbauhöhe 2260 mm

lichte Durchgangsbreite:  800 mm
lichte Durchgangshöhe:  2200 mm

Befestigung an STB Wand
Maulweite ca. 280 mm

Ausführung mit Umfassungszarge, Zarge aus Stahlblech, Blechdicke 2,0 mm, Zarge verzinkt und grundiert, zweiteilige Ausführung, Hinterfüllung der Zarge allseitig mit Mineralwolle, mit 3-seitigem EPDM-Dichtungsprofil

Bandseite/ Bandgegenseite Material: Edelstahl

Drücker/ Drücker
Rosette: Rundrosette

einschl. Einsteckschloss
vorgerichtet für elektronischer Schließzylinder

Einbauort: BT A, 1. OG, Lager A

Tür Nr.: A.01.AF.03.01
Menge: 1,000 St

**2.2.60 Innentürelement einflügelig B 1010 x H 2135 mm T30 DS**
*** wie Position 2.2.30
Innentürelement aus Türblatt und Umfassungszarge,
Drehtür einflügelig, einfach gefalzt, T30 dichtschließend,
DIN links

Lichte Rohbaubreite 1010 mm
Lichte Rohbauhöhe  2135 mm

lichte Durchgangsbreite:  800 mm

Befestigung an Trockenbauwand
Maulweite ca. 180 mm

Ausführung mit Umfassungszarge, Zarge aus Stahlblech, Blechdicke 2,0 mm, matt, Zarge verzinkt und grundiert, zweiteilige Ausführung, Hinterfüllung der Zarge allseitig mit Mineralwolle, mit 3-seitigem EPDM-Dichtungsprofil

Bandseite/ Bandgegenseite Material: Edelstahl

Knauf feststehend/ Drücker
Rosette: Rundrosette

Leitfabrikat: Hoppe Rotterdam für Feuerschutztür  oder gleichwertig

Angebotenes Fabrikat: '....................................................' vom Bieter anzugeben

einschl. Einsteckschloss
vorgerichtet für elektronischer Schließzylinder
inkl. Panikfunktion

Einbauort: BT A, 2. OG, Pumi

Tür Nr.: A.02.AF.09.01
Menge: 1,000 St

**2.2.70 Innentürelement einflügelig B 1135 x H 2260 mm T30 DS**
*** wie Position 2.2.30
Innentürelement aus Türblatt und Umfassungszarge,
Drehtür einflügelig, einfach gefalzt, T30 dichtschließend
DIN links

Lichte Rohbaubreite 1135 mm
Lichte Rohbauhöhe  2260 mm

lichte Durchgangsbreite: 1000 mm
lichte Durchgangshöhe:  2200 mm

Befestigung an Trockenbauwand
Maulweite ca. 125 mm

Ausführung mit Umfassungszarge, Zarge aus Stahlblech, Blechdicke 2,0 mm, Farbe: 7022, matt, Zarge verzinkt und grundiert, zweiteilige Ausführung, Hinterfüllung der Zarge allseitig mit Mineralwolle, mit 3-seitigem EPDM-Dichtungsprofil

Stahlhohlprofile zur Verstärkung der Wand in gesonderter Position beschrieben

Bandseite/ Bandgegenseite Material: Edelstahl
Rosette: Rundrosette

Knauf feststehend/ Drücker

Leitfabrikat: Hoppe Rotterdam für Feuerschutztür  oder gleichwertig

Angebotenes Fabrikat: '....................................................' vom Bieter anzugeben

OTS mit Gleitschiene, Farbe RAL 7022 umbragrau

Leitfabrikat: GEZE TS 5000 Ecline oder gleichwertig

Angebotenes Fabrikat: '....................................................' vom Bieter anzugeben

einschl. Einsteckschloss
vorgerichtet für elektronischer Schließzylinder
inkl. Panikfunktion

Einbauort: BT A, 1. OG, Technik-IT

Tür Nr.: A.01.TF.01.01
Menge: 1,000 St

**2.2.80 Innentürelement einflügelig B 1135 x H 2135 mm T 30 DS**
*** wie Position 2.2.30
Innentürelement aus Türblatt und Umfassungszarge,
Drehtür einflügelig, einfach gefalzt, T30 dichtschließend
DIN links

Lichte Rohbaubreite 1135 mm
Lichte Rohbauhöhe  2135 mm

lichte Durchgangsbreite: 1000 mm

Befestigung an Trockenbauwand
Maulweite ca. 180 mm

Ausführung mit Umfassungszarge, Zarge aus Stahlblech, Blechdicke 2,0 mm, matt, Zarge verzinkt und grundiert, zweiteilige Ausführung, Hinterfüllung der Zarge allseitig mit Mineralwolle, mit 3-seitigem EPDM-Dichtungsprofil

Bandseite/ Bandgegenseite Material: Edelstahl

Knauf feststehend/ Drücker
Rosette: Rundrosette

Angebotenes Fabrikat: '....................................................' vom Bieter anzugeben

OTS mit Gleitschiene, Farbe RAL 7022 umbragrau

Leitfabrikat: GEZE TS 5000 Ecline oder gleichwertig

Angebotenes Fabrikat: '....................................................' vom Bieter anzugeben

einschl. Einsteckschloss
vorgerichtet für elektronischer Schließzylinder
inkl. Panikfunktion

Einbauort: BT A, 2. OG, Technik

Tür Nr.: A.02.TF.01.01
Menge: 1,000 St

**2.2.90 Innentürelement einflügelig B 885 x H 2260 mm T30 DS**
*** wie Position 2.2.30
Innentürelement aus Türblatt und Umfassungszarge,
Drehtür einflügelig, einfach gefalzt, T30 dichtschließend
DIN links

Lichte Rohbaubreite  885 mm
Lichte Rohbauhöhe  2260 mm

lichte Durchgangsbreite: 740 mm
lichte Durchgangshöhe:  2200 mm

Befestigung an Trockenbauwand
Maulweite ca. 125 mm

Ausführung mit Umfassungszarge, Zarge aus Stahlblech, Blechdicke 2,0 mm, Zarge verzinkt und grundiert, zweiteilige Ausführung, Hinterfüllung der Zarge allseitig mit Mineralwolle, mit 3-seitigem EPDM-Dichtungsprofil

Bandseite/ Bandgegenseite Material: Edelstahl
Rosette: Rundrosette
Knauf feststehend/ Drücker

Leitfabrikat: Hoppe Rotterdam für Feuerschutztür

Angebotenes Fabrikat: '....................................................' vom Bieter anzugeben

OTS mit Gleitschiene, Farbe RAL 7022 umbragrau

Leitfabrikat: GEZE TS 5000 Ecline oder gleichwertig

Angebotenes Fabrikat: '....................................................' vom Bieter anzugeben

einschl. Einsteckschloss
vorgerichtet für elektronischer Schließzylinder
inkl. Panikfunktion

Einbauort: BT A, 1. OG, Technik-E

Tür Nr.: A.01.TF.02.01
Menge: 1,000 St

**2.2.100 Innentürelement einflügelig B 1000 x H 1000 mm T30 RS**
*** wie Position 2.2.30
Innentürelement aus Türblatt und Eckzarge,
Drehtür einflügelig, einfach gefalzt, T30 RS
DIN links

Lichte Rohbaubreite 1000 mm
Lichte Rohbauhöhe  1000 mm

lichte Durchgangsbreite: 900 mm

Befestigung an Trockenbauwand
Maulweite ca. 150 mm

Ausführung mit Eckzarge, Zarge aus Stahlblech, Blechdicke 2,0 mm, Zarge verzinkt und grundiert, zweiteilige Ausführung, Hinterfüllung der Zarge allseitig mit Mineralwolle, mit 3-seitigem EPDM-Dichtungsprofil

Bandseite/ Bandgegenseite Material: Edelstahl

Knauf feststehend/ Drücker
Rosette: Langschild

Leitfabrikat: Hoppe Rotterdam für Feuerschutztür

Angebotenes Fabrikat: '....................................................' vom Bieter anzugeben

einschl. Einsteckschloss
vorgerichtet für elektronischer Schließzylinder

Revisionsklappe, UK= 50 cm ü. OKFF

Einbauort: BT A, DG, Revisionstür

Tür Nr.: A.DG.VF.01.01
Menge: 1,000 St

*Hinweis: BT B*

**2.2.110 Innentürelement einflügelig B 1010 x H 2260 mm**
*** Bezugsbeschreibung
Innentürelement aus Türblatt und Zarge,
Drehtür einflügelig, einfach gefalzt,
DIN links

Lichte Rohbaubreite 1010 mm
Lichte Rohbauhöhe 2260 mm

lichte Durchgangsbreite: 900 mm
lichte Durchgangshöhe:  2200 mm

Befestigung an Trockenbauwand
Maulweite ca. 125 mm

Ausführung mit Umfassungszarge, Zarge aus Stahlblech, Blechdicke 2,0 mm, matt, Zarge verzinkt und grundiert, zweiteilige Ausführung, Hinterfüllung der Zarge allseitig mit Mineralwolle, mit 3-seitigem EPDM-Dichtungsprofil

Ausführung als Metalltür, vollflächig, Türflügel aus Stahl, Blechdicke 1,5 mm, Türblattdicke 40 mm, Oberfläche mit Öffnungsfläche verzinkt und grundiert, Oberfläche mit Schließfläche verzinkt und grundiert, mit 3-teiligen Bändern, dreidimensional justierbar,

Bandseite/ Bandgegenseite Material: Edelstahl
Rosette: Rundrosette

Knauf feststehend/ Drücker

Leitfabrikat: Hoppe Amsterdam oder gleichwertig

Angebotenes Fabrikat: '....................................................' vom Bieter anzugeben

einschl. Einsteckschloss
Schloss vorgerichtet für elektronischer Schließzylinder
inkl. OTS mit Rastfeststellung,  Farbe RAL 7022 umbragrau

Leitfabrikat: GEZE TS 5000 R oder gleichwertig

Angebotenes Fabrikat: '....................................................' vom Bieter anzugeben

liefern und montieren

Einbauort: BT B, EG, Stuhllager

Tür Nr.: B.EG.AF.03.01
Menge: 1,000 St

**2.2.120 Innentürelement einflügelig B 1135 x H 2260 mm T30 DS**
*** wie Position 2.2.110
Innentürelement aus Türblatt und Umfassungszarge,
Drehtür einflügelig, einfach gefalzt, T30 dichtschließend
DIN links

Lichte Rohbaubreite 1135 mm
Lichte Rohbauhöhe  2260 mm

lichte Durchgangsbreite:  900 mm
lichte Durchgangshöhe:  2200 mm

Befestigung an STB Wand
Maulweite ca. 250 mm

Ausführung mit Umfassungszarge, Zarge aus Stahlblech, Blechdicke 2,0 mm, matt, Zarge verzinkt und grundiert, zweiteilige Ausführung, Hinterfüllung der Zarge allseitig mit Mineralwolle, mit 3-seitigem EPDM-Dichtungsprofil

Bandseite/ Bandgegenseite Material: Edelstahl
Knauf feststehend/ Drücker
Rosette: Rundrosette

Leitfabrikat: Hoppe Rotterdam für Feuerschutztür oder gleichwertig

Angebotenes Fabrikat: '....................................................' vom Bieter anzugeben

OTS mit Gleitschiene, Farbe RAL 7022 umbragrau
Leitfabrikat: GEZE TS 5000 Ecline

Angebotenes Fabrikat '....................................................' vom Bieter anzugeben

einschl. Einsteckschloss
vorgerichtet für elektronischer Schließzylinder
inkl. Panikfunktion

Einbauort:  BT B, EG, NSHV
  BT B, EG, BMZ

Tür Nr.:  B.EG.TF.01.01
  B.EG.TF.02.01
Menge: 2,000 St

**2.2.130 Innentürelement einflügelig B 1010 x H 2135 mm T30 RS**
*** wie Position 2.2.110
Innentürelement aus Türblatt und Umfassungszarge,
Drehtür einflügelig, einfach gefalzt, T30 RS
DIN links

Lichte Rohbaubreite 1010 mm
Lichte Rohbauhöhe  2135 mm

lichte Durchgangsbreite:  900 mm

Befestigung an STB Wand
Maulweite ca. 180 mm

Ausführung mit Umfassungszarge, Zarge aus Stahlblech, Blechdicke 2,0 mm, Farbe: 7022, matt, Zarge verzinkt und grundiert, zweiteilige Ausführung, Hinterfüllung der Zarge allseitig mit Mineralwolle, mit 3-seitigem EPDM-Dichtungsprofil

Bandseite/ Bandgegenseite Material: Edelstahl
Rosette: Langschild

Drücker/ Drücker
Leitfabrikat: Hoppe Rotterdam für Feuerschutztür oder gleichwertig

Angebotenes Fabrikat: '....................................................' vom Bieter anzugeben

OTS mit Gestänge, Farbe RAL 7022 umbragrau

Leitfabrikat: GEZE TS 4000 EN 1 -6

Angebotenes Fabrikat: '....................................................' vom Bieter anzugeben

einschl. Einsteckschloss
vorgerichtet für elektronischer Schließzylinder

Einbauort: BT B, DG, Kältetechnik
  BT B, DG, Technik Lüftung 2
  BT B, DG, PV - Raum

Tür Nr.:  B.DG.TF.02.01
  B.DG.TF.06.01
  B.DG.TF.03.01
Menge: 3,000 St

**2.2.140 Innentürelement einflügelig B 1010 x H 2135 mm T30 DS**
*** wie Position 2.2.110
Innentürelement aus Türblatt und Umfassungszarge,
Drehtür einflügelig, einfach gefalzt, T30 dichtschließend
DIN links

Lichte Rohbaubreite 1010 mm
Lichte Rohbauhöhe  2135 mm

lichte Durchgangsbreite:  900 mm

Befestigung an STB Wand
Maulweite ca. 180 mm

Ausführung mit Umfassungszarge, Zarge aus Stahlblech, Blechdicke 2,0 mm, Zarge verzinkt und grundiert, zweiteilige Ausführung, Hinterfüllung der Zarge allseitig mit Mineralwolle, mit 3-seitigem EPDM-Dichtungsprofil

Bandseite/ Bandgegenseite Material: Edelstahl
Rosette: Langschild
Drücker/ Drücker

Leitfabrikat: Hoppe Rotterdam für Feuerschutztür oder gleichwertig

Angebotenes Fabrikat: '....................................................' vom Bieter anzugeben

OTS mit Gestänge, Farbe RAL 7022 umbragrau

Leitfabrikat: GEZE TS 4000 EN 1-6 oder gleichwertig

Angebotenes Fabrikat: '....................................................' vom Bieter anzugeben

einschl. Einsteckschloss
vorgerichtet für elektronischer Schließzylinder

Einbauort: BT B, DG, SiBe - Raum

Tür-Nr.: B.DG.TF.04.01
Menge: 1,000 St

**2.2.150 Innentürelement einflügelig B 1010 x H 2135 mm T30 RS**
*** wie Position 2.2.110
Innentürelement aus Türblatt und Umfassungszarge,
Drehtür einflügelig, einfach gefalzt, T30 RS
DIN links

Lichte Rohbaubreite 1010 mm
Lichte Rohbauhöhe  2135 mm

lichte Durchgangsbreite:  900 mm

Befestigung an STB Wand
Maulweite ca. 180 mm

Ausführung mit Umfassungszarge, Zarge aus Stahlblech, Blechdicke 2,0 mm, Farbe: 7022, matt, Zarge verzinkt und grundiert, zweiteilige Ausführung, Hinterfüllung der Zarge allseitig mit Mineralwolle, mit 3-seitigem EPDM-Dichtungsprofil

Bandseite/ Bandgegenseite Material: Edelstahl
Rosette: Langschild
Knauf feststehend/ Drücker

Leitfabrikat: Hoppe Rotterdam für Feuerschutztür oder gleichwertig

Angebotenes Fabrikat: '....................................................' vom Bieter anzugeben

OTS mit Gestänge, Farbe RAL 7022 umbragrau

Leitfabrikat: GEZE TS 4000 EN 1 - 6 oder gleichwertig

Angebotenes Fabrikat: '....................................................' vom Bieter anzugeben

einschl. Einsteckschloss
vorgerichtet für elektronischer Schließzylinder

Einbauort: BT B, DG, Server Raum

Tür Nr.: B.DG.TF.05.01
Menge: 1,000 St

**2.2.160 Innentürelement einflügelig B 885 x H 2010 mm T30 DS**
*** wie Position 2.2.110
Innentürelement aus Türblatt und Umfassungszarge,
Drehtür einflügelig, einfach gefalzt, T30 dictschließend
DIN links

Lichte Rohbaubreite 885 mm
Lichte Rohbauhöhe  2010 mm

Befestigung an Trockenbauwand
Maulweite ca. 125 mm

Ausführung mit Umfassungszarge, Zarge aus Stahlblech, Blechdicke 2,0 mm, Zarge verzinkt und grundiert, zweiteilige Ausführung, Hinterfüllung der Zarge allseitig mit Mineralwolle, mit 3-seitigem EPDM-Dichtungsprofil

Bandseite/ Bandgegenseite Material: Edelstahl
Drücker/ Drücker
Rosette: Langschild
Leitfabrikat: Hoppe Rotterdam für Feuerschutztür oder gleichwertig

Angebotenes Fabrikat: '....................................................' vom Bieter anzugeben

OTS mit Gestänge, Farbe RAL 7022 umbragrau

Leitfabrikat: GEZE TS 4000 EN 1- 6 oder gleichwertig

Angebotenes Fabrikat: '....................................................' vom Bieter anzugeben

einschl. Einsteckschloss
vorgerichtet für elektronischer Schließzylinder

Einbauort: BT B, DG, Lager

Tür Nr.: B.DG.AF.01.01
Menge: 1,000 St

**2.2.170 Innentürelement zweiflügelig B 1510 x H 2135 mm T30 RS**
*** wie Position 2.2.110
Innentürelement aus Türblatt und Umfassungszarge,
Drehtür zweiflügelig, einfach gefalzt, T30 RS
DIN links

Lichte Rohbaubreite 1510 mm
Lichte Rohbauhöhe  2135 mm

lichte Durchgangsbreite:  1200 mm

Befestigung an Trockenbauwand
Maulweite ca. 125 mm

Ausführung mit Umfassungszarge, Zarge aus Stahlblech, Blechdicke 2,0 mm, Zarge verzinkt und grundiert, zweiteilige Ausführung, Hinterfüllung der Zarge allseitig mit Mineralwolle, mit 3-seitigem EPDM-Dichtungsprofil

Bandseite/ Bandgegenseite Material: Edelstahl
Knauf feststehend/ Drücker
Rosette: Langschild

Leitfabrikat: Hoppe Rotterdam für Feuerschutztür oder gleichwertig

Angebotenes Fabrikat: '....................................................' vom Bieter anzugeben

OTS mit Gestänge, Farbe RAL 7022 umbragrau
mit Schließfolgeregler

Leitfabrikat: GEZE TS 4000 IS oder gleichwertig

Angebotenes Fabrikat: '....................................................' vom Bieter anzugeben

einschl. Einsteckschloss
vorgerichtet für elektronischer Schließzylinder

Einbauort:
BT B, DG, Technik Lüftung

Tür Nr.: B.DG.TF.01.01
Menge: 1,000 St

**2.2.180 Innentürelement zweiflügelig B 1760 x H 2135 mm T30 RS**
*** wie Position 2.2.110
Innentürelement aus Türblatt und Umfassungszarge,
Drehtür zweiflügelig, einfach gefalzt, T30 RS
DIN links

Lichte Rohbaubreite 1760 mm
Lichte Rohbauhöhe  2135 mm

lichte Durchgangsbreite:  1200 mm

Befestigung an STB Wand
Maulweite ca. 265 mm

Ausführung mit Umfassungszarge, Zarge aus Stahlblech, Blechdicke 2,0 mm, Zarge verzinkt und grundiert, zweiteilige Ausführung, Hinterfüllung der Zarge allseitig mit Mineralwolle, mit 3-seitigem EPDM-Dichtungsprofil

Bandseite/ Bandgegenseite Material: Edelstahl

Knauf feststehend/ Drücker
Rosette: Langschild

Leitfabrikat: Hoppe Rotterdam für Feuerschutztür oder gleichwertig

Angebotenes Fabrikat: '....................................................' vom Bieter anzugeben

mit Schließfolgeregler

OTS mit Gestänge, Farbe RAL 7022 umbragrau
Leitfabrikat: GEZE TS 4000 IS oder gleichwertig

Angebotenes Fabrikat: '....................................................' vom Bieter anzugeben

einschl. Einsteckschloss
vorgerichtet für elektronischer Schließzylinder
Fluchttür  inkl. Panikfunktion

Einbauort: BT B, DG, Flur Technik

Tür Nr.: B.DG.VF.01.01
Menge: 1,000 St

### Bereich 3 Gebäude CD

#### Abschnitt 3.1 Holz Innentüren CD

*Hinweis: BT C*

**3.1.10 Innentürelement, Drehflügeltür einflg. B 1010 mm H 2710 mm, StBl Umfassungszarge**
*** Bezugsbeschreibung
Innentürelement aus Türblatt, Oberblende aus Holz, als Drehflügeltür, einflügelig, mit StBl Umfassungszarge, DIN rechts

Breite Nennmaß Wandöffnung 1010 mm,
Höhe Nennmaß Wandöffnung  2710 mm,

lichte Durchgangsbreite: 900 mm
lichte Durchgangshöhe:  2200 mm

Abmessungen Blende: 1090 mm x 485 mm

Befestigung an Trockenbauwand, Ausführung mit
Umfassungszarge, Zarge aus Stahlblech, verzinkt und grundiert
einsch. Türdichtung

Maulweite/Wanddicke ca. 125 mm,

Türblatt Klimaklasse 2, normale Beanspruchung, mechanische Beanspruchung M, Türblattdicke 42/43 mm

Türblatt aus Holzwerkstoff, einfach gefalzt mit Einlage aus Röhrenspankerneinlage, FSC oder PEFC zertifiziert

Rahmen umlaufend, unten kürzbar, Sichtkanten lasiert, Absperrung ca. 3 mm Hartplatte / Spanplatte

Oberfläche Schichtstoffplatte nach DIN 16926, min. 0,8 mm dick
Einleimer Hartholz / Holzwerkstoff, Kanten 3-seitig ummantelt, passend zum HPL, gebeizt und lackiert
Farbe: Eiche,matt

Türbänder aufschraubend, zweidimensional, justierbar, vernickelt.
Bandseite/ Bandgegenseite Material: Edelstahl
Rosette: Rundrosette

Türbeschlag gem. DIN 1906
Nutzerkategorie 2 mittlere Benutzerhäufigkeit
Dauerfunktionstüchtigkeit Klasse 7 (häufig)
Korrosionsverhalten Klasse 2 (mäßig)
Drücker/Knauf feststehend
Leitfabrikat: Hopper Amsterdam oder gleichwertig

Angebotenes Fabrikat: '....................................................' vom Bieter anzugeben

einschl. Einsteckschloss
vorgerichtet für elektronischer Schließzylinder

mit absenkbarer Bodendichtung
Schallschutz R'w= 37 dB
inkl. Panikfunktion

liefern und montieren

Einbauort: BT C, EG, Museumsleitung FD-340

Tür Nr.: C.EG.BF.01.01
Menge: 1,000 St

**3.1.20 Innentürelement, Drehflügeltür einflg. B 1010 mm H 2710 mm, StBl Umfassungszarge**
*** wie Position 3.1.10
Innentürelement aus Türblatt, Oberblende aus Holz, als Drehflügeltür, einflügelig, mit StBl Umfassungszarge

DIN links

Maulweite/Wanddicke ca. 125 mm,

einschl. Einsteckschloss
Schloss vorgerichtet für elektronischer Schließzylinder

mit absenkbarer Bodendichtung
Schallschutz R'w= 37 dB

inkl. Panikfunktion

Einbauort: BT C, EG, Heimatverein FD-340

Tür Nr.: C.EG.BF.02.01
Menge: 1,000 St

**3.1.30 Innentürelement, Drehflügeltür einflg. B 1010 mm H 2260 mm, StBl Umfassungszarge**
*** wie Position 3.1.10
Innentürelement aus Türblatt und Zarge, als Drehflügeltür, einflügelig, mit StBl Umfassungszarge

ohne Blende

DIN links

lichte Durchgangsbreite: 900 mm
lichte Durchgangshöhe:  2200 mm

Maulweite/Wanddicke ca. 125 mm,

Drücker/Drücker

einschl. Einsteckschloss
Schloss vorgerichtet für elektronischer Schließzylinder

mit absenkbarer Bodendichtung
Schallschutz R'w= 37 dB

Einbauort: BT C, 2. OG, Liegenschaft

Tür Nr.: C.02.BF.04.01
Menge: 1,000 St

**3.1.40 Innentürelement, Drehflügeltür einflg. B 1135 mm H 2260 mm, StBl Umfassungszarge**
*** wie Position 3.1.10
Innentürelement aus Türblatt und Zarge, als Drehflügeltür, einflügelig, mit StBl Umfassungszarge

ohne Blende

DIN rechts

lichte Durchgangsbreite: 900 mm
lichte Durchgangshöhe:  2200 mm

Maulweite/Wanddicke ca. 125 mm,

Obentürschließer: OTS mit Rastfeststellung, Farbe RAL 7022 umbragrau

Leitfabrikat: GEZE TS 5000 R

Angebotenes Fabrikat: '....................................................' vom Bieter anzugeben

Drücker/Drücker
Edestahl

Leitfabrikat: Hoppe Amsterdam oder gleichwertig

Angebotens Fabrikat: '....................................................' vom Bieter anzugeben

einschl. Einsteckschloss
Schloss vorgerichtet für elektronischer Schließzylinder

Einbauort: BT C, 1. OG, Lager/Kop.

Tür Nr.: C.01.AF.02.01
Menge: 1,000 St

**3.1.50 Innentürelement, Drehflügeltür einflg. B 1135 mm H 2750 mm, StBl Umfassungszarge**
*** wie Position 3.1.10
Innentürelement aus Türblatt, Oberblende aus Holz, als Drehflügeltür, einflügelig, mit StBl Blockzarge

DIN links

lichte Durchgangsbreite: 900 mm
lichte Durchgangshöhe:  2200 mm

Abmessungen Blende: 1015 mm x 490 mm

Maulweite/Wanddicke ca. 125 mm,

Türblatt aus Holzwerkstoff, stumpf einschlagend mit Einlage aus Röhrenspankerneinlage, FSC oder PEFC zertifiziert

Drücker/Knauf feststehend

einschl. Einsteckschloss
Schloss vorgerichtet für elektronischer Schließzylinder

Einbauort: BT C, 2. OG, Flur C2

Tür Nr.: C.02.VF.02.01
Menge: 1,000 St

**3.1.60 Innentürelement, Drehflügeltür einflg. B 1010 mm H 2260 mm StBl Umfassungszarge**
*** Bezugsbeschreibung
Innentürelement aus Türblatt mit Glasauschnitt
und Zarge, als Drehflügeltür, einflügelig, mit Stahlblech Umfassungszarge, DIN rechts,

Breite Nennmaß Wandöffnung 1010 mm,
Höhe Nennmaß Wandöffnung 2260 mm,

lichte Durchgangsbreite: 900 mm
lichte Durchgangshöhe: 2200 mm

Befestigung an Trockenbauwand, Ausführung mit Umfassungszarge, Zarge aus Stahlblech, verzinkt und grundiert
einsch. Türdichtung

Maulweite/Wanddicke ca. 125 mm,

Türblatt Klimaklasse 2, normale Beanspruchung, mechanische Beanspruchung M, Türblattdicke 42/43 mm

Türblatt aus Holzwerkstoff, einfach gefalzt mit Einlage aus Röhrenspankerneinlage, FSC oder PEFC zertifiziert, Farbe: Eiche,matt

Rahmen umlaufend, unten kürzbar, Sichtkanten lasiert, Absperrung ca. 3 mm Hartplatte / Spanplatte
mit Glasausschnitt Größe 40/167,5 cm
VSG Klarglas 12 mm für Schallschutzklasse 2

Oberfläche Schichtstoffplatte nach DIN 16926, min. 0,8 mm dick
Einleimer Hartholz / Holzwerkstoff, Kanten 3-seitig ummantelt, passend zum HPL, gebeizt und lackiert
Farbe: Eiche,matt

Türbänder aufschraubend, zweidimensional, justierbar, vernickelt.
Bandseite/ Bandgegenseite Material: Edelstahl
Rosette: Rundrosette

Türbeschlag gem. DIN 1906
Nutzerkategorie 2 mittlere Benutzerhäufigkeit
Dauerfunktionstüchtigkeit Klasse 7 (häufig)
Korrosionsverhalten Klasse 2 (mäßig)
Drücker /Drücker
Leitfabrikat: Hoppe Amsterdam oder gleichwertig

Angebotenes Fabrikat: '....................................................' vom Bieter anzugeben

einschl. Einsteckschloss
vorgerichtet für elektronischer Schließzylinder

mit absenkbarer Bodendichtung
Schallschutz R'w= 32 dB

liefern und montieren

Einbauort:  BT C, 1. OG,  Büro FD-466
  BT C, 1. OG,  Büro FD-466
  BT C, 2. OG,  Liegenschaft
  BT C, 2. OG,  Büro FD-465

Tür Nr.:  C.01.BF.03.01
  C.01.BF.07.01
  C.02.BF.04.02
  C.02.BF.05.01
Menge: 4,000 St

**3.1.70 Innentürelement, Drehflügeltür einflg. B 1010 mm H 2260 mm StBl Umfassungszarge**
*** wie Position 3.1.60
Innentürelement, Drehflügeltür einflg. B 1010 mm H 2260 mm StBl Umfassungszarge

DIN rechts

Maulweite/Wanddicke ca. 125 mm,

einschl. Einsteckschloss
vorgerichtet für elektronischer Schließzylinder

mit absenkbarer Bodendichtung
Schallschutz R'w= 37 dB

Einbauort: BT C, 1. OG,  Büro FD-466

Tür Nr.: C.01.BF.05.01
Menge: 1,000 St

**3.1.80 Innentürelement, Drehflügeltür einflg. B 1010 mm H 2260 mm StBl Umfassungszarge**
*** wie Position 3.1.60
Innentürelement, Drehflügeltür einflg. B 1010 mm H 2260 mm StBl Umfassungszarge

DIN links

Maulweite/Wanddicke ca. 125 mm,

Drücker /Drücker

einschl. Einsteckschloss
vorgerichtet für elektronischer Schließzylinder

mit absenkbarer Bodendichtung
Schallschutz R'w= 32 dB

Einbauort:  BT C, 1. OG,  Büro FD-466
  BT C, 1. OG,  Büro FD-466
  BT C, 1. OG,  Büro FD-466
  BT C, 2. OG,  Büro FD-466

Tür Nr.:  C.01.BF.02.01
  C.01.BF.04.01
  C.01.BF.06.01
  C.02.BF.06.01
Menge: 4,000 St

**3.1.90 Innentürelement, Drehflügeltür einflg. B 1010 mm H 2260 mm StBl Umfassungszarge**
*** wie Position 3.1.60
Innentürelement, Drehflügeltür einflg. B 1010 mm H 2260 mm StBl Umfassungszarge

DIN links

Maulweite/Wanddicke ca. 150 mm,

Drücker /Drücker

einschl. Einsteckschloss
vorgerichtet für Blindzylinder

mit absenkbarer Bodendichtung
Schallschutz R'w= 32 dB

Einbauort: BT C, 1. OG,  Think Tank C

Tür Nr.: C.01.AF.01.01
Menge: 1,000 St

**3.1.100 Innentürelement, Drehflügeltür einflg. B 1010 mm H 2260 mm StBl Umfassungszarge**
*** wie Position 3.1.60
Innentürelement, Drehflügeltür einflg. B 1010 mm H 2260 mm StBl Umfassungszarge

DIN links

Maulweite/Wanddicke ca. 125 mm,

Drücker /Drücker

einschl. Einsteckschloss
vorgerichtet für elektronischer Schließzylinder

mit absenkbarer Bodendichtung
Schallschutz R'w= 37 dB

Einbauort:  BT C, 1. OG,  Büro FD-466 LTG.
  BT C, 1. OG,  Besprechung
  BT C, 2. OG,  Büro FD-465 LTG.
  BT C, 2. OG,  Besprechung

Tür Nr.:  C.01.BF.01.01
  C.01.BF.08.01
  C.02.BF.01.01
  C.02.BF.03.01
Menge: 4,000 St

*Hinweis: BT D*

**3.1.110 Innentürelement, Drehflügeltür einflg. B 1135 mm H 2710 mm, StBl Umfassungszarge**
*** Bezugsbeschreibung
Innentürelement aus Türblatt, Oberblendeaus Holz, als Drehflügeltür, einflügelig, mit StBl Umfassungszarge, DIN rechts

Breite Nennmaß Wandöffnung 1135 mm,
Höhe Nennmaß Wandöffnung  2710 mm,

lichte Durchgangsbreite: 900 mm
lichte Durchgangshöhe:  2200 mm

Abmessungen Blende: 1090 mm x 485 mm

Befestigung an STB Wand, Ausführung mit
Umfassungszarge, Zarge aus Stahlblech, verzinkt und grundiert
einsch. Türdichtung

Maulweite/Wanddicke ca. 280 mm,

Türblatt Klimaklasse 2, normale Beanspruchung, mechanische Beanspruchung M, Türblattdicke 42/43 mm

Türblatt aus Holzwerkstoff, einfach gefalzt mit Einlage aus Röhrenspankerneinlage, FSC oder PEFC zertifiziert

Rahmen umlaufend, unten kürzbar, Sichtkanten lasiert, Absperrung ca. 3 mm Hartplatte / Spanplatte

Oberfläche Schichtstoffplatte nach DIN 16926, min. 0,8 mm dick
Einleimer Hartholz / Holzwerkstoff, Kanten 3-seitig ummantelt, passend zum HPL, gebeizt und lackiert
Farbe: Eiche,matt

Türbänder aufschraubend, zweidimensional, justierbar, vernickelt.
Bandseite/ Bandgegenseite Material: Edelstahl
Rosette: Rundrosette

Türbeschlag gem. DIN 1906
Nutzerkategorie 2 mittlere Benutzerhäufigkeit
Dauerfunktionstüchtigkeit Klasse 7 (häufig)
Korrosionsverhalten Klasse 2 (mäßig)
Drücker/Knauf feststehend
Leitfabrikat: Hoppe Amsterdam oder gleichwertig

Angebotenes Fabrikat: '....................................................' vom Bieter anzugeben

einschl. Einsteckschloss
vorgerichtet für elektronischer Schließzylinder

liefern und montieren

Einbauort: BT D, 1. OG, Think Tank D

Tür Nr.: D.01.AF.03.01
Menge: 1,000 St

**3.1.120 Innentürelement, Drehflügeltür einflg. B 1010 mm H 2260 mm, StBl Umfassungszarge**
*** wie Position 3.1.110
Innentürelement aus Türblatt, Oberblende aus Holz, als Drehflügeltür, einflügelig, mit StBl Umfassungszarge

DIN links

lichte Durchgangsbreite: 900 mm
Maulweite/Wanddicke ca. 150 mm,

Befestigung an Trockenbauwand, Ausführung mit
Umfassungszarge, Zarge aus Stahlblech, verzinkt und grundiert
einsch. Türdichtung

Maulweite/Wanddicke ca. 150 mm,

Drücker/Drücker

einschl. Einsteckschloss
Schloss vorgerichtet für Blindzylinder

Einbauort: BT D, 1. OG, Kopierer

Tür Nr.: D.01.AF.04.01
Menge: 1,000 St

**3.1.130 Innentürelement, Drehflügeltür einflg. B 1010 mm H 2260 mm StBl Umfassungszarge**
*** Bezugsbeschreibung
Innentürelement aus Türblatt mit Glasauschnitt
und Zarge, als Drehflügeltür, einflügelig, mit Stahlblech Umfassungszarge, DIN rechts,

Breite Nennmaß Wandöffnung 1010 mm,
Höhe Nennmaß Wandöffnung 2260 mm,

lichte Durchgangsbreite: 900 mm
lichte Durchgangshöhe: 2200 mm

Befestigung an Trockenbauwand, Ausführung mit Umfassungszarge, Zarge aus Stahlblech, verzinkt und grundiert
einsch. Türdichtung

Maulweite/Wanddicke ca. 125 mm,

Türblatt Klimaklasse 2, normale Beanspruchung, mechanische Beanspruchung M, Türblattdicke 42/43 mm

Türblatt aus Holzwerkstoff, einfach gefalzt mit Einlage aus Röhrenspankerneinlage, FSC oder PEFC zertifiziert, Farbe: Eiche,matt

Rahmen umlaufend, unten kürzbar, Sichtkanten lasiert, Absperrung ca. 3 mm Hartplatte / Spanplatte
mit Glasauschnitt Größe 40/167,5 cm
VSG Klarglas 12 mm für Schallschutzklasse 2

Oberfläche Schichtstoffplatte nach DIN 16926, min. 0,8 mm dick
Einleimer Hartholz / Holzwerkstoff, Kanten 3-seitig ummantelt, passend zum HPL, gebeizt und lackiert
Farbe: Eiche,matt

Türbänder aufschraubend, zweidimensional, justierbar, vernickelt.
Bandseite/ Bandgegenseite Material: Edelstahl

Türbeschlag gem. DIN 1906
Nutzerkategorie 2 mittlere Benutzerhäufigkeit
Dauerfunktionstüchtigkeit Klasse 7 (häufig)
Korrosionsverhalten Klasse 2 (mäßig)
Drücker /Drücker
Rosette: Rundrosette
Leitfabrikat: Hoppe Amsterdam oder gleichwertig

Angebotenes Fabrikat: '....................................................' vom Bieter anzugeben

einschl. Einsteckschloss
vorgerichtet für elektronischer Schließzylinder

mit absenkbarer Bodendichtung
Schallschutz R'w= 37 dB

liefern und montieren

Einbauort:  BT D, 1. OG,  Büro FD-14
  BT D, 2. OG,  Bibliothek/Material
  BT D, 2. OG,  Büro FD-465

Tür Nr.:  D.01.BF.04.01
  D.02.AF.01.01
  D.02.BF.01.01
Menge: 3,000 St

**3.1.140 Innentürelement, Drehflügeltür einflg. B 1010 mm H 2260 mm StBl Umfassungszarge**
*** wie Position 3.1.130
Innentürelement, Drehflügeltür einflg. B 1010 mm H 2260 mm StBl Umfassungszarge

DIN rechts

Befestigung an Trockenbauwand, Ausführung mit
Umfassungszarge, Zarge aus Stahlblech, verzinkt und grundiert
einsch. Türdichtung

Maulweite/Wanddicke ca. 150 mm,

mit absenkbarer Bodendichtung
Schallschutz R'w= 32 dB

Einbauort: BT D, EG,  Besprechung

Tür Nr.: D.EG.BF.02.01
Menge: 1,000 St

**3.1.150 Innentürelement, Drehflügeltür einflg. B 1010 mm H 2260 mm StBl Umfassungszarge**
*** wie Position 3.1.130
Innentürelement, Drehflügeltür einflg. B 1010 mm H 2260 mm StBl Umfassungszarge

DIN links

Maulweite/Wanddicke ca. 125 mm,

mit absenkbarer Bodendichtung
Schallschutz R'w= 37 dB

Einbauort:  BT D, 1. OG,  Büro FD-132
  BT D, 1. OG,  Büro FD-132 LTG
  BT D, 1. OG,  Büro FD-14
  BT D, 2. OG,  Büro FD-465

Tür Nr.:  D.01.BF.01.01
  D.01.BF.02.01
  D.01.BF.03.01
  D.02.BF.02.01
Menge: 4,000 St

**3.1.160 Feuchtraumtür im Sanitärbereich Drehflügeltür einflg. B 885 mm H 2710 mm StBl Umfassungszarge**
*** Bezugsbeschreibung
Feuchtraumtür aus Türblatt, Oberblende aus Holz, als Drehflügeltür, einflügelig, mit StBl Umfassungszarge, DIN rechts

Breite Nennmaß Wandöffnung 885 mm,
Höhe Nennmaß Wandöffnung 2710 mm,

lichte Durchgangsbreite: 740 mm
lichte Durchgangshöhe:  2200 mm

Abmessungen Blende: 878 mm x 485 mm

Befestigung an STB Wand, Ausführung mit Umfassungszarge, Zarge aus Stahlblech verzinkt und grundiert,
einsch. Türdichtung

Zarge zusätzlich feuchtraumgeeignet
Korrosivitätskategorien: C1 (Sehr gering)

Maulweite/Wanddicke ca. 280 mm,

Türblatt Klimaklasse 2, normale Beanspruchung, mechanische Beanspruchung M, Türblattdicke 42/43 mm
mit feuchtfester Imprägnierung unten

Türblatt aus Holzwerkstoff, einfach gefalzt mit Einlage aus Röhrenspankerneinlage, FSC oder PEFC zertifiziert,

Rahmen umlaufend, unten kürzbar, Sichtkanten lasiert, Absperrung ca. 3 mm Hartplatte / Spanplatte

Oberfläche Schichtstoffplatte nach DIN 16926, min. 0,8 mm dick
Einleimer Hartholz / Holzwerkstoff, Kanten 3-seitig ummantelt, passend zum HPL, gebeizt und lackiert
Farbe: Eiche,matt

Türbänder aufschraubend, zweidimensional, justierbar, vernickelt.
Bandseite/ Bandgegenseite Material: Edelstahl
Rosette: Rundrosette

Türbeschlag gem. DIN 1906
Nutzerkategorie 2 mittlere Benutzerhäufigkeit
Dauerfunktionstüchtigkeit Klasse 7 (häufig)
Korrosionsverhalten Klasse 2 (mäßig)

Drücker/ Drücker

Schloss vorgerichtet für Frei-Besetzt Garnitur
Leitfabrikat: Hoppe Amsterdam oder gleichwertig

Angebotenes Fabrikat: '....................................................' oder gleichwertig

liefern und montieren

Einbauort:  BT D, EG, WC-D

Tür Nr.: D.EG.AF.02.01
Menge: 1,000 St

**3.1.170 Feuchtraumtür im Sanitärbereich Drehflügeltür einflg. B 885 mm H 2710 mm StBl Umfassungszarge**
*** wie Position 3.1.160
Feuchtraumtür aus Türblatt, Oberblende aus Holz, als Drehflügeltür, einflügelig, mit StBl Umfassungszarge, DIN rechts

Breite Nennmaß Wandöffnung 885 mm,
Höhe Nennmaß Wandöffnung 2710 mm,

lichte Durchgangsbreite: 740 mm
lichte Durchgangshöhe:  2200 mm

Abmessungen Blende: 878 mm x 485 mm

Befestigung an STB Wand, Ausführung mit Umfassungszarge, Zarge aus Stahlblech, verzinkt und grundiert
einsch. Türdichtung

Zarge zusätzlich feuchtraumgeeignet
Korrosivitätskategorien: C1 (Sehr gering)

Maulweite/Wanddicke ca. 280 mm,

Rosette: eTB

Drücker/ Drücker (elektronischer Türbeschlag mit Drücker über Schließanlage)

Schloss vorgerichtet für Frei-Besetzt Garnitur

Einbauort:  BT D, 1. OG, WC-D
  BT D, 2. OG, WC-H

Tür Nr.:  D.01.AF.01.01
  D.02.AF.03.01
Menge: 2,000 St

**3.1.180 Feuchtraumtür im Sanitärbereich Drehflügeltür einflg. B 885 mm H 2710 mm StBl Umfassungszarge**
*** wie Position 3.1.160
Feuchtraumtür aus Türblatt, Oberblende aus Holz, als Drehflügeltür, einflügelig, mit StBl Umfassungszarge,

DIN links

Breite Nennmaß Wandöffnung 885 mm,
Höhe Nennmaß Wandöffnung 2710 mm,

lichte Durchgangsbreite: 740 mm
lichte Durchgangshöhe:  2200 mm

Abmessungen Blende: 878 mm x 485 mm
Befestigung an STB Wand, Ausführung mit Umfassungszarge, Zarge aus Stahlblech, verzinkt und grundiert
einsch. Türdichtung

Zarge zusätzlich feuchtraumgeeignet
Korrosivitätskategorien: C1 (Sehr gering)

Maulweite/Wanddicke ca. 280 mm,

Rosette: rund

Drücker/ Drücker

Schloss vorgerichtet für Frei-Besetzt Garnitur

Einbauort: BT D, EG, WC-H

Tür Nr.: D.EG.AF.04.01
Menge: 1,000 St

**3.1.190 Feuchtraumtür im Sanitärbereich Drehflügeltür einflg. B 885 mm H 2710 mm StBl Umfassungszarge**
*** wie Position 3.1.160
Feuchtraumtür aus Türblatt, Oberblende aus Holz, als Drehflügeltür, einflügelig, mit StBl Umfassungszarge,

DIN links

Breite Nennmaß Wandöffnung 885 mm,
Höhe Nennmaß Wandöffnung 2710 mm,

lichte Durchgangsbreite: 740 mm
lichte Durchgangshöhe:  2200 mm

Abmessungen Blende: 878 mm x 485 mm

Befestigung an STB Wand, Ausführung mit Umfassungszarge, Zarge aus Stahlblech, verzinkt und grundiert
einsch. Türdichtung

Zarge zusätzlich feuchtraumgeeignet
Korrosivitätskategorien: C1 (Sehr gering)

Maulweite/Wanddicke ca. 280 mm,

Rosette: eTB

Drücker/ Drücker (elektronischer Türbeschlag mit Drücker über Schließanlage)

Schloss vorgerichtet für Frei-Besetzt Garnitur

Einbauort:  BT D, 1. OG, WC-H
  BT D, 2. OG, WC-D

Tür Nr.:  D.01.AF.02.01
  D.02.AF.05.01
Menge: 2,000 St

**3.1.200 Feuchtraumtür im Sanitärbereich Drehflügeltür einflg. B 1135 mm H 2710 mm StBl Umfassungszarge**
*** wie Position 3.1.160
Feuchtraumtür aus Türblatt, Oberblende aus Holz, als Drehflügeltür, einflügelig, mit StBl Umfassungszarge,

DIN links

Breite Nennmaß Wandöffnung 1135 mm,
Höhe Nennmaß Wandöffnung 2710 mm,

lichte Durchgangsbreite: 1000 mm
lichte Durchgangshöhe:  2200 mm

Abmessungen Blende: 1115 mm x 500 mm

Befestigung an STB Wand, Ausführung mit Umfassungszarge, Zarge aus Stahlblech, verzinkt und grundiert
einsch. Türdichtung

Zarge zusätzlich feuchtraumgeeignet
Korrosivitätskategorien: C1 (Sehr gering)

Drückerhöhe 85 cm

Maulweite/Wanddicke ca. 280 mm,

Rosette: Rundrosette

Drücker/ Drücker

Schloss vorgerichtet für Frei-Besetzt Garnitur

Einbauort: BT D, EG, WC-Beh
  BT D, 2. OG, WC-Beh

Tür Nr.:  D.EG.AF.03.01
  D.02.AF.04.01
Menge: 2,000 St

#### Abschnitt 3.2 Stahltüren CD

*Hinweis: BT C*

**3.2.10 Innentürelement einflügelig B 1010 x H 2135 mm T30 RS**
*** Bezugsbeschreibung
Innentürelement aus Türblatt und Zarge,
Drehtür einflügelig, einfach gefalzt, T30 RS
DIN links

Lichte Rohbaubreite 1010 mm
Lichte Rohbauhöhe 2135 mm

lichte Durchgangsbreite: 900 mm

Befestigung an Trockenbauwand
Maulweite ca. 125 mm

Ausführung mit Umfassungszarge, Zarge aus Stahlblech, Blechdicke 2,0 mm, Zarge verzinkt und grundiert, zweiteilige Ausführung, Hinterfüllung der Zarge allseitig mit Mineralwolle, mit 3-seitigem EPDM-Dichtungsprofil

Ausführung als Metalltür, vollflächig, Türflügel aus Stahl, Blechdicke 1,5 mm, Türblattdicke 40 mm, Oberfläche mit Öffnungsfläche verzinkt und grundiert, Oberfläche mit Schließfläche verzinkt und grundiert, mit 3-teiligen Bändern, dreidimensional justierbar,

Bandseite/ Bandgegenseite Material: Edelstahl
Rosette: Langschild

Drücker/ Drücker
Leitfabrikat: Hoppe Rotterdam für Feuerschutztür  oder gleichwertig

Angebotenes Fabrikat: '....................................................' vom Bieter anzugeben

einschl. Einsteckschloss
Schloss vorgerichtet für elektronischer Schließzylinder

inkl. OTS mit Gestänge, mit Rastfeststellung, Farbe RAL 7022 umbragrau
Leitfabrikat: GEZE TS 4000 EN 1-6

Angebotenes Fabrikat: '....................................................' vom Bieter anzugeben

liefern und montieren

Einbauort: BT C, DG, Kältetechnik

Tür Nr.: C.DG.TF.03.01
Menge: 1,000 St

**3.2.20 Innentürelement einflügelig B 1010 x H 2135 mm T30 DS**
*** wie Position 3.2.10
Innentürelement aus Türblatt und Umfassungszarge,
Drehtür einflügelig, einfach gefalzt, T30 DS
DIN rechts

Lichte Rohbaubreite 1010 mm
Lichte Rohbauhöhe 2135 mm

lichte Durchgangsbreite: 900 mm

Befestigung an Trockenbauwand
Maulweite ca. 125 mm

Ausführung mit Umfassungszarge, Zarge aus Stahlblech, Blechdicke 2,0 mm, Zarge verzinkt und grundiert, zweiteilige Ausführung, Hinterfüllung der Zarge allseitig mit Mineralwolle, mit 3-seitigem EPDM-Dichtungsprofil

OTS mit Gestänge, Farbe RAL 7022 umbragrau

Leitfabrikat: GEZE TS 4000 EN 1-6 oder gleichwertig

Angebotenes Fabrikat: '....................................................' vom Bieter anzugeben

Bandseite / Bandgegenseite: Edelstahl
Drücker/ Knauf feststehend
Rosette: Langschild
Leitfabrikat: Hoppe Rotterdam für Feuerschutztür  oder gleichwertig

Angebotenes Fabrikat: '....................................................' vom Bieter anzugeben

einschl. Einsteckschloss
vorgerichtet für elektronischer Schließzylinder
inkl. Panikfunktion

Einbauort: BT C, DG, Server Raum

Tür Nr.: C.DG.TF.04.01
Menge: 1,000 St

**3.2.30 Innentürelement einflügelig B 1010 x H 2135 mm T30 DS**
*** wie Position 3.2.10
Innentürelement aus Türblatt und Umfassungszarge,
Drehtür einflügelig, einfach gefalzt, T30 DS
DIN links

Lichte Rohbaubreite 1010 mm
Lichte Rohbauhöhe 2135 mm

lichte Durchgangsbreite: 900 mm

Befestigung an Trockenbauwand
Maulweite ca. 125 mm

Ausführung mit Umfassungszarge, Zarge aus Stahlblech, Blechdicke 2,0 mm, Zarge verzinkt und grundiert, zweiteilige Ausführung, Hinterfüllung der Zarge allseitig mit Mineralwolle, mit 3-seitigem EPDM-Dichtungsprofil

OTS mit Gestänge, Farbe RAL 7022 umbragrau

Leitfabrikat: GEZE TS 4000 EN 1-6 oder gleichwertig

Angebotenes Fabrikat: '....................................................' vom Bieter anzugeben

Bandseite / Bandgegenseite: Edelstahl
Knauf feststehend/ Drücker
Rosette: Langschild
Leitfabrikat: Hoppe Rotterdam für Feuerschutztür  oder gleichwertig

Angebotenes Fabrikat: '....................................................' vom Bieter anzugeben

einschl. Einsteckschloss
vorgerichtet für elektronischer Schließzylinder
inkl. Panikfunktion

Einbauort:  BT C, DG, SiBe - Raum
  BT C, DG, Lager

Tür Nr.:  C.DG.TF.05.01
  C.DG.TF.07.01
Menge: 2,000 St

**3.2.40 Innentürelement einflügelig B 1135 x H 2260 mm T30 DS**
*** wie Position 3.2.10
Innentürelement aus Türblatt und Umfassungszarge,
Drehtür einflügelig, einfach gefalzt, T30 DS
DIN links

Lichte Rohbaubreite 1135 mm
Lichte Rohbauhöhe 2260 mm

lichte Durchgangsbreite:  900 mm
lichte Durchgangshöhe:  2200 mm

Befestigung an Trockenbauwand
Maulweite ca. 125 mm

Ausführung mit Umfassungszarge, Zarge aus Stahlblech, Blechdicke 2,0 mm, Zarge verzinkt und grundiert, zweiteilige Ausführung, Hinterfüllung der Zarge allseitig mit Mineralwolle, mit 3-seitigem EPDM-Dichtungsprofil

OTS mit Gleitschiene

Leifabrikat: GEZE TS 5000 Ecline

Angebotenes Fabrikat: '....................................................' vom Bieter anzugeben

Bandseite / Bandgegenseite Material: Edelstahl
Knauf feststehend/ Drücker
Rosette: Rundrosette
Leitfabrikat: Hoppe Rotterdam für Feuerschutztür  oder gleichwertig

Angebotenes Fabrikat: '....................................................' vom Bieter anzugeben

einschl. Einsteckschloss
vorgerichtet für elektronischer Schließzylinder
inkl. Panikfunktion

Einbauort: BT C, 1. OG, Technik-E

Tür Nr.: C.01.TF.01.01
Menge: 1,000 St

**3.2.50 Innentürelement zweiflügelig B 2010 x H 2135 mm**
*** Bezugsbeschreibung
Innentürelement aus Türblatt und Umfassungszarge,
Drehtür zweiflügelig, einfach gefalzt,
DIN rechts

Lichte Rohbaubreite 2010 mm
Lichte Rohbauhöhe 2135 mm

lichte Durchgangsbreite: > 1200 mm

Befestigung an STB Wand
Maulweite ca. 250 mm

Ausführung mit Umfassungszarge, Zarge aus Stahlblech, Blechdicke 2,0 mm, Zarge verzinkt und grundiert, zweiteilige Ausführung, Hinterfüllung der Zarge allseitig mit Mineralwolle, mit 3-seitigem EPDM-Dichtungsprofil

Ausführung als Metalltür, vollflächig, Türflügel aus Stahl,  Blechdicke 1,5 mm, Türblattdicke 40 mm, Oberfläche mit Öffnungsfläche verzinkt und grundiert, Oberfläche mit Schließfläche verzinkt und grundiert, mit 3-teiligen Bändern, Simonsband, dreidimensional justierbar,

Bandseite/ Bandgegenseite Material: Edelstahl
Rosette: Langschild

Drücker/ Knauf feststehend

einschl. Einsteckschloss
Schloss vorgerichtet für elektronischer Schließzylinder
inkl. OTS mit Rastfeststellung, Farbe RAL 7022 umbragrau

Leitfabrikat: GEZE TS 5000 R ISM

inkl. Schließfolgeregelung
inkl. Panikfunktion

liefern und montieren

Einbauort: BT C, DG, Pumi

Tür Nr.: C.DG.AF.01.01

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Menge: 1,000 St

**3.2.60 Innentürelement zweiflügelig B 2010 x H 2135 mm T30 DS**
*** wie Position 3.2.50
Innentürelement aus Türblatt und Umfassungszarge,
Drehtür zweiflügelig, einfach gefalzt, T30 DS
DIN links

Lichte Rohbaubreite 2010 mm
Lichte Rohbauhöhe 2135 mm

lichte Durchgangsbreite: 1200 mm

Befestigung an STB Wand
Maulweite ca. 250 mm

Ausführung mit Umfassungszarge, Zarge aus Stahlblech, Blechdicke 2,0 mm, Zarge verzinkt und grundiert, zweiteilige Ausführung, Hinterfüllung der Zarge allseitig mit Mineralwolle, mit 3-seitigem EPDM-Dichtungsprofil

Bandseite/ Bandgegenseite Material: Edelstahl
Drücker / Knauf feststehend
Rosette: Langschild
Leitfabrikat: Hoppe Rotterdam für Feuerschutztür  oder gleichwertig

Angebotenes Fabrikat: '....................................................' vom Bieter anzugeben

OTS mit Gestänge, Farbe RAL 7022 umbragrau

Leitfabrikat: GEZE TS 4000 EN 1-6 oder gleichwertig

Angebotenes Fabrikat: '....................................................' vom Bieter anzugeben

mit Schließfolgeregler

einschl. Einsteckschloss
vorgerichtet für elektronischer Schließzylinder
inkl. Panikfunktion

Einbauort: BT C, DG, Flur Technik

Tür Nr.: C.DG.VF.01.01
Menge: 1,000 St

**3.2.70 Innentürelement zweiflügelig B 2010 x H 2135 mm T30 DS**
*** wie Position 3.2.50
Innentürelement aus Türblatt und Umfassungszarge,
Drehtür zweiflügelig, einfach gefalzt, T30 DS
DIN rechts

Lichte Rohbaubreite 2010 mm
Lichte Rohbauhöhe 2135 mm

lichte Durchgangsbreite: 1200 mm

Befestigung an STB Wand
Maulweite ca. 250 mm

Ausführung mit Umfassungszarge, Zarge aus Stahlblech, Blechdicke 2,0 mm, Zarge verzinkt und grundiert, zweiteilige Ausführung, Hinterfüllung der Zarge allseitig mit Mineralwolle, mit 3-seitigem EPDM-Dichtungsprofil

OTS mit Gestänge, Farbe RAL 7022 umbragrau

Leitfabrikat: GEZE TS 4000 EN 1-6 oder gleichwertig

Angebotenes Fabrikat: '....................................................' vom Bieter anzugeben

Bandseite / Bandgegenseite Material: Edelstahl
Drücker/ Knauf feststehend
Rosette: Langschild

Leitfabrikat: Hoppe Rotterdam für Feuerschutztür  oder gleichwertig

Angebotenes Fabrikat: '....................................................' vom Bieter anzugeben

mit Schließfolgeregler

einschl. Einsteckschloss
vorgerichtet für elektronischer Schließzylinder
inkl. Panikfunktion

Einbauort: BT C, DG, PV-Raum

Tür Nr.: C.DG.TF.01.01
Menge: 1,000 St

**3.2.80 Innentürelement zweiflügelig B 1760 x H 2135 mm T30 RS**
*** wie Position 3.2.50
Innentürelement aus Türblatt und Umfassungszarge,
Drehtür zweiflügelig, einfach gefalzt, T30 RS
DIN rechts

Lichte Rohbaubreite 1760 mm
Lichte Rohbauhöhe 2135 mm

lichte Durchgangsbreite: 1200 mm

Befestigung an STB Wand
Maulweite ca. 250 mm

Ausführung mit Umfassungszarge, Zarge aus Stahlblech, Blechdicke 2,0 mm, Zarge verzinkt und grundiert, zweiteilige Ausführung, Hinterfüllung der Zarge allseitig mit Mineralwolle, mit 3-seitigem EPDM-Dichtungsprofil

OTS mit Gestänge, Farbe RAL 7022 umbragrau

Leitfabrikat: GEZE TS 4000 EN IS oder gleichwertig

Angebotenes Fabrikat: '....................................................' vom Bieter anzugeben

Bandseite / Bandgegenseite Material: Edelstahl
Knauf feststehend/ Drücker
Rosette: Langschild
mit Schließfolgeregler

einschl. Einsteckschloss
vorgerichtet für elektronischer Schließzylinder
inkl. Panikfunktion

Einbauort: BT C, DG, Technik Lüftung

Tür Nr.: C.DG.TF.02.01
Menge: 1,000 St

*Hinweis: BT D*

**3.2.90 Innentürelement einflügelig B 1135 x H 2710 mm T30 DS**
*** Bezugsbeschreibung
Innentürelement aus Türblatt, Blende oben und Zarge,
Drehtür einflügelig, einfach gefalzt, T30 DS
DIN links

Lichte Rohbaubreite 1135 mm
Lichte Rohbauhöhe 2710 mm

lichte Durchgangsbreite: 900 mm
lichte Durchgangshöhe:  2200 mm

Befestigung an STB Wand
Maulweite ca. 265 mm

Ausführung mit Umfassungszarge, Zarge aus Stahlblech, Blechdicke 2,0 mm, Zarge verzinkt und grundiert, zweiteilige Ausführung, Hinterfüllung der Zarge allseitig mit Mineralwolle, mit 3-seitigem EPDM-Dichtungsprofil

Ausführung als Metalltür, vollflächig, Türflügel aus Stahl, Farbe: 7022, Blechdicke 1,5 mm, Türblattdicke 40 mm, Oberfläche mit Öffnungsfläche verzinkt und grundiert, Oberfläche mit Schließfläche verzinkt und grundiert, mit 3-teiligen Bändern, Simonsband, dreidimensional justierbar,

Bandseite/ Bandgegenseite Material: Edelstahl
Rosette: Rundrosette

Knauf feststehend/ Drücker

Leitfabrikat: Hoppe Rotterdam für Feuerschutztür  oder gleichwertig

Angebotenes Fabrikat: '....................................................' vom Bieter anzugeben

einschl. Einsteckschloss
Schloss vorgerichtet für elektronischer Schließzylinder
OTS mit Gleitschiene, Farbe RAL 7022 umbragrau
Leitfabrikat: GEZE TS 5000 Ecline

inkl. Sperrelement
inkl. Panikfunktion,

Magnetkontakt VDS Klasse B,
Riegelkontakt VDS Klasse B,

verdeckte Verkabelung,
Kabelaustritt (band- / gegenbandseit) Decke / Boden

liefern und montieren

Einbauort: BT D, EG, Technik Elt.

Tür Nr.: D.EG.TF.01.01
Menge: 1,000 St

**3.2.100 Innentürelement einflügelig B 1135 x H 2710 mm T30 DS**
*** wie Position 3.2.90
Innentürelement aus Türblatt, Blende oben und Zarge,
Drehtür einflügelig, einfach gefalzt, T30 DS
DIN links

Lichte Rohbaubreite 1135 mm
Lichte Rohbauhöhe 2710 mm

lichte Durchgangsbreite: 900 mm
lichte Durchgangshöhe:  2200 mm

Befestigung an STB Wand
Maulweite ca. 265 mm

Ausführung mit Umfassungszarge, Zarge aus Stahlblech, Blechdicke 2,0 mm, Zarge verzinkt und grundiert, zweiteilige Ausführung, Hinterfüllung der Zarge allseitig mit Mineralwolle, mit 3-seitigem EPDM-Dichtungsprofil

Bandseite/ Bandgegenseite Material: Edelstahl
Rosette: Rundrosette

Knauf feststehend/ Drücker

Leitfabrikat: Hoppe Rotterdam für Feuerschutztür  oder gleichwertig

Angebotenes Fabrikat: '....................................................' vom Bieter anzugeben

einschl. Einsteckschloss
Schloss vorgerichtet für elektronischer Schließzylinder
OTS mit Gleitschiene, Farbe RAL 7022 umbragrau

Leitfabrikat: GEZE TS 5000 Ecline
inkl. Panikfunktion,

liefern und montieren

Einbauort: BT D, 1. OG, Technik Elt.
  BT D, 2. OG, Technik Elt.

Tür Nr.:  D.01.TF.01.01
  D.02.TF.01.01
Menge: 2,000 St

**3.2.110 Innentürelement einflügelig B 1135 x H 2135 mm T30 DS**
*** wie Position 3.2.90
Innentürelement aus Türblatt und Zarge,
Drehtür einflügelig, einfach gefalzt, T30 DS
DIN rechts

ohne Blende

Lichte Rohbaubreite 1135 mm
Lichte Rohbauhöhe 2710 mm

lichte Durchgangsbreite: 900 mm

Befestigung an STB Wand
Maulweite ca. 250 mm

Ausführung mit Umfassungszarge, Zarge aus Stahlblech, Blechdicke 2,0 mm, Zarge verzinkt und grundiert, zweiteilige Ausführung, Hinterfüllung der Zarge allseitig mit Mineralwolle, mit 3-seitigem EPDM-Dichtungsprofil

Bandseite/ Bandgegenseite Material: Edelstahl
Rosette: Langschild

Knauf feststehend/ Drücker

Leitfabrikat: Hoppe Rotterdam für Feuerschutztür  oder gleichwertig

Angebotenes Fabrikat: '....................................................' vom Bieter anzugeben

einschl. Einsteckschloss
Schloss vorgerichtet für elektronischer Schließzylinder

OTS mit Gestänge, Farbe RAL 7022 umbragrau

Leitfabrikat: GEZE TS 4000 EN 1-6 oder gleichwertig

Angebotenes Fabrikat: '....................................................' vom Bieter anzugeben

inkl. Panikfunktion

liefern und montieren

Einbauort: BT D, DG, Technik

Tür Nr.: D.DG.TF.01.01
Menge: 1,000 St

**3.2.120 Innentürelement einflügelig B 1135 x H 2135 mm**
*** wie Position 3.2.90
Innentürelement aus Türblatt und Zarge,
Drehtür einflügelig, einfach gefalzt,
DIN rechts

ohne Blende

Lichte Rohbaubreite 1010 mm
Lichte Rohbauhöhe 2135 mm

lichte Durchgangsbreite: 900 mm

Befestigung an Trockenbauwand

Maulweite ca. 125 mm

Ausführung mit Umfassungszarge, Zarge aus Stahlblech, Blechdicke 2,0 mm, Zarge verzinkt und grundiert, zweiteilige Ausführung, Hinterfüllung der Zarge allseitig mit Mineralwolle, mit 3-seitigem EPDM-Dichtungsprofil

Bandseite/ Bandgegenseite Material: Edelstahl
Rosette: Langschild

Drücker/ Knauf feststehend

einschl. Einsteckschloss
Schloss vorgerichtet für elektronischer Schließzylinder
OTS mit Rastfeststellung, Farbe RAL 7022 umbragrau

Leitfabrikat: GEZE TS 5000 R

Angebotenes Fabrikat: '....................................................' vom Bieter anzugeben

inkl. Panikfunktion

liefern und montieren

Einbauort: BT D, DG, Umkl. Reinigungsp.

Tür Nr.: D.DG.AF.02.01
Menge: 1,000 St

**3.2.130 Innentürelement zweiflügelig B 2010 x H 2135 mm T30 DS**
Innentürelement aus Türblatt und Umfassungszarge,
Drehtür zweiflügelig, einfach gefalzt, T30 DS
DIN rechts

Lichte Rohbaubreite 2010 mm
Lichte Rohbauhöhe 2135 mm

lichte Durchgangsbreite: 1000 mm

Befestigung an STB Wand
Maulweite ca. 250 mm

Ausführung mit Umfassungszarge, Zarge aus Stahlblech, Blechdicke 2,0 mm, Zarge verzinkt und grundiert, zweiteilige Ausführung, Hinterfüllung der Zarge allseitig mit Mineralwolle, mit 3-seitigem EPDM-Dichtungsprofil

Ausführung als Metalltür, vollflächig, Türflügel aus Stahl, Blechdicke 1,5 mm, Türblattdicke 40 mm, Oberfläche mit Öffnungsfläche verzinkt und grundiert, Oberfläche mit Schließfläche verzinkt und grundiert, mit 3-teiligen Bändern, dreidimensional justierbar,

Bandseite/ Bandgegenseite Material: Edelstahl
Rosette: Langschild

Drücker/ Knauf feststehend

Leitfabrikat: Hoppe Rotterdam für Feuerschutztür  oder gleichwertig

Angebotenes Fabrikat: '....................................................' vom Bieter anzugeben

einschl. Einsteckschloss
Schloss vorgerichtet für elektronischer Schließzylinder
Schließfolgeregler

OTS mit Gestänge, Farbe RAL 7022 umbragrau

Leitfabrikat: GEZE TS 4000 IS oder gleichwertig

Angebotenes Fabrikat: '....................................................' vom Bieter anzugeben

inkl. Panikfunktion

liefern und montieren

Einbauort: BT C, DG, Stuhllager, Lager allg.

Tür Nr.: D.DG.AF.01.01
Menge: 1,000 St

### Bereich 4 Gebäude Turm

#### Abschnitt 4.1 Türen

**4.1.10 Türen aus Holz / Stahl mit Blechzarge bxh = ca.0,75 x 1,90 m abbrechen, entsorgen**
*** Bezugsbeschreibung
Türen aus Holz / Stahl mit Blechzarge,
Größe  0,75 x 1,90 m,
demontieren, aus dem Gebäude transportieren und unmweltgerecht entsorgen einschl. Nachweise
Bauteil:  UG
Menge: 2,000 St

**4.1.20 Türen aus Holz / Stahl mit Blechzarge bxh = ca.1,05 x 2,25 m abbrechen, entsorgen**
*** wie Position 4.1.10
Türen aus Holz / Stahl mit Blechzarge bxh = ca.1,05 x 2,25 m abbrechen, entsorgen

Bauteil:  EG
Menge: 2,000 St

**4.1.30 Innentürelement T30 RS, Drehflügeltür einflg. B 1200 mm H 2260 mm Holzstockzarge**
Innentürelement aus Türblatt und Zarge, als Drehflügeltür, einflügelig, mit Holzstockzarge, DIN links, T30 RS

Breite Nennmaß Wandöffnung 1200 mm,
Höhe Nennmaß Wandöffnung 2260 mm,

lichte Durchgangsbreite: 900 mm
lichte Durchgangshöhe: 2200 mm

Befestigung an Wand, Ausführung mit Holzstockzarge, Zarge aus Holz, Farbe: Eiche,matt
einsch. Türdichtung
Maulweite/Wanddicke ca. 400 mm,

Türblatt Klimaklasse 2, normale Beanspruchung, mechanische Beanspruchung M, Türblattdicke 39/40 mm

Türblatt aus Holzwerkstoff, stumpf einschlagend mit Einlage aus Röhrenspankerneinlage, FSC oder PEFC zertifiziert, Farbe: Eiche,matt

Rahmen umlaufend, unten kürzbar, Sichtkanten lasiert, Absperrung ca. 3 mm Hartplatte / Spanplatte

Oberfläche Schichtstoffplatte nach DIN 16926, min. 0,8 mm dick
Farbe: Eiche,matt

Türbänder aufschraubend, zweidimensional, justierbar, vernickelt.
Bandseite/ Bandgegenseite Material: Edelstahl
Rosette: Rundrosette

OTS mit Gleitschiene

Türbeschlag gem. DIN 1906
Nutzerkategorie 2 mittlere Benutzerhäufigkeit
Dauerfunktionstüchtigkeit Klasse 7 (häufig)
Korrosionsverhalten Klasse 2 (mäßig)

Drücker/ Knauf feststehend

einschl. Einsteckschloss
vorgerichtet für elektronischer Schließzylinder

mit absenkbarer Bodendichtung
Schallschutz R'w= 42 dB
inkl. Panikfunktion

liefern und montieren

Einbauort: BT T, EG, Stadtbaurat

Tür Nr.:  T.EG.BF.01.01
Menge: 1,000 St

**4.1.40 Innentürelement als Fluchttür T30 RS, Drehflügeltür einflg. B 1300 mm H 2750 mm mit Oberlicht, Holzstockzarge**
Innentürelement als Fluchttür mit Oberlicht aus Türblatt und Zarge, als Drehflügeltür, einflügelig, mit Holzstockzarge,
DIN rechts, T30 RS

Breite Nennmaß Wandöffnung 1300 mm,
Höhe Nennmaß Wandöffnung 2750 mm,

lichte Durchgangsbreite: 1000 mm
lichte Durchgangshöhe:  2200 mm

Befestigung an STB Wand, Ausführung mit Holzstockzarge, Zarge aus Holz, Farbe: Eiche,matt
einsch. Türdichtung
Maulweite/Wanddicke ca. 280 mm,

Türblatt Klimaklasse 2, normale Beanspruchung, mechanische Beanspruchung M, Türblattdicke 39/40 mm

Türblatt aus Holzwerkstoff, einfach gefalzt mit Einlage aus Röhrenspankerneinlage, FSC oder PEFC zertifiziert,
Farbe: Eiche,matt

Rahmen umlaufend, unten kürzbar, Sichtkanten lasiert, Absperrung ca. 3 mm Hartplatte / Spanplatte

Oberfläche Schichtstoffplatte nach DIN 16926, min. 0,8 mm dick
Farbe: Eiche,matt

Türbänder aufschraubend, zweidimensional, justierbar, vernickelt.
Bandseite/ Bandgegenseite Material: Edelstahl
Rosette: Rundrosette

OTS mit Gleitschiene

Türbeschlag gem. DIN 1906
Nutzerkategorie 2 mittlere Benutzerhäufigkeit
Dauerfunktionstüchtigkeit Klasse 7 (häufig)
Korrosionsverhalten Klasse 2 (mäßig)

 Knauf feststehend/ Drücker

einschl. Einsteckschloss
vorgerichtet für elektronischer Schließzylinde
inkl. Panikfunktion

inkl. dezentrale Zutrittskontrolle (Tagalarm)

liefern und montieren

Einbauort: BT T, EG, TH Turm

Tür Nr.: T.EG.VF.01.02
Menge: 1,000 St

**4.1.50 Innentürelementals Fluchttür T30 RS einflügelig B 1010 x H 2135 mm**
Innentürelement als Fluchttür aus Türblatt und Eckzarge,
Drehtür einflügelig, einfach gefalzt, T30 RS
DIN links

Lichte Rohbaubreite 1100 mm
Lichte Rohbauhöhe 2135 mm

lichte Durchgangsbreite: mind. 1000 mm

Befestigung an Trockenbauwand
Maulweite ca. 540 mm

Ausführung mit Eckzarge, Zarge aus Stahlblech, Blechdicke 2,0 mm, Zarge verzinkt und grundiert, zweiteilige Ausführung, Hinterfüllung der Zarge allseitig mit Mineralwolle, mit 3-seitigem EPDM-Dichtungsprofil

Ausführung als Metalltür, vollflächig, Türflügel aus Stahl, Blechdicke 1,5 mm, Türblattdicke 40 mm, Oberfläche mit Öffnungsfläche verzinkt und grundiert, Oberfläche mit Schließfläche verzinkt und grundiert, mit 3-teiligen Bändern, Simonsband, dreidimensional justierbar,

Bandseite/ Bandgegenseite Material: Edelstahl
Rosette: Rundrosette

Knauf feststehend / Drücker

einschl. Einsteckschloss
Schloss vorgerichtet für elektronischer Schließzylinder

inkl. OTS mit Gleitschiene, Farbe RAL 7022 umbragrau
Leitfabrikat: GEZE TS 5000 Ecline oder gleichwertig

Angebotenes Fabrikat: '....................................................' vom Bieter anzugeben

inkl. Riegelkontakt VDS Klasse B
verdeckte Verkabelung

liefern und montieren

Einbauort: BT  T, UG, TH Turm

Tür Nr.: T.UG.TF.01.01
Menge: 1,000 St

**4.1.60 Innentürelementals Fluchttür T30 RS einflügelig B 1010 x H 2135 mm**
Innentürelement als Fluchttür aus Türblatt und Eckzarge,
Drehtür einflügelig, einfach gefalzt, T30 RS
DIN rechts

Lichte Rohbaubreite 1010 mm
Lichte Rohbauhöhe 2135 mm

lichte Durchgangsbreite: 900 mm

Befestigung an Wand
Maulweite ca. 113 mm

Ausführung mit Eckzarge, Zarge aus Stahlblech, Blechdicke 2,0 mm, Zarge verzinkt und grundiert, zweiteilige Ausführung, Hinterfüllung der Zarge allseitig mit Mineralwolle, mit 3-seitigem EPDM-Dichtungsprofil

Ausführung als Metalltür, vollflächig, Türflügel aus Stahl, Blechdicke 1,5 mm, Türblattdicke 40 mm, Oberfläche mit Öffnungsfläche verzinkt und grundiert, Oberfläche mit Schließfläche verzinkt und grundiert, mit 3-teiligen Bändern, Simonsband, dreidimensional justierbar,

Bandseite/ Bandgegenseite Material: Edelstahl
Rosette: Rundrosette

Drücker/ Knauf feststehend

einschl. Einsteckschloss
Schloss vorgerichtet für elektronischer Schließzylinde

inkl. OTS mit Gleitschiene, Farbe RAL 7022 umbragrau
Leitfabrikat: GEZE TS 5000 Ecline

Angebotenes Fabrikat: '....................................................' vom Bieter anzugeben

liefern und montieren

Einbauort: BT C, DG

Tür Nr.: T.02.AF.01.01
Menge: 1,000 St

### Bereich 5 Stundenlohnarbeiten, Wartung

#### Abschnitt 5.1 Stundenlohnarbeiten

**5.1.10 Stundensatz Vorarbeiter - Innentüren**
Arbeiten, welche nicht in den Positionen erfasst sind
und gegen Nachweis zur Ausführung kommen:
Vorarbeiter
Menge: 10,000 h

**5.1.20 Stundensatz Fachwerker - Innentüren**
Arbeiten, welche nicht in den Positionen erfasst sind
und gegen Nachweis zur Ausführung kommen:
Fachwerker
Menge: 10,000 h

**5.1.30 Stundensatz Helfer - Innentüren**
Arbeiten, welche nicht in den Positionen erfasst sind
und gegen Nachweis zur Ausführung kommen:
Helfer
Menge: 10,000 h

#### Abschnitt 5.2 Wartungsarbeiten

*Hinweis: Wartungsleistungen*
Wartungsleistungen:

Die Angebotspreise für die nachfolgend abgefragten Wartungsleistungen werden in der Angebotssumme gewertet.
Die Wartungsleistungen werden jedoch mit einem separaten Auftrag über den Zeitraum der Gewährleistung beauftragt.
Der angebotene Gesamtbetrag je Position entspricht den Wartungskosten pro Jahr. (siehe Beschreibung je Position).

**5.2.10 Wartung, Türanlagen Holz**
*** Bezugsbeschreibung
Wartung, Prüfung und Dokumentation von Türanlagen,
aus Holz,
in Flucht  und Rettungswegen eines Bürogebäudes zur Sicherstellung der dauerhaften Funktionsfähigkeit, Betriebssicherheit und normgerechten Nutzung.
Die Leistung umfasst die fachgerechte Wartung gemäß den allgemein anerkannten Regeln der Technik, den einschlägigen Normen, den behördlichen Auflagen sowie den Herstellervorgaben der verbauten Tür  und Beschlagssysteme.
Leistungsumfang
Die Leistung umfasst insbesondere:
  Sichtprüfung der Türanlagen einschließlich
  Seitenteile, Oberblenden, Rahmen, Flügel, Verglasung
  und Befestigungen
  Prüfung der jederzeit freien und hindernislosen
  Nutzbarkeit als Fluchttür
  Funktionsprüfung der Fluchttürverschlüsse (z.B.
  Panikstange, Panikdrücker, Druckstange, Stoßplatte)
  auf:
  leichte und eindeutige Betätigung
  vollständige Türfreigabe in Fluchtrichtung
  Kontrolle der Öffnungskräfte und des Öffnungswegs
  Überprüfung und ggf. Justierung von:
  Bändern und Beschlägen
  Türschließern (inkl.
  Schließgeschwindigkeit und Endschlag)
  Bodentürschließern
  Prüfung der selbstschließenden Funktion, sofern
  bauordnungs  oder brandschutzrechtlich gefordert
  Prüfung der Schließfolgeregelung bei zweiflügeligen
  Fluchttüren
  Kontrolle vorhandener Feststellanlagen, inkl.:
  manueller Auslösung
  Sichtprüfung der Auslöseeinrichtung
  (z.B. Rauchmelder, soweit Bestandteil
  der Türanlage)
  Prüfung der Dichtungen auf Sitz und
  Funktionsfähigkeit
  Schmierung aller beweglichen Bauteile mit herstellergeeigneten Schmiermitteln
  Kontrolle, dass:
  keine unzulässigen Feststellungen,
  Blockierungen oder Keile vorhanden sind
  keine nachträglichen Veränderungen die Fluchtwegfunktion beeinträchtigen
  Sichtprüfung der Kennzeichnung am Türbereich
  (Fluchtwegkennzeichnung, Türbeschilderung)
Normen und Vorschriften
Die Wartung ist insbesondere unter Beachtung folgender Regelwerke auszuführen:
  DIN EN 179 / DIN EN 1125 - Not  und Paniktürverschlüsse
  DIN EN 14351 1 - Türen
  Arbeitsstättenverordnung (ArbStättV)
  ASR A2.3 "Fluchtwege und Notausgänge"
  Landesbauordnung NRW
  Herstellerrichtlinien der eingesetzten Tür  und
  Beschlagssysteme

Dokumentation:
Über jede Wartung ist ein Wartungsprotokoll zu erstellen und dem Auftraggeber zu übergeben.
Das Protokoll muss mindestens enthalten:
  Objekt und Türbezeichnung / Lage
  Kennzeichnung als Flucht  und Rettungswegtür
  Art des Fluchttürverschlusses
  Datum der Wartung
  Umfang der ausgeführten Arbeiten
  Ergebnis der Funktionsprüfung (i.O. / Mangel)
  Auflistung festgestellter Mängel
  Bewertung der Dringlichkeit
  Empfehlungen zu Instandsetzungsmaßnahmen
  Name und Unterschrift der ausführenden Fachkraft
Hersteller  und Systemvorgaben der eingebauten Türen sind verbindlich einzuhalten.
Menge: 102,000 St

**5.2.20 Wartung, Türanlagen Stahl**
*** wie Position 5.2.10
Wartung, Prüfung und Dokumentation von Türanlagen,
aus Stahl,
Menge: 38,000 St

### Bereich 6 DGNB

#### Abschnitt 6.1 DGNB-Zertifzierung

*Hinweis: Vorgaben des DGNB*
Vorgaben des DGNB
zur Erlangung eines Gütesiegels nach dem DGNB System NBV18
(Neubau Büro-und Verwaltungsgebäude)
Der Bauherr engagiert sich für die aktive Umsetzung von Umwelt-, Sozial- und Gesundheitsstandards in Unternehmensalltag und - projekten. Für das BV Neubau historisches Rathaus in Gronau ist eine DGNB-Zertifizierung vorgesehen.
Ein zentraler Aspekt für die Auswahl der Baustoffe bei Neubauprojekten ist folglich ihre Eignung für die Zertifizierung des Gebäudes nach den entsprechenden Kriterien des deutschen Gütesiegels für nachhaltiges Bauen (DGNB-Zertifikat) in der Version NBI18, welche die höchste DGNB-Qualitätsstufe 4 einhalten müssen. Sicherzustellen ist mithin ihre Unbedenklichkeit für Gesundheit und Umwelt sowie eine hohe Transparenz der Bestandteile aller eingesetzten Baustoffe und Materialien.
Seitens des DGNB-Systems wird eine detaillierte Dokumentation der Bestandteile und Inhaltstoffe der angebotenen Produkte gefordert. Berücksichtigt werden derzeit unter anderem folgende Stoffgruppen (als Produkte oder als Bestandteil von Rezepturen):
- Halogenierte und teilhalogenierte Treibmittel
- Schwermetalle
- Stoffe, die unter die Biozid-Richtlinie fallen
- Gefahrstoffe gemäß CLP-Verordnung (1272/2008/EG)
- Organische Lösungsmittel und Weichmacher
Besonders besorgniserregende Stoffe (SVHC nach REACH (1907/2006/EG)):
- krebserregend, erbgutverändernd und fortpflanzungsgefährdend (CMR),
- persistent, bioakkumulierend und toxisch (PBT),
- sehr persistent und sehr bioakkumulierend (vPvB) sowie ähnlich besorgniserregend (z. B. endokrine Disruptoren).
Grundsätzlich dürfen nur Materialien, Baustoffe und Bauteile Verwendung finden, deren Einbau, Verwendung und Nutzung nach dem neuesten Stand der Technik nicht als gesundheits- und / oder umweltgefährdend einzustufen sind. Das heißt es dürfen ebenso keine Baustoffe verwendet werden, bei denen eine unzulässige chemische oder biologische Beeinträchtigung des Grundwassers erfolgen könnte.
Darüber hinaus sind die im Folgenden beschriebenen Anforderungen zu erfüllen.
DGNB-Nachweisunterlagen/Dokumente zu Baumaterialien und Bauteilen
Alle Bieter / Auftragnehmer müssen bei ihrer Angebotsabgabe eine Produktauswahl mit möglichst geringen Risiken für die lokale Umwelt berücksichtigen. Ziel ist die Vermeidung von Umweltgefährdungen durch Inhaltsstoffe, welche bei Einbau, Nutzung, Reparatur und Entsorgung der Produkte entstehen. Insbesondere sind Risiken für das Grundwasser, Oberflächenwasser, Boden und Luft zu minimieren durch die DGNB-konforme
- Verwendung lösemittelfreier Farben, Beschichtungen, Kleber, Primer bei den Gewerken des Innenausbaus
- Ggf. Verwendung lösemittelarmer Beschichtungssysteme auf PU-, Epoxidharz und Bitumenbasis
- Verwendung schwermetallfreier Lacke
- Verwendung von Kunstschaumdämm- und -dichtstoffen, die nur mit HFCKW-/FCKW-freien Treibmitteln geschäumt sind und die HCBD-frei sind.
- In den Anlagen der Vertragsunterlagen sind alle einzuhaltenen DGNB-Anforderungen für die Qualitätsstufe 4 beschrieben. Die für die hier anzubietenden Leistungen erfahrungsgemäß insbesondere zutreffenden DGNB-Anforderungen sind darüber hinaus in den nachfolgenden „Bauökologischen Materialanforderungen“ aufgeführt.
- Falls der Bieter für einzelne Spezialprodukte die Einhaltung der Anforderungen nicht eindeutig erkennen kann, empfehlen wir für diese Produkte bereits mit dem Angebot technische Merkblätter und Sicherheitsdatenblätter als prüffähige Nachweise vorzulegen und sich vom Hersteller die Erfüllung der vorgeschriebenen bauökologischen Standards per rechtsgültig unterschriebener Herstellererklärung bestätigen zu lassen beziehungsweise sich vom Hersteller geeignete Ersatzprodukte (= besonders schadstoff-, emissions-und geruchsarm + niedrige/ste GISCODE-Klasse) empfehlen zu lassen.

- Nach Auftragserteilung muss eine Dokumentation der Produktbestandteile (Inhalts- und Hilfsstoffe, Ausrüstungsstoffe etc.) vorgelegt werden, welche die im Folgenden beschriebenen Nachweisdokumente enthalten muss. Diese müssen auch die im angebotenen Produkt eingesetzten Vorprodukte (Substanzen und Zubereitungen gem. Gefahrstoffrichtlinie, beispielsweise Lacke, Dichtungsmaterialien u.ä.) umfassen - diese sind rechtzeitig von den Herstellern einzuholen.
- Die Dokumente (Produktdatenblätter, technische Merkblätter, Sicherheitsdatenblätter, Herstellererklärungen und sonstige Nachweise) für alle eingesetzten Baustoffe sind elektronisch im pdf-Format zuzusenden und auf Datenträgern mit der Übergaben der Werkstatt-/ Montageplanung, spätestens 15 Arbeitstage vor Aufnahme der Bautätigkeit vorzulegen, um eine Produktfreigabe für den Einbau zu erreichen. Auf Anforderung muss eine Nachlieferung spätestens innerhalb von 3 Kalendertagen erfolgen. Eine Zusammenstellung typischer Dokumente zu diesen Anforderungen findet sich in den folgenden Abschnitten.
- Es wird für die Erstellung der Ökobilanz nach DGNB ein Massengerüst der eingesetzten Elemente notwendig. Konstruktionszeichnungen und Massenangaben zu den Bauteilen sind den oben angeforderten Datenträgern hinzuzufügen.
- Art der Dokumentation der eingesetzten Bauprodukte
- Aus der Produktinformation müssen alle verfügbaren gesundheits- und umweltrelevanten Daten und Informationen zum Produkt (seinen Bestandteilen) und allen seinen Inhaltsstoffen ersichtlich sein. Inhaltsstoffe, die nicht recherchierbar sind, müssen entsprechend kenntlich gemacht werden.
- Neben den gesetzlich vorgeschriebenen Zulassungsbescheinigungen, Prüfnachweisen (CE-Zertifikate, Bauprodukten-RL) sind, falls zutreffend, als aktuelle Versionen zwingend vorzulegen:
- Sicherheitsdatenblätter
- technische und/oder Produkt-Merkblätter
- ggf. rechtsgültig unterschriebene Herstellererklärungen zur Gleichwertigkeit mit nach den DGNB-Kriterien geforderten Normen
- Wartungs-, Instandhaltungs- und Pflegehinweise zu den Produkten
- Verarbeitungshinweise und informationen
- Daten und Informationen gemäß REACH- Verfahren (Registration, Evaluation, Administration of Chemicals),
- SVHC-Informationen
- Prüfzertifikate (EMICODE, GUT, RAL etc.)
- Die Dokumente sind ggf. bei den Vorproduzenten anzufordern. Wurden einige der aufgezählten Dokumente von den Herstellern nicht erstellt, ist im Angebot darauf hinzuweisen.
- Darüber hinaus sind in allen Fällen vorzulegen:
- Mengen, Massen und Stückzahlen der eingesetzten Baumaterialien und teile

Die Eingabe dieser Daten muss in der Eingabetabelle (Positivliste, Muster in der Anlage A.1) nach Beauftragung der NU und vor Einbau der Materialien erfolgen.
Prüfung und Freigabe der einzusetzenden Bauprodukte vor Einbau / Infotelefon
Nach Auftragserteilung erhält der AN ein Produktprüfungsblatt „Positivliste“ und muss vor
dem Einbau die Dokumente zu den Produktbestandteilen und der Nachweis der Einhaltung
der DGNB-Anforderungen gemäß Qualitätsstufe 4 als pdf-Dokumente per E-Mail zur
Produktprüfung und -freigabe gesandt werden an:
Büro für Bauberatung GmbH,
z.H. Frau Nina Peters
E-Mail : n.peters@bfb-bürofürbauberatung.de
Bei dem beauftragten Büro für Bauberatung GmbH kann sich der AN bei Rückfragen zu einzelnen Anforderungen über das Infotelefon 0049-2151 1539733 zudem beraten lassen.

Überblick: DGNB-Anforderungen für die Bauelemente im Projekt
Alle angebotenen Produkte (gemäß ihrer Zusammensetzung) müssen die in der Kriterienmatrix der DGNB (Anlage A.3 ) beschriebenen Anforderungen einhalten.
Unabhängig davon sind darüber hinaus die für Ihr LV erfahrungsgemäß insbesondere zutreffenden DGNB-Anforderungen, am Ende dieses Textes zusammengestellt.
Falls der AN für einzelne Produkte die Einhaltung der Anforderungen nicht nachweisen kann, muss er sich als prüffähige Nachweise vom Hersteller die Erfüllung der vorgeschriebenen DGNB-Standards per rechtsgültiger Herstellererklärung (nur gültig als PDF mit Unterschrift und Briefkopf) bestätigen lassen beziehungsweise sich vom Hersteller geeignete Ersatzprodukte empfehlen lassen.
Emissionsverhalten:
Die angebotenen Produkte müssen anwendungs- und produktbezogen unterschiedliche Normen und Grenzwerte für das Emissionsverhalten von VOC und SVOC aus Baumaterialien einhalten (bspw. GIS-Codes, EMICODE EC1Plus/EC1 usw.). Diese Normeinhaltungen können auch durch gleichwertige Herstellererklärungen ersetzt werden.
Für einzelne Produkte werden die gewerkespezifischen Anforderungen in den Anlagen beschrieben. Die Nachweise sind in jedem Fall vorzulegen.
Im Auswahl-, Bemusterungs- und Bauverfahren sind stichprobenartige Untersuchungen zum Emissionsverhalten der angebotenen Produkte möglich. Der Bieter muss sich einverstanden erklären, auf Anforderung Probenmaterialien zur Verfügung zu stellen.
Technisch-funktionale Alternativen
Ist aus technischen oder funktionalen Gründen (d.h. in Ermangelung eines funktional gleichwertigen Produktes oder einer Konstruktionsalternative welche die Anforderungen erfüllen) oder weil die Datengrundlagen nicht mit vertretbarem Aufwand zu erstellen sind, eine der genannten Produktanforderungen nicht umsetzbar, werden Ausnahmen von den Anforderungen zugelassen. Die Abweichung von den Anforderungen muss unter Angabe des Produktes, der technischen Anwendung und der eingesetzten Menge dokumentiert und anhand von schriftlichen Stellungnahmen von mindestens drei Herstellern/Produktanbietern begründet werden. Produktausnahmen aus rein ästhetischen Gründen fallen nicht unter die Ausnahmeregelung.
Der Bieter hat über alle verlangten Funktionen und Anforderungen entsprechende Prüfzeugnisse, Zulassungen und Nachweise nach Auftragserteilung vorzulegen. Diese sind in Schriftform und elektronisch im pdf-Format auf Datenträgern - spätestens 5 Arbeitstage vor Aufnahme der Bautätigkeit - vorzulegen - auf Anforderung spätestens innerhalb von 3 Kalendertagen."

Weitere Anlagen
Im Kapitel 4 Anlagen sind folgende weitere Anlagen enthalten:
A. 1  Formular „Positivliste“
A. 2  Anleitung zur Nutzung des Formulars „Positivliste“
A. 3  ENV1.2_DGNB Kriterienmatrix
A. 4  Anleitung zur Nutzung der Kriterienmatrix
A. 5  QNG Anhang 313 Schadstoffvermeidung in Baumaterialien

*Hinweis: Bauökoligsche Materialanforderungen*
Bauökologische Materialanforderungen
Ergänzungen in den Ausschreibungstexten und in den einzelnen Leistungspositionen:
Das Bauvorhaben wird nach DGNB, Neubau Büro- und Verwaltungsgebäude Version 2018, bewertet. Um im Bedarfsfall ein Gütesiegel zu erreichen, werden neben anderen die nachstehenden Anforderungen an die eingesetzten Baustoffe gestellt. Unten genannte Produkte stellt zur Vereinfachung eine grobe Übersicht da. Die beigefügte Kriterienmatrix der DGNB muss beachtet werden. Hier müssen alle Bauprodukte die Qualitätsstufe 4 erfüllen (siehe zusätzliche Leseanleitung zur Kriterienmatrix).
Der Anbieter muss bei seiner Angebotsabgabe eine Produktauswahl mit möglichst geringen Risiken für die lokale Umwelt berücksichtigen. Ziel ist die Vermeidung von Umweltgefährdungen durch Inhaltsstoffe, welche bei Einbau, Nutzung, Reparatur und Entsorgung der Produkte entstehen. Insbesondere sind Risiken für die späteren Nutzer sowie Grundwasser, Oberflächenwasser, Boden und Luft zu minimieren. Falls der Bieter für einzelne Spezialprodukte die Einhaltung der Anforderungen nicht eindeutig erkennen kann, so hat er gemäß seiner Hinweispflicht darauf aufmerksam zu machen.
Alle vom Auftragnehmer geplanten Produkte und Baustoffe sind vor der Verwendung in vorgefertigte Positivlisten des DGNB Auditors einzutragen und von diesem vor der Verwendung freizugeben. Hierzu werden auch die Produktdatenblätter, Sicherheitsdatenblätter und eventuelle Zertifikate eingereicht.
Als Nachweis sind nach Beauftragung technische Merkblätter, Sicherheitsdatenblätter (verfügbar für Zubereitung wie Lacke, Kleber, Dichtstoffe, etc.) und/oder rechtsgültige Herstellererklärungen zu Inhaltsstoffen, Werkstoffen und Flammschutzmitteln sowie ggf. Konformitätsbescheinigungen vorzulegen.
Sofern die Verwendung der unten aufgeführten Materialien durch das jeweilige Leistungsverzeichnis gefordert wird, sind folgende zusätzliche Anforderungen verpflichtend zu erfüllen.
1. Gründung / Rohbau / Betonbau
(Nr.14 / Nr.25 / Nr. 36 / Nr.40-41 / Nr.44 Kriterienmatrix)
Sofern durch das Leistungsverzeichnis gefordert, sind als Betontrennmittel und Schalöle ausschließlich Produkte mit GISCODE BTM 5 und RAL-UZ 64 oder RAL-UZ178 zu verwenden.
Bei Bauwerksabdichtungen gegen Erdreich/Wasser/Feuchte mit Bitumen sind Produkte mit GISCODE BBP 10 (lösemittelfrei) zu verwenden.
Kunststofffolien zur Abdichtung der Gründung müssen einen Gehalt an Blei und Zinn < 0,1% aufweisen.
Alle Kunstschaum-Dämmstoffe zur Dämmung des Gebäudes / Perimeterdämmung wie PS / XPS/ PUR / PIR / Resol müssen frei von HBCD, frei von halogenierten Treibmitteln sein.
Erzeugnisse zur Außenwandabdichtung aus Kunststoff müssen eine SVHC- Gehalt < 01 % aufweisen.
2. Dachdecker / Abdichtung
Bituminöse Abdichtung (Nr.25/ Nr.26 Kriterienmatrix)
Sofern durch das Leistungsverzeichnis gefordert, sind bei ausreichender Außentemperatur (nach Vorschrift des Herstellers) Voranstriche auf Basis von Bitumenemulsionen einzusetzen. Lösemittelhaltige Voranstriche sind nur im Winterbau in den Monaten Oktober bis einschließlich März zulässig (nur bei Temperaturen unter +5 Grad).
Ausschließliche Verwendung von Produkten mit GISCODE BBP10, bei bituminöser Verbundabdichtung beim Umkehrdach BBP10, 20 oder 30.

Dämmplatten (Nr.40 / Nr.41 Kriterienmatrix)
Alle Kunstschaum-Dämmstoffe zur Dämmung des Gebäudes wie PS / XPS/ PUR / PIR / Resol müssen frei von HBCD, frei von halogenierten Treibmitteln sein.
Montageschäume (Nr.39 Kriterienmatrix)
Der Einsatz von Montageschäumen ist grundsätzlich zu vermeiden.
Abdichtungen aus Kunststoff (Nr. 36 / Nr.44 Kriterienmatrix)
Sofern durch das Leistungsverzeichnis gefordert, sind Erzeugnisse zur Dachabdichtung aus Kunststoff mit einem SVHC- Gehalt < 01 % zu verwenden.
Gehalt an Blei und Zinn in Kunststofffolien muss < 0,1% sein.
Holzbauteile (Nr.28 / Nr.29 Kriterienmatrix)
Die angebotenen Holzarten, Holzprodukte und Holzwerkstoffe müssen aus nachweislich legaler und nachhaltiger Waldbewirtschaftung stammen. Ein entsprechender Nachweis (vollständige aktuelle FSC- und PEFC-Zertifikate und Dokumente sowie Lieferscheine mit Kommission und Zertifikatsnummern) ist vorzulegen.
Sofern für Holz entsprechender Schutz gefordert ist, sind keine chemischen Holzschutzmittel zu verwenden. Der Holzschutz ist konstruktiv nach DIN 68800-2 oder durch natürliche Dauerhaftigkeit nach DIN EN 350-2 auszuführen.
Biozid und flammhemmend ausgerüstete Produkte sind nach SVHC der REACH-Kandidatenliste zu betrachten und müssen Bor < 0,1% enthalten.
Mineralfaserdämmstoffe
Zu verwenden sind Mineralfaserdämmstoffe mit RAL- Gütezeichen oder gleichwertig.
Aluminium (Nr.32 Kriterienmatrix)
Verkleidungen aus Aluminium am Dach sind mit Produkten ohne Chrom-VI-Passivierungmittel auszuführen.
Sonstige Metalle (Nr.34 Kriterienmatrix)
Wenn wasserführende Bauteile am Dach und der Regenwasserabführung > 10% der Fläche der projizierten Dachaufsicht ausmachen, müssen bei Dachrinnen und Fallrohren, die Blei, Zink oder Kupfer enthalten, Schwermetallfilter installiert werden.
3. Fassade / Fenster
Montagekleber / Dichtstoffe (Nr.13 Kriterienmatrix)
Kleb- und Dichtstoffe zur Herstellung Luftdichtheit Chloroparaffine und VOC-Gehalt < 1% oder EMICODE EC1 / EC1Plus, EC1Plus-R.
Fassadenelemente / Pfosten-Riegel Fassade (Nr.19 / Nr.32 / Nr. 33 Kriterienmatrix)
Korrosionsschutzbeschichtungen sind mit einem wasserverdünnbaren Produkten mit einem VOC-Gehalt < 140g/l zu verwenden.
Passivierungsmittel müssen Chrom-VI-frei sein, Grundierungen und Endbeschichtungen wie Lacke, Pulverlacke ohne Einsatz von Blei-, Cadmium- und Chrom-VI-Verbindungen.
Naturstein
Alle eingesetzten Natursteine für die Fassaden- oder Dachgestaltung benötigen eine CE-Kennzeichnung (Materialien aus EU-Ländern) und/oder einen Nachweis der Einhaltung der ILO-Konvention 182 durch entsprechende Zertifikate (beispielsweise XertifiX oder Fair Stone).
Holzfenster
Soweit das Leistungsverzeichnis Holzfenster vorsieht, sind diese nur mit verkehrsfähigen Biozidprodukten nach 528/2012/EG als chemische Imprägnierung zu versehen.
Kunststofffenster (Nr. 44 Kriterienmatrix)
Soweit das Leistungsverzeichnis Kunststofffenster vorsieht, sind diese nur mit Kunststoffprofilen mit einem SVHC-Gehalt < 0,1% auszuführen.
Mineralfaserdämmstoffe
Zu verwenden sind Mineralfaserdämmstoffe mit RAL- Gütezeichen oder gleichwertig.
Fensterfolien /-bänder zur Abdichtung und Systemkleber
Zu verwenden sind lösemittelfreie und nicht mit HFCKW/CKW hergestellte Fensterfolien und Kompribänder, ohne halogenhaltige Flammschutzmittel und mit EMICODE.
Fensterfolien zur Abdichtung sollten auf Vlies-Basis sein und mit EMICODE versehen sein.
Systemkleber müssen einen Chlorparaffin- und Weichmachergehalt < 0,1% enthalten und lösemittelfrei sein.
Montageschäume
Die Verwendung von Montageschaum ist grundsätzlich nicht erlaubt.
Diese Variante soll nur dann ausgeführt werden, wenn die Fuge zwischen Fensterprofil und Baukörper nachweislich nicht fachgerecht mit Mineralwollstreifen oder Kompriband geschlossen werden kann. Dann muss allerdings ausschließlich Montageschaum mit FCKW- und FKW- freien Treibmitteln verwendet werden.
Dichtstoffe für Anschluss- und Fensterfugen
Zu verwenden sind folgende Produktqualitäten:
Innen:
- Acrylmassen, Neutralvernetzende Silikondichtstoffe zu verwenden sind Produkte, die einen Chlorparaffine-, Lösemittel- und KWS- Weichmachergehalt < 0,1 % aufweisen.
  Oximvernetzende Silikondichtstoffe sind im Innenraum auf Grund der Butanonoximabspaltung nicht zu verwenden.
 Außen:
- halogenfreie PU- Dichtmassen
- MS- Hybriddichtstoff, lösemittel- und halogenfrei, GISCODE PU 10
Natursteinsilikon:
- neutralvernetzende Silikondichtstoffe, die einen Chlorparaffine-, Lösemittel- und KWS- Weichmachergehalt < 0,1 % aufweisen.

4.TGA  Technische Gebäudeausrüstung
Kühlmittel (Nr. 37 Kriterienmatrix)
Kühlmittel müssen frei von Halogenen / Teilhalogenen sein.
Eine Herstellererklärung, dass das eingesetzte Kühlmittel keine Halogene/Teilhalogene enthält, ist einzureichen.
Dämmstoffe / Rohrisolationen (Nr.40 / Nr.41 / Nr. 42 / Nr.43 Kriterienmatrix)
Kunstschaumdämmstoffe Haustechnik (PS, XPS, PUR, PIR, Resol) HBCD-frei und frei von halogenierten Treibmitteln
Im Bereich ohne Brandschutzanforderungen sind FCKW-frei geschäumte und halogenfreie (gilt für Werkstoff und Flammschutz) Dämmstoffe (z.B. NH Armaflex oder gleichwertig) zu verwenden und müssen CPs, PBB, PBDE und TCEP < 0,1% enthalten.
Kleber
Verklebungen TGA Dichtungsmassen, -stoffe, Acryl, Silikon Chloroparaffine < 0,1%,
Lösemittel < 0,1%, KWS-Weichmacher < 0,1%
Flammhemmende Produkte
Flammhemmend ausgerüstete Produkte der Haustechnik ohne CPs und
PBB, PBDE, TCPE < 0,1%
ELT
Kabelummantelungen ELT sind nur mit einem SVHC-Gehalt < 0,1% auszuführen.
Dichtstoffe
Zu verwenden sind folgende Produkttypen:
- Acrylmassen, neutralvernetzende Silikondichtstoffe zu verwenden sind Produkte, die einen Chlorparaffine-, Lösemittel- und KWS- Weichmachergehalt < 0,1 % aufweisen.
        -  Oximvernetzende Silikondichtstoffe sind im Innenraum aufgrund der
  Butanonoximabspaltung nicht zu verwenden.

Trink- / Abwasser- Kunststoffrohre
Sofern Kunststoffrohre gefordert werden, sind halogenfreie Kunststoffrohre zu verwenden.
Die Montage hat gemäß den Vorgaben der VDI 6023 zu erfolgen, d.h., Endstücke sind jederzeit durch Abdeckungen gegen Verschmutzung zu schützen.
Werkseitig beschichtete Metallbauteile
Werkseitig beschichtete Metallbauteile wie z.B. Heizkörper ohne Einsatz von Blei-, Cadmium- und Chrom-VI-Verbindungen.
Sanitärausstattung
Im Bereich der Armaturen für Waschtische, Duschen, Teeküchen etc. sind wassersparende Armaturen (z.B. Grohe ECOjoy oder glw.) einzusetzen und die Durchflusswerte nachzuweisen.
WCs sollten mit Spartasten ausgestattet sein.
5. Ausbau-Gewerke
Gipsprodukte (Nr.2 Kriterienmatrix)
Spachtelmassen (inkl. Q-Spachtel) müssen lösemittel- und weichmacherfrei nach VdL-RL01 oder RAL-UZ 102 sein.
Lacke/Lasuren auf nicht mineralischen Untergründen (Nr.1 Kriterienmatrix)
Zu verwenden sind ausschließlich wasserverdünnbare Grundierungen, Dispersionslacke oder Lasuren gemäß RAL-UZ 12a.
Grundierung, Haftgrund, Tiefgrund, Betonkontakt, Isoliergrund (Nr.3 Kriterienmatrix)
Zu verwenden sind lösemittel- und weichmacherfreie Dispersionsprodukte nach VdL-RL01.
Außenwandfarbe / WDVS (Nr.5 Kriterienmatrix)
Zu verwenden sind wasserverdünnbare Produkte gemäß Decopaint-RL < 40g/l.
Grundierung, Voranstrich, Spachtel, Kleber Wand + Boden (Nr. 8 Kriterienmatrix)
Zu verwenden sind ausschließlich Produkte mit EMICODE EC 1 / EC 1 Plus / EC1-R oder EC1 Plus-R.
Tapeten und Tapetenkleber (Nr. 4 Kriterienmatrix)
Tapetenkleber müssen lösemittel-und weichmacherfrei nach VdL-RL01 sein.
Tapeten sollen SVHC-frei und ohne flammhemmende Produkte sein.
Verlegehilfsstoffe Estrich / Fliesen (Nr.9 Kriterienmatrix)
Zu verwenden sind ausschließlich Sperranstriche, Estrichharze und Abdichtungen unter Fliesen mit EMICODE EC 1 / EC 1 Plus / EC1-R oder EC1 Plus-R.
Kleber PU/SMP (Nr.11 Kriterienmatrix)
Zu verwenden sind bei den silanmodifizierten Polymer-Klebstoffen ausschließlich Produkte mit GISCODE RS 10 oder mit EMICODE EC 1 / EC 1 Plus /EC1-R oder EC1 Plus-R.
Acryl- / Silikondichtstoffe (Nr.12 Kriterienmatrix)
Zu verwenden sind Produkte, die einen Chlorparaffine-, Lösemittel- und KWS- Weichmachergehalt < 0,1 % aufweisen.
Boden-/ Wandbeschichtungen / Industrieböden (Nr.20 / Nr.22 / Nr.23 / Nr.24 Kriterienmatrix)
Bei der Verwendung von reaktiven PU-Produkten zur Beschichtung bzw. Versiegelung sind ausschließlich Produkte mit GISCODE PU 10 und bauaufsichtlicher Zulassung im System (AbZ) zugelassen.
PMMA Beschichtungen an Böden und Wänden müssen den GISCODE RMA 10 aufweisen.
Epoxydoberflächenbeschichtungen an Böden und Wänden müssen den GISCODE RE0/RE1 aufweisen.
EP-/PU-Grundierungen müssen den GISCODE PU10/40/60 und RE0/RE aufweisen.
Beschichtungen auf Holz im Innenbereich (Nr.21 / Nr.30 / Nr.31 / Nr. 43 / Nr.45 Kriterienmatrix)
Oberflächenbeschichtungen auf Holzflächen wie Parkett, Treppen, Vertäfelungen müssen den GISCODE W1/2+ oder W1/DD bzw. W2/DD+ tragen und VOC-frei sein.
Im gesamten Innenraum dürfen keine chemischen Holzschutzmittel eingesetzt werden.
Filmgeschützte Holzlasuren dürfen nur zulässige Wirkstoffe nach 528/2012/EG enthalten.
Flammhemmend und biozid ausgerüstete Produkte zum Holzschutz und in Holzwerkstoffen dürfen nur einen Bor-Gehalt < 0,1% enthalten.
Öle/Wachse mit mindestens GISCODE Ö 10 oder gleichwertig.
Holz allgemein
Für alle Holzprodukte und Holzwerkstoffe wie Innentüren, Sockelleisten, Parkett, Teeküchen etc. sind FSC- / PEFC- Zertifikate und die dazugehörigen Lieferscheine mit COC-Nummer (Chain of Custody) vorzulegen.
Holzwerkstoffe müssen formaldehydfrei sein.
Bodenbeläge (Nr.6 / Nr.7 / Nr. 10 Kriterienmatrix)
Textile Bodenbeläge müssen das GUT-Gütesiegel tragen oder nach RAL-UZ 128 zertifiziert sein.
Elastische Bodenbeläge müssen frei von Chlorparaffinen und SVHC sein (AbZ < 0,1%, und nach 28 Tagen < RAL-UZ 120).
Alle eingesetzten Natursteine für Treppen, Boden- und Wandbeläge benötigen eine CE-Kennzeichnung (Materialien aus EU-Ländern) und/oder einen Nachweis der Einhaltung der ILO-Konvention 182 durch entsprechende Zertifikate (beispielsweise XertifiX oder Fair Stone).
Natursteinverfestiger müssen nicht kennzeichnungspflichtig sein und der Lösemittelgehalt darf 5% nicht überschreiten.
Holzböden sind nur FSC-/PEFC-Zertifikat zugelassen (die dazugehörigen Lieferscheine mit COC-Nummer (Chain of Custody) sind vorzulegen).
Sockelleisten aus Kunststoff
Zu verwenden sind schwermetall- chlor- und weichmacherfreie Kern- oder Weichsockelleisten. Eine Befestigung ist mechanisch vorzunehmen.
Bodenverklebungen
Vorzusehen sind ausschließlich Produkte, die folgende Vorgaben erfüllen:
Bodenverlegewerkstoffe:
- Lösemittel- und weichmacherfreie, geruchsneutrale Dispersionsprodukte (Spachtel, Voranstrich, Kleber), VOC- frei
Dichtstoffe
Zu verwenden sind nur folgende Produkttypen:
u.a. für Anschlussfugen innen- / für Sanitär-und Natursteinfugen:
- Zu verwenden sind Produkte, die einen Chlorparaffine-, Lösemittel- und KWS- Weichmachergehalt < 0,1 % aufweisen.
Oximvernetzende Silikondichtstoffe sind im Innenraum auf Grund der Butanonoximabspaltung nicht zu verwenden.
Doppelboden/Hohlraumboden
Zu verwenden sind Trägerplatten auf Gipsbasis oder zementgebundene Materialien. Holzfaserplatten sind auf Grund der Formaldehydbindemittel und des Schimmelrisikos nicht zulässig.
Zur Gewinde- und zur Stützenfixierung sind nur lösemittelfreie Klebstoffe zulässig. Als Staubbindender Anstrich  soweit gefordert  ist nur ein lösemittel- und weichmacherfreies, geruchsneutrales Dispersionsprodukt zulässig; nach EMICODE VOC-frei.

4.2 Verzeichnis der weiteren Anlagen

A.  Unterlagen zur DGNB-Zertifizierung
A.1  Formular „Positivliste“
A.2  Anleitung zur Nutzung des Formulars „Positivliste
A.3  ENV1.2_DGNB Kriterienmatrix
A.4  Anleitung zur Nutzung der Kriterienmatrix
A.5  QNG Anhang 313 Schadstoffvermeidung in Baumaterialien

*Hinweis: DGNB-Anforderungen an den Baubetrieb*
2. DGNB-Anforderungen an den Baustellenbetrieb
  Der AN wird verpflichtet, alle einschlägigen Umweltschutzgesetze zu beachten und ihre Einhaltung für den gesamten Bauprozess sicher zu stellen.

Einzuhalten und in Abstimmung mit der Bauleitung zu dokumentieren sind insbesondere folgende Kriterien:
2.1  Lärmvermeidung
-  Es sind möglichst lärmarme Baumaschinen auf der Baustelle einzusetzen.
- Geräuschvolle Baumaschinen sind so weit wie möglich vom Immissionsort entfernt aufzustellen und zu betreiben.
- Soweit der Arbeitsablauf es zulässt, sind geräuschvolle Baumaschinen in vorhandenen oder dafür hergestellten geschlossenen Räumen zu betreiben.
- Säge- und Schneidarbeiten sind an den extra gekennzeichneten Stellen im Gebäude zu erledigen.

2.2  Staubvermeidung
  Staubentwicklung ist durch zusätzliche Maßnahmen zu vermeiden, wie z.B. Befeuchten von Fahrflächen, Baustraßen etc.
- Es sind nur Säge-, Schneid- und Schleifgeräte mit einer geeigneten Staubabsaugung auf der Baustelle zugelassen.
- Bei Säge- und Schleifarbeiten ist Staub an der Entstehungsstelle sofort abzusaugen.
- Säge-, Schleif- und Schneidarbeiten sind an den extra gekennzeichneten Stellen im Gebäude zu erledigen.
- Die Staubabsaugungen sind gem. Herstellervorgaben zu warten und zu reinigen.
- Das Ausschütteln von Staubfangvorrichtungen aus dem Fenster ist verboten.
- Nach Möglichkeit sind Staub entwickelnde Arbeiten räumlich durch Folientüren o.ä. zu begrenzen.
2.3  Bodenschutz
- Der Bodenschutz ist im Hinblick auf Verunreinigungen durch Öle, Kraftstoffe, Chemikalien, Farben und weitere Belastungen einzuhalten.
- Es ist durch geeignete Maßnahmen sicherzustellen, dass der Boden nicht durch chemische Verunreinigungen kontaminiert wird.
- Behälter, die umweltgefährdende Stoffe enthalten, sind mit entsprechenden Auffangwannen zu versehen.
- Es ist zu verhindern, dass wassergefährdende Stoffe in den Untergrund gelangen.
- Das Betanken, Reparieren, Abschmieren und längeres Parken von Baumaschinen und Fahrzeugen auf dem unbefestigten Grundstück ist ohne zusätzliche Sicherungs- und Auffangmaßnahmen untersagt.
- Baumaschinen sind vor ihrem erstmaligen Gebrauch und während des Betriebes täglich durch eine Verantwortliche oder einen Verantwortlichen auf Dichtigkeit hinsichtlich Schmier- und Treibstoffverlusten zu prüfen. Erforderlichenfalls sind zusätzliche Maßnahmen zum Auffangen von Schmier- und Treibstoffen zu treffen.
- Es dürfen nur Geräte und Werkzeuge zum Einsatz kommen, die zuvor nicht im Bereich kontaminierter Standorte verwendet wurden. Ausnahmen sind nur dann zulässig, wenn ein Nachweis vorliegt, dass die zum Einsatz vorgesehenen Geräte und Werkzeuge einer Grundreinigung unterzogen wurden und frei von jeglichen Schadstoffen (z. B. Schwermetalle, Kohlenwasserstoffe) sind.
- Die Bodenflächen von während der Bauphase eingerichteten Werkstätten und Anlagen zum Umgang mit wassergefährdenden Stoffen müssen wasserundurchlässig befestigt werden.
- Das Fahren und Abstellen von Kraftfahrzeugen mit Verbrennungsmotoren ist auf das zur Baudurchführung notwendige Maß zu beschränken. Fahrzeuge sind auf wasserundurchlässiger und - wenn möglich - an das Kanalnetz angeschlossener Fläche abzustellen. Eine Fahrzeugwäsche ist nur auf dazu ausdrücklich zugelassenen Flächen oder in zugelassenen Anlagen erlaubt.
- Toilettenanlagen dürfen nur außerhalb der Baugruben aufgestellt werden. Mit der Entsorgung der dichten Sammelbehälter ist ein zugelassenes Unternehmen zu beauftragen. Der Standort der Toilettenanlage ist in größtmöglicher Entfernung zur Baumaßnahme/Baugrube und zu vorhandenen Gewässern zu wählen.
- Unter stationären Verbrennungsmotoren und Aggregaten sind Ölwannen aufzustellen.
  Öl- oder Abfallauffangvorrichtungen sind zu überdachen.
- Geräte zur Aufnahme und zum Auffangen von ausgelaufenem Öl oder Treibstoff, sowie ölaufsaugende Stoffe (Ölbindemittel) sind auf der Baustelle ständig in ausreichender Menge bereit zu halten.
- Sollte trotz aller Vorsorge eine Verunreinigung des Untergrundes oder eines Gewässers eintreten, so muss unverzüglich eine Meldung an die Bauleitung erfolgen.

**6.1.10 Kosten für Ausführung der Postionen gem. DGNB-Zertifzierung**
*** Pauschalposition
Kosten für die Ausführung der Positionen gem. DGNB-Zertifizierung
Menge: 1,000 psch

### Bereich 7 Dokumentation

#### Abschnitt 7.1 Revisionsunterlagen

**7.1.10 Revisionsunterlagen**
Revisionsunterlagen

3-fach in Papier abgeheftet mit Inhaltsverzeichnis und 1 x digital

aufgegliedert nach Kostengruppe dritte Ebene

- Fachunternehmererklärung
- Datenblätter
- Herstellerverzeichnisse
- bauaufsichtliche Zulassungen
- behördliche Prüfbescheinigungen
- Zulassungsbescheide
- Planunterlagen der ausgeschriebenen Leistung
- Werk- und Montageplanung
- Entsorgungsnachweise
- Baustellentagesberichte
- 4 Wochen vor Einbau sind die Produktdatenblatter sowie die
  Zulassungsbescheide vorzulegen.
Menge: 1,000 St
